# Heubeundstr.
Angebotsaufforderung (GAEB DA XML 3.2, DA83)
Projekt: 21-033 NB von 2 MFH mit TG  Wäschenbeuren- Ausschreibung 2023
Währung: EUR
Auftraggeber: Wäschenbeuren, Manfred-Wörner-Platz 1, 73116
Erstellt mit: SIDOUN Globe/ GXML Toolbox V3.3 R20210630, SIDOUN Globe V10.10.9.0, 12.12.2022

## Zusätzlicher Text
Nr. 01 - Rohbauarbeiten

Baubeschreibung

Globale Angaben zum Bauvorhaben

Name und Anschrift des Auftraggebers:
Gemeinde Wäschenbeuren
vertreten durch Herrn BM Vesenmaier
Manfred-Wörner-Platz 1
73116 Wäschenbeuren

Beschreibung des Bauvorhabens:
Neubau von 2 MFH mit Tiefgarage
Heubeundstraße 19 + 21 in 73116 Wäschenbeuren

Außenwände Untergeschosse Tiefgarage: Stahl-Beton d= nach Erfordernis
Außenwände: Mauerwerk 17,5 cm KS-XL-PE 20, Rohdichte 2,0, Dünnbettmörtel
Tragende Innenwände: Mauerwerk d= nach Erfordernis, KS-XL-PE 20, Rohdichte 2,0,
Dünnbettmörtel, teilweise Stahlbetonwände
Decken: Stb.-Decken d= nach Erfordernis
Fassade: WDVS 20 cm, WLG 0,40
Fenster: Dreifachverglasung Uw=0,8
nichttragende Innenwände: Gk-Wände doppeltbeplankt

Mit der Sicherheits- und Gesundheitskoordination wurde beauftragt: folgt noch
Durch den SiGeKo wird eine Baustellenordnung übergeben.

Die Ausführungszeichnungen können vorab vor der Angebotsabgabe nach vorheriger Terminabsprache im Büro fai architekten welz+partner eingesehen werden.

fai architekten
welz + partner
Schillerplatz 8/1
73033 Göppingen
Tel. 07161-96397-0

Angaben zur Örtlichkeit
Anschrift der Baustelle:
Heubeundstraße 19 + 21
73116 Wäschenbeuren

Lage des Grundstücks:
in einem Wohngebiet

An das Bauvorhaben grenzen folgende Bebauungen an:
Wohnbebauung Einfamilienhäuser

Anzahl und Höhe der Geschosse geplant:
Haus 19 (3-geschossig)
Haus 21 (2-geschossig)

Termine und Fristen
Vorgesehener Beginn der Baumaßnahme:  März 2023
Geplante Dauer der Baumaßnahme: Gesamte Baumaßnahme: Oktober 2024

Dauer der Rohbaumaßnahme ca. 7 - 8 Monate

Angaben zur Baustelle
Baugrund

Bodenverhältnisse:
s. geologischer Gutachten von GBI Göppingen, Dipl. Ing. Hans Gropper

Grundwasser: leichter Sickerwasserzutritt in Höhe von 414 m ü. NN

Lage und Transportwege

Zufahrtmöglichkeiten: siehe beiliegenden Lageplan
Über Heubeundstraße von Norden oder über Hockengasse von Süden

Für den Transport der Baustoffe auf der Baustelle stehen folgende Transportwege zur Verfügung:
Treppenhaus, nutzbare Breite: 1,20 m, Geschosshöhe: 2,50m pro Geschoss
s. beil. BG-Pläne M 1/100

Für den Transport der Baustoffe auf der Baustelle stehen folgende Transportmittel zur Verfügung:
Baukran
Während der Rohbauzeit kann der Baukran mitbenutzt werden.
Anschließend sind die Transportmittel für die Baustoffe pro Gewerk zu organisieren und einzukalkulieren.

Gerüste
Gerüste werden bauseits gestellt als Fassadengerüst, Lastklasse: III, Breitenklasse, Höhe der
obersten Gerüstlage: 10 m.

Sonstige Baustelleneinrichtung
Folgende bauseitig gestellte und/oder vorhandene und mitzubenutzende Geräte und/oder Einrichtungen anderer Unternehmer stehen zur Verfügung:

Toiletten + Wasch-/Hygiene-Einrichtung

Art, Anschlusswert und Lage von Ver- und Entsorgungsleitungsanschlüssen während der Bauausführung

Wasser: vorhanden
Strom: vorhanden

Art und Lage der Lagerplätze:
Lagerfläche von Baumaterialien auf der Baustelle sind nur begrenzt möglich

Angaben zur Ausführung

Allgemeines

Es bestehen besondere Anforderungen an die Bauausführung:
Luftdichtheit
Blower Door Test

EnEV -Berechnung nach Angabe von Dipl.-Ing. Architekt Werner Flesch

Allgemeines

Die Entsorgung von Abfall hat umgehend, spätestens täglich zum Abschluss der jeweiligen Arbeiten, zu erfolgen. Alternativ zum Abfahren ist das Entsorgen in geeignete, auf der Baustelle lagernde Abfall-transportbehälter des Auftragnehmers zulässig. Es obliegt in diesem Fall dem jeweiligen Auftragnehmer selber dafür zu sorgen, dass keine Unbefugten Abfälle in diese Behälter füllen.

## Zusätzlicher Text
Hinweise zum Bauvorhaben:

Das Bauvorhaben befindet sich in der Gemeinde Wäschenbeuren in der Heubeundstraße. Die Zufahrt zum Grundstück erfolgt von Norden über die Heubeundstraße oder/und von Süden über die Hockengasse.

Die Umgebung ist von kleineren Einfamilienhäusern gekennzeichnet.
In unmittelbarer Verlängerung der Heubeundstraße befindet sich die Stauferschule, die Bürenhalle, sowie das Rathaus mit Dorfplatz.

Das Projekt besteht aus insgesamt 2 Gebäuden Haus 19 (3-geschossig) und Haus 21 (2-geschossig),
mit insgesamt 13 Wohneinheiten und gemeinsamer Tiefgarage, sowie 1 Aufzug in Haus 19.
Das zu bebauende Grundstück ist im angehängten Lageplan zu erkennen.

Das Bauvorhaben wird in Mischbauweise realisiert. Alle tragenden Innen- und Außenwände werden massiv in Stahlbeton oder Mauerwerk ausgeführt. Zudem kommen lastabtragende Stützen aus Stahlbeton hinzu. Die Fassade besteht aus einem wärmegedämmten WDVS-System (Mineralwolle), mit vollflächiger Putzoptik.  Das Dach wird als Flachdach in Stahlbeton erstellt.

Bruttorauminhalt : ca.  7.156 m³
Bruttogrundflächen: ca.  1.651 m² (UG bis 2. OG)
Wohnfläche  :  ca.  1.031 m²

Das Baufeld ist geräumt. Das vorhandene Bauernhaus mit Scheunengebäude wurde komplett abgebrochen und entsorgt. Die vorhandene Geländeversiegelung (Asphalt) ist ebenfalls entsorgt.

Mit dem Bau der gemeinsamen Tiefgarage wird begonnen. Parallel werden hier die beiden Untergeschosse von Haus 19 + 21 erstellt.
Die darüberliegenden beiden Wohngebäude (Haus 19 + 21) werden parallel errichtet.

Ein genauer Baustelleneinrichtungsplan und Bauablauf-Taktplan ist nach Auftragserteilung der örtlichen Bauleitung vorzulegen, abzustimmen und freizugeben.

## Allgemeine Vorbemerkungen
1.  Fachbauleiter nach der LBO
Der Auftragnehmer hat dafür Sorge zu tragen, dass während der gesamten Ausführungsdauer ein verantwortlicher Fachbauleiter zur Verfügung steht. Der Fachbauleiter wird persönlich als zuständiger Fachbauleiter nach der LBO mit rechtsverbindlicher Unterschrift bei der zuständigen Baurechtsbehörde eingetragen. Der Fachbauleiter übernimmt für die im Auftrag enthaltenen Leistungen die Verantwortung entsprechend der LBO. Der Auftraggeber ist berechtigt, Aufsichtspersonen abzulehnen, wenn er gegen deren Eignung begründete Bedenken hat.

Die Vollmacht des Fachbauleiters muss so weit reichen, Anordnungen der Bauleitung entgegenzunehmen, Preisvereinbarungen abzuschließen und Abrechnungen anerkennen zu dürfen.

2.  Normen, Richtlinien, Vorschriften
Es gelten alle einschlägigen Normen, Richtlinien, Vorschriften uneingeschränkt.

3.  Mengen und Maße
Alle Maße und Mengen sind vor Bestellung/Fertigung am Bau eigenverantwortlich zu prüfen.

4.  Mängel
Der Auftragnehmer ist angehalten, Abweichungen vom Plan und Mängel, die sich während seiner Tätigkeit zeigen, unverzüglich der Bauleitung bekannt zu geben. Der Auftragnehmer verpflichtet sich ausdrücklich, Beanstandungen und Mängel an Vorleistungen vor Beginn der eigenen Tätigkeit schriftlich anzuzeigen. Mängel vor der Abnahme sind in angemessener und vorher vereinbarter Frist zu beseitigen. Der Arbeitsablauf an-derer Firmen darf hierdurch nicht beeinträchtigt werden.

5.  Bauzaun und -reinigung
Der Bauzaun ist ständig geschlossen zu halten, insbesondere haftet der AN dem AG gegenüber dafür, dass außerhalb der Arbeitszeit die Baustelle verschlossen bleibt.
Die Baureinigung obliegt bis zur Abnahme dem AN und ist täglich in allen Gebäudeteilen innerhalb der Baustelle, sowie auf den Bau-, internen und öffentlichen Zufahrtsstraßen vornehmen.

6.  Fertigungsplanung (Notwendigkeit wird gesondert vermerkt)
Unmittelbar nach Beauftragung hat der Bieter mit Aufmaß vor Ort und der Erstellung der Fertigungsplanung zu beginnen. Die Fertigungsplanung ist spätestens 2 Wochen nach Beauftragung dem Architekten zur Freigabe vorzulegen (2 Plansätze).

7.  Nachweise
Vor Ausführungsbeginn sind dem AG sämtliche Nachweise für die zu verbauenden Materialien vorzulegen.

## Zusätzlicher Text
Alle relevanten Positionen sind inkl. Lieferung und Einbau/Montage zu berechnen.

## Nr. 01 - Rohbauarbeiten
Datum: 12.12.2022

### Gewerk 1 Rohbauarbeiten

*Hinweis*
1. Termine und Fristen
 s. beiliegenden Bauzeitenplan zur Orientierung

2. Mitgeltende Normen und Regeln

2.1. Allgemeines
Es gelten jeweils die Normen und Regeln in der zum Vertragsschluss gültigen Fassung einschließlich der Änderungen, Berichtigungen und Beiblätter

Soweit in der Leistungsbeschreibung auf Technische Spezifikationen, z. B. nationale Normen, mit denen Europäische Normen umgesetzt werden, europäische technische Zulassungen, gemeinsame technische Spezifikationen, internationale Normen, Bezug genommen wird, werden auch ohne den ausdrücklichen Zusatz: ?oder gleichwertig?, immer gleichwertige Technische Spezifikationen in Bezug genommen.

DIN 4123
Ausschachtungen, Gründungen und Unterfangungen im Bereich bestehender Gebäude

DBV-Merkblatt
Sichtbeton
Herausgeber: Deutscher Beton- und Bautechnik-Verein e.V. (DBV)

DBV-Merkblatt
Abstandhalter nach EC2
Herausgeber: Deutscher Beton- und Bautechnik-Verein e.V. (DBV)

Zement-Merkblatt B 6
Transportbeton
Herausgeber: Verein Deutscher Zementwerke e.V.

Zement-Merkblatt B 22
Arbeitsfugen
Herausgeber: Verein Deutscher Zementwerke e.V.

Technische Baubestimmungen; Baustelleneinrichtungen; Sicherheitsregeln für die Einrichtung und den Betrieb auf Baustellen (BaustelleneinrVV HA)

Richtlinien für die Sicherung von Arbeitsstellen an Straßen (RSA)

Die betreffenden kommunalen Entwässerungs-/ Abwassersatzungen sind zu beachten.

3. Angaben zu Stoffen und Bauteilen

Baustromverteiler müssen mindestens der Schutzart IP 43, die ggf. dazu gehörenden Messeinrichtungen IP 54 entsprechen

Das auf der Baustelle anfallende und nicht zum Verfüllen benötigte Aushubmaterial ist vom Auftragnehmer auf eine Deponie seiner Wahl abzutransportieren, sofern im Leistungsverzeichnis nichts anderes angegeben ist.

Falls das Leistungsverzeichnis keine Festlegung enthält, ist über wieder verwertbares Aushubmaterial (z.B. Humus, Kies, Sand, Lehm, Natursteinmaterial) vor der Verfügung eine Vereinbarung zu treffen.

Zur Wiedereinfüllung benötigtes Aushubmaterial ist gemäß dem Leistungsverzeichnis oder in Absprache mit dem Auftraggeber zwischenzulagern, falls es nicht am Einbauort verbleiben kann. Restmaterial und Bauschutt sind zu beseitigen. Das Eingraben auf der Baustelle ist unzulässig.

Auf der Baustelle lagernde Baustoffe, auch Steine und Ziegel, sind durch Abdecken mit Folie, Planen oder dergleichen gegen Niederschläge zu schützen.

4. Angaben zur Ausführung

 4.1. Allgemeines
Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Der Beginn der Abdichtungsarbeiten ist der Bauleitung rechtzeitig mitzuteilen, damit eine Überwachung der Arbeiten sichergestellt werden kann.

Bevor Abdichtungen durch weitere Arbeiten, z.B. durch Vorstellen von Schutzschichten, verdeckt werden, muss die Leistung durch den Auftraggeber abgenommen werden. Die Bauleitung ist entsprechend frühzeitig zu informieren.

Die Prüfungen nach ATV DIN 18336, Abschnitt 3.1.2, sind zu dokumentieren. Diese Dokumentationen sind der Bauleitung spätestens zu Abnahme zu übergeben.

Bei Abdichtung von Kelleraußenwänden mit Beschichtungssystemen sind die systemspezifischen Festlegungen entsprechend der Ausführungsanweisung des Herstellers unter den gegebenen Randbedingungen zu berücksichtigen.

Beim Kehlenstoß von Dichtungsbahnen als Übergang von waagerechten zu senkrechten Flächen sind die Stoßüberdeckungen an der senkrechten Fläche anzuordnen.

Beim Kantenstoß von Dichtungsbahnen als Übergang von waagerechten zu senkrechten Flächen ist darauf zu achten, dass die Abdichtungslagen der waagerechten Fläche die entsprechenden Abdichtungslagen der senkrechten Fläche überdecken, damit das Wasser nicht gegen den Stoß läuft.

Weil die Lage vorhandener Leitungen, Kabel, Dräne, Kanäle, Vermarkungen, Hindernisse und sonstiger Hindernisse vor der Ausführung der Arbeiten nicht angegebene werden kann, hat der Auftragnehmer das Vorhandensein und die Lage entsprechend Abschnitt 3 der ATV zu erkunden.

Bei Arbeiten in unmittelbarer Nähe von Bauwerken, Grenzbebauungen, Leitungen, Kabeln, Dränagen und Kanälen ist die Bauleitung sofort zu verständigen, wenn andere Verhältnisse angetroffen werden, als aus den Bestandsplänen zu ersehen ist. Von dieser Forderung wird auch nicht abgesehen, wenn die Situation vom Statik-Büro alternativ vorgesehen oder in Augenschein genommen worden ist.

Bereits vorhandene Absteckungen, Grenzsteine, Festpunkte, Höhenmarken und dergleichen sind vor Arbeitsbeginn vom Auftragnehmer zu sichern.

Löcher im Mauerwerk (z.B. entstanden durch Gerüste oder das Befestigen von Schalung) sind vor Aufbringen des Putzes oder einer anderen Außenhaut materialgerecht zu schließen.

 4.2. Schalung
Das Aufbringen von Trennmitteln im Sprühverfahren nach Einbringung der Bewehrung bedarf der Zustimmung der Bauleitung; die Verarbeitungsrichtlinien des Herstellers sind dazu vorzulegen.

Die Löcher der Schalungsabstandhalter sind nach dem Ausschalen zu schließen.

 4.3. Sichtbeton
Sofern im Leistungsverzeichnis nichts anders angegeben wird, ist Sichtbeton in der Sichtbetonklasse SB 2 gemäß DBV-Merkblatt Sichtbeton auszuführen.

 4.4. Bewehrung
Abstandhalter müssen dem DBV-Merkblatt Abstandhalter entsprechen.

Die Bewehrung darf beim Betonieren nicht betreten werden, geeignete Laufstege sind vorzusehen.

Die Angaben über die Überdeckung der Bewehrung sind den Ausführungsplänen für die Bewehrung und den Schalungszeichnungen zu entnehmen. Aus Gründen des Brandschutzes oder der Gefahr der schnellen Karbonatisierung des Betons können wesentlich höhere Werte als die Mindestwerte nach DIN 1045 gefordert sein.

Bei Kragplatten im Außenbereich ist die Bewehrung so aufzubiegen, dass auch im Bereich von Tropfkanten oder gefasten Kanten die Mindestbetondeckung garantiert ist.

Wird (spätestens) beim Einbau der Bewehrung im Bereich von Kreuzungspunkten, z.B. an Stützen mit Unterzügen oder Haupt- und Nebenunterzügen, erkannt, dass ein ordnungsgemäßes Einbringen oder Verdichten des Betons nicht möglich ist und keine Vorgaben für Rüttellücken und Betoniergassen in den Ausführungsunterlagen vorhanden sind, ist unverzüglich der Tragwerksplaner zu konsultieren, um solche festzulegen.

Der Auftragnehmer vereinbart rechtzeitig die Termine für vorgeschriebene Abnahmen mit der Baubehörde bzw. dem Statiker oder Prüfingenieur. Die Bauleitung ist darüber zu informieren.

Eine Ausfertigung des Abnahmeprotokolls der Bewehrung ist dem Auftraggeber zu übergeben.

 4.5. Stahlbetonfertigteile
Für Stahlbetonfertigteile hat der Auftragnehmer ohne besondere Aufforderung den Lieferschein nach DIN 1045-4 der Bauleitung vorzulegen. Konstruktionszeichnungen sind auf Verlangen zu liefern.

Werden statische Nachweise vom Auftragnehmer gefordert, so umfasst die Leistung auch:
- Anforderungen an die Auflager
- Berücksichtigung der Anhängelasten
- Angabe der Verbindungsmittel
- Befestigungspunkte für provisorische Umwehrungen
- Montageabsteifungen einschließlich Befestigungspunkte oder -linien

 4.6. Gründungen
Vor Einbringen des Betons bzw. von Sauberkeits- oder kapillarbrechenden Schichten ist grundsätzlich die Zustimmung der Bauleitung einzuholen.

Stellt sich beim Aushub des Erdreichs für Fundamente heraus, dass wegen ungeeigneten Untergrundes die in den Plänen vorgegebene Gründungstiefe nicht eingehalten werden kann, ist die Bauleitung davon zu unterrichten. Vor dem Betonieren ist mit der Bauleitung ein gemeinsames Aufmaß der Fundamenttiefe durchzuführen.

Rohrleitungen dürfen durch Fundamente nicht belastet werden. Aussparungen sind vorzunehmen.

Anschlussbögen für Grundleitungen in Bodenplatten sind mit einer flexiblen Umhüllung zu versehen.

Vor der Durchführung von Unterfangungen ist die Bauleitung rechtzeitig zu verständigen, damit eine unmittelbare Überwachung vorgenommen werden kann.

Bei Unterfangungen bestehender Fundamente ist der Beton über höherliegende Einfüllöffnungen einzubringen und intensiv zu verdichten. Nach 30 - 45 Minuten ist zwecks Schließung der eventuellen Setzung ohne nochmalige Verdichtung fließfähiger Beton nachzufüllen oder Quellmörtel zu verwenden. Vertikale Trennfugen sind anzuordnen.

 4.7. Fugen
Wenn in den Projektunterlagen nichts anderes gefordert wird, bleibt die Herstellung von Arbeitsfugen dem Grunde nach dem Auftragnehmer überlassen. Das Zement-Merkblatt B 22 Arbeitsfugen ist zu beachten. Wenn sie bei Sichtbeton nicht vermieden werden können, sind sie in Abstimmung mit der Bauleitung anzuordnen.

 4.8. Transportbeton
Das Reinigen von Maschinen und Fahrzeugen für Transportbeton darf nur an mit der Bauleitung abgestimmten Stellen auf der Baustelle erfolgen.

 4.9. Rohrverlegearbeiten
Nach dem Herstellen der Grund- und Kanalleitungen hat, soweit die örtlichen Vorschriften es bestimmen, eine Abnahme durch die zuständige Behörde zu erfolgen. Diese Abnahme ist vom Auftragnehmer rechtzeitig zu beantragen. Ohne Genehmigung der Bauleitung darf kein Bauteil verfüllt werden.

Rohrdurchgänge durch Fundamente und Wände sind äußerst sorgfältig auszuführen; soweit möglich und erforderlich, hat dies mit Spezial-Dichtmanschetten zu erfolgen.

Für Rohrleitungen ist ohne besondere Vergütung die Oberfläche der Sohle von Abtrag und Auffüllung mit folgenden max. zulässigen Abmaßen herzustellen: Rohplanum +/- 5,0 cm, Feinplanum +/- 2,5 cm. Unter den Rohrleitungen ist das Feinplanum so genau herzustellen, dass das geforderte Gefälle der Leitungen erreicht wird.

Rohrendungen sind während der gesamten Bauzeit gegen das Eindringen von Erde und Fremdkörpern zu sichern.

 4.10. Erdarbeiten, Straßenaufbruch
Grasnarben und Oberbodenaushub sind nach Absprache mit dem Auftraggeber an geeigneter Stelle und auf geeigneter Lagerfläche getrennt zu lagern.

Werden beim Aushub von der Leistungsbeschreibung abweichende Bodenverhältnisse angetroffen oder treten Umstände ein, durch die die vorgeschriebenen Aushubarbeiten nicht durchgeführt werden können, ist umgehend die Bauleitung zu verständigen.

Bei Auftreten von bindigem Boden im Bereich oberhalb der Gründungssohle ist vom Auftragnehmer rechtzeitig die Bauleitung zu verständigen und zu klären zunächst, ob eine Schutzschicht über der Gründungssohle verbleiben soll, wenn eine solche nicht bereits in der Leistungsbeschreibung gefordert worden ist. Ein Aufweichen der geplanten Gründungssohle, auch durch Niederschläge, ist unbedingt zu vermeiden.

Der Auftragnehmer ist verpflichtet, vor Verfüllung von Bauwerken zu prüfen, ob der zu verfüllende Raum frei von Bauschutt, Müll u. dgl. ist. Trifft das nicht zu, ist der Auftraggeber unverzüglich zu verständigen.

Vor dem Wiedereinbau bauseitig gewonnenen Materials bzw. vor dem Verfüllen oder Überschütten mit vom Auftragnehmer beschafftem Material ist die Zustimmung des Auftraggebers bezüglich dessen Verwendbarkeit einzuholen. Nr. 3.11.2 DIN 18300 wird insoweit eingeschränkt

4.11. Rohrgrabenverfüllung
Für Rohrleitungen ist ohne besondere Vergütung die Oberfläche der Sohle von Abtrag und Auffüllung mit folgenden max. zulässigen Abmaßen herzustellen: Rohplanum +/- 5,0 cm, Feinplanum +/- 2,5 cm. Unter den Rohrleitungen ist das Feinplanum so genau herzustellen, dass das geforderte Gefälle der Leitungen erreicht wird.

4.12. Ziegelmauerwerk
Die gezahnte Fläche von Zahnziegeln darf nicht in der Ansichtsfläche von zu verputzenden Außenwänden zu sehen sein. Das nachträgliche Verstreichen mit Mörtel ist ein Mangel. Das gilt analog für die entsprechenden Schnittflächen von Hochlochziegeln.

Wände, Fensterbrüstungen u. dgl. aus Hochlochziegeln, bei denen eine vertikale Verbindung zwischen mehreren Steinschichten besteht, sind grundsätzlich vor zu erwartenden starken Niederschlägen und bei Arbeitsunterbrechungen, z.B. Ende des Arbeitstages, durch Folie oder dergleichen zum Schutz vor Durchnässung oberseitig abzudecken. Diese Abdeckung ist durch geeignete Maßnahmen, z.B. Auflegen von Brettern, vor Verrutschen und Verwehen zu schützen.

Vor Aufbringen von Ortbeton, z.B. für Decken, sind die Hohlräume von Hochlochziegeln grundsätzlich abzudecken.

4.13. Sichtmauerwerk, Verblendschalen
Auf Verlangen des Auftraggebers sind Muster vorzulegen. Dabei gilt das Vorlegen von Mustern der Hersteller analog zu den Regelungen von ATV anderer Gewerke als Nebenleistung. Das Anlegen von Musterflächen durch den Auftragnehmer auf Anforderung des Auftraggebers gilt dagegen als besondere Leistung, falls die Musterfläche nicht als Teil der endgültigen Leistung verwendet werden kann.

Nach der Fertigstellung ist Verblend- und Sichtmauerwerk vor zu schneller Austrocknung durch Sonne und Wind zu schützen.

Bei längeren Arbeitsunterbrechungen und bei Regen ist das Mauerwerk abzudecken; es muss auch vor Spritzwasser von den Arbeitsbühnen der Gerüste geschützt werden, falls diese nicht aus durchlässigem Material bestehen.

4.14. Verkehrssicherung
Verkehrsbeschränkungen, die nur während der Arbeitszeit notwendig sind, müssen in der übrigen Zeit aufgehoben werden (Beseitigen oder ungültig machen von Verkehrszeichen)

Vor dem rechtzeitigen Aufstellen von Beschilderungen für Halteverbote sind aus Beweisgründen die Kennzeichen der im Bereich parkenden Fahrzeuge zu protokollieren.

Aufgrabungen, Baugruben und Gräben im Bereich von Flächen des Fahrzeugverkehrs sind in ausreichendem Abstand zu sichern.

Rot-weiße Warnbänder (Flatterbänder) dürfen nur als zusätzliche optische Sicherung und nur außerhalb von Fahrbahnen im öffentlichen Raum angebracht werden.

Behelfsmäßige Überfahrten in Grundstücke müssen rutschsicher sein und die zu erwartenden Horizontalkräfte aufnehmen können.

Behelfsmäßige Fußgängerbrücken dürfen keine Stolper- oder Absturzgefährdungen aufweisen. Sie müssen auch für Behinderte und Rollstuhlfahrer nutzbar sein. Sie sind bei Aufgrabungen vor Hauseingängen, bei Querungen von Fußwegen sowie an absturzgefährdeten Stellen zu errichten.

Ist der Auftragnehmer mit der Verkehrssicherung der Baustelle beauftragt, so gehört dazu auch die laufende Kontrolle der Sicherungseinrichtungen. Die zeitlichen Abstände der Kontrollen richten sich nach den örtlichen Gegebenheiten.

Zum Leistungsumfang der nach ATV Abschnitt 4.1 als Nebenleistung durch den Auftragnehmer herzustellenden Abdeckungen und Umwehrungen zählen auch deren Überprüfung und deren Erhalt im ordnungsgemäßen Zustand bis zum Zeitpunkt der Übergabe an den Auftraggeber nach Abschluss der eigenen Arbeiten.

5. Angaben zur Abrechnung

In den Preis einzurechnen sind die Gebühren im Zusammenhang mit der beschriebenen Baustelleneinrichtung, soweit sie nicht vom Auftragnehmer zu tragen sind.

6. Sonstige Angaben

Der Auftragnehmer hat dafür Sorge zu tragen, dass während der Ausführung seiner Leistungen immer mindestens ein fließend deutschsprechender Mitarbeiter seiner Firma auf der Baustelle anwesend ist.

Zu den auf der Baustelle vorzuhaltenden Ausführungsunterlagen zählt neben den Ausführungsplänen auch eine Ausfertigung dieser Leistungsbeschreibung.

#### Titel 1.1 Baustelleneinrichtung

*Hinweis*
Baustelleneinrichtung
In Ergänzung zu VOB Teil C - in der zum Ausschreibungszeitpunkt gültigen Fassung, Allgemeine Technische Vertragsbedingungen für Bauleistungen (ATV) wird vereinbart:
1. Leistungsumfang
2. 1.1 Der Auftragnehmer ist für die technisch richtige und zweckentsprechende Ausführung der in der Leistungsbeschreibung aufgeführten Arbeiten voll verantwortlich.
3. 1.2 Die Baustelleneinrichtung ist - soweit erforderlich und nichts anderes schriftlich vereinbart ist - BIS ZUM TAG DER BEZUGSFERTIGSTELLUNG des Bauvorhabens vorzuhalten.
4. 1.3 Die Baustelleneinrichtung umfasst die Hilfseinrichtungen, die zur Ausführung der vertraglichen Leistungen erforderlich sind. Hierzu gehören auch die unter Punkt 3 aufgeführten Nebenleistungen.
5. Ausführungshinweise
6. 2.1 Bestandsaufnahme: Vor dem Einrichten der Baustelle ist eine Begehung durchzuführen, bei der der Zustand der angrenzenden Grundstücke und Gebäude, Grenzen, Straßen, Gehwege, Ver- und Entsorgungsleitungen, Einfriedungen, usw. sowie der Zustand des Baugeländes festgestellt wird. Die Begehung hat der AN zu veranlassen und die zuständigen Anlieger, Eigentümer, Ämter, Behörden, Versorgungsunternehmen, usw. einzuladen. Das Ergebnis der Begehung ist zu protokollieren. Beschädigungen der o.g. angrenzenden öffentlichen und privaten Anlagen durch den Baustellenbetrieb bzw. nachträgliche Beanstandungen gehen zu Lasten des AN und sind von diesem zu beseitigen.
7. 2.2 Der Abbau der Baustelleneinrichtung und einzelner Teile ist mit dem AG abzustimmen und darf erst nach dessen Genehmigung erfolgen. Eine Baustellenbewachung ist vom AG nicht vorgesehen.
8. 2.3 Das für die Baustelleneinrichtung beanspruchte Gelände, einschl. der Zugangs- und Zufahrtsflächen, ist nach Fertigstellung der vertraglichen Leistungen entsprechend dem früheren Zustand wiederherzustellen. Einbauten wie Fundamente, Leitungen, usw. sind zu beseitigen.
9. 2.4 Die Benutzung der Baustelleneinrichtung ist den nachfolgenden Unternehmern grundsätzlich zu gestatten.
10. Nebenleistungen
11. Über die Nebenleistungen nach DIN 18 330 Absatz 4 hinaus sind folgende Leistungen einzukalkulieren:
12. 3.1 Baustelleneinrichtungsplan: Vom AN ist innerhalb von 2 Wochen nach Auftragserteilung ein Baustelleneinrichtungsplan zur Genehmigung vorzulegen
13. 3.2 Erforderliche Grundstücksflächen: Für die Baustelleneinrichtung steht das im Lageplan gekennzeichnete Baugrundstück zur Verfügung. Werden zusätzliche Flächen außerhalb des Baugrundstückes benötigt, hat der AN die erforderlichen Verhandlungen zu führen und die Kosten zu tragen.
14. 3.3 Baustromversorgung einschl. Haupt- und Nebenverteiler in ausreichender Anzahl und Leistung für den gesamten Baustellenbetrieb sowie Baustellenbeleuchtung außerhalb und innerhalb der Baustelle.
15. 3.4 Bauwasserversorgung einschl. Versorgungsleitungen und Wasserzähler sowie Wasserzapfstellen in ausreichender Zahl und Leistung für den gesamten Baustellenbereich.
16. 3.5 Baustellenabwasserentsorgung, falls erforderlich mit Fäkaliensammelgrube, in ausreichender Zahl und Leistung für den gesamten Baustellenbetrieb; Anschluss an die öffentliche Kanalisation.
17. 3.6 Klärung für die gesamte Baustelleneinrichtung einschl. Führen der Verhandlungen mit den zuständigen Ämtern, Behörden, Versorgungsunternehmen, usw., Kosten für die Herstellung aller Leitungsanschlüsse, einschl. Gebühren, Erdarbeiten, usw.
18. 3.7 Aufenthalts-, Baubüro., Sanitär- und Lagerräume für den eigenen Baustellenbetrieb in ausreichender Anzahl entsprechend den Unfallverhütungsvorschriften und den Arbeitsstättenrichtlinien.
19. 3.8 Sanitärräume für Nachfolgehandwerker mit ausreichender Anzahl von Aborten, Urinalen und Waschstellen, einschl. regelmäßiger Reinigung, einschl. Anschlüsse an Baustellenstrom- und Wasserversorgung sowie Baustellenabwasserversorgung, oder als mobile Sanitärzelle (z.B. DIXI).
20. 3.9 Fördereinrichtungen, Hebezeug einschl. Bodenaushub, Fundamente, einschl. erforderliches Umsetzen derselben.
21. 3.10 Sicherungs- und Schutzmaßnahmen für den gesamten Baustellenbetrieb innerhalb und außerhalb der Baustelle, wie Abdecken und Umwehren von Gruben, Öffnungen, Schächten, Treppenanlagen, usw.; sofortige Reinigung der Straßen, Verkehrsbeschilderungen, usw. gemäß den Unfallverhütungsvorschriften und der Straßenverkehrsordnung.
22. 3.11 Kosten, Gebühren, Steuern usw. für die Benutzung fremden Grund und Bodens (Straßen, Gehwege, usw.)
23. 3.12 Arbeits- und Schutzgerüste entsprechend den Unfallverhütungsvorschriften, auch für nachfolgende Auftragnehmer (Zimmermann, Klempner, Dachdecker). Die Gerüste sind vollständig aufzubauen und, soweit erforderlich, zu ergänzen (an Dachgauben, Dachaufbauten, Dachvorsprüngen, Erkern, usw.)
24. 3.13 Sichern von Vermessungspunkten, Grenzsteinen und Grenzgrundstücken
25. 3.14 Schnurgerüste aus Pflöcken und Bohlen. Vom Vermessungsingenieur werden Hauptachsen eingeschnitten und die Bezugshöhenmarke angegeben. Mithilfe beim Auspflocken und Vermessen ist durch den Auftragnehmer zu stellen. Zwischenmessungen sind durch den AN durchzuführen.
26. 3.15 Herstellen von Meterrissmarkierungen in Anzahl und Lage nach Abstimmung mit dem AG. Meterrissmarkierungen aus Bandstahl mit Risskerbe 1,00 m über Fertigfußboden. Die Meterrissmarkierungen sind verbindliche Angaben, auch für die nachfolgenden Gewerke.
27. 3.16 Lagerplätze einschl. Erdarbeiten, Unterbau und Deckschicht, falls nicht in Einzelpositionen erfasst.
28. 3.17 Baustellen befestigt, in einer Breite von ca. 3,00 m einschl. Erdarbeiten, Unterbau und Deckschicht, falls nicht in Einzelposition erfasst.
29. 4.  Abrechnung
30. Sofern in den Vertragsbedingungen des Bauherren keine andersartige Regelung getroffen ist, gilt folgendes:
31. 4.1 Die Kosten für die Baustelleneinrichtung sowie deren Vorhalten und Unterhalten sind vom AN zu tragen.
32. 4.2 Eventuell anfallende Kosten für die Mitbenutzung der Baustelleneinrichtung (insbesondere der Fördereinrichtung z.B. Kran) durch andere Unternehmer sind direkt mit diesen abzurechnen.
33. 5.  Einrichten der Baustelle
34. Die Lage der Baustelle ist auf dem beiliegenden Lageplan ersichtlich.
35. Die Zufahrt zur Baustelle  sowie die Verkehrssicherung im Ein- und Ausfahrtbereich von und zu den öffentlichen Flächen ist mit den zuständigen Behörden vom Auftragnehmer abzuklären.
36. Der Bieter hat einen Baustelleneinrichtungsplan auf der Grundlage des beiliegenden Lageplan zusammen mit seinem Angebot einzureichen.
37. Auf diesem Plan müssen ersichtlich sein:
38. Standort der:
39. Baukräne
40. Sanitäre Anlagen
41. Lagerflächen von Baumaterial
42. Sollte die Abrechnungssumme höher wie die Vergabesumme sein, oder sollte sich die kalkulierte Bauzeit verlängern, kann der Auftragnehmer hieraus keine Mehrforderungen für die Baustelleneinrichtung geltend machen.
43. In den Kosten der Baustelleneinrichtung sind folgende Leistungen enthalten und werden nicht gesondert vergütet:
44. 1. Alle Gerüste für Montage, Schalung, Sicherung incl. Abschrankung, die zur Durchführung der ausgeschriebenen Arbeiten erforderlich und vorgeschrieben sind.
45. 2. Anbringen eines dauerhaft angebrachten und gut lesbaren Meterrisses an allen Stützen und in der Nähe der Türöffnungen in allen Räumen.
46. Die Gerüsterstellung im Äußeren ist selbst bei eingeschossigen Gebäuden oder Gebäudeteilen vorzunehmen auch dann, wenn sie vom Auftragnehmer nicht benötigt werden.
47. Die oberste Arbeitsbühne muss so hoch angeordnet sein, dass sie gleichermaßen vom Zimmermann, Dachdecker, Flaschner und Blitzschutzbauer mit benutzt werden kann.
48. Bis zum Abschluss der Arbeiten vorgenannter Handwerker muss das Gerüst unter- und vorgehalten werden. Es hat den Bestimmungen der DIN 18 451 ( Gerüstarbeiten ) zu entsprechen, muss die geeignete Tragkraft für die Erbringung sämtlicher Leistungen ( auch der Nachfolgegewerke ) besitzen und den Bestimmungen der Unfallverhütungsvorschriften ( UVV ) der Berufsgenossenschaft entsprechen. Die
49. Bauleitung ist berechtigt, den Baustellenbetrieb einstellen zu lassen, falls die vorgenannten Bestimmungen trotz mehrmaliger Aufforderung nicht eingehalten werden.
50. Daraus entstehende Kosten trägt der AN.
51. Abrechnung der Baustelleneinrichtung:
52. Bei Aufbau  60%
53. Bei Abbau  40%

**1.1.10.0 Unterhalten Maschinen, Geräte,**
*** Pauschalposition
An- und Abtransport, Auf- und Abbau und Vorhalten, Unterhalten von sämtlichen für eine wirtschaftliche Bauzeit erforderlichen Maschinen, Geräte, Unterkünfte, Lager- und Arbeitsplätze.
Sanitär- und Toilettenanlagen entsprechend den Vorschriften des Gewerbeaufsichtsamts. Die Sanitär- und Toilettenanlagen sind regelmäßig zu warten ( 2 x wöchentlich ).
Diese Anlagen sind allen anderen Firmen kostenlos zur Verfügung zu stellen.
Vorhaltung bis zum Bezug.
Menge: 1,000 psch

**1.1.20.0 Laufende Reinigung der versch. Fahrbahnen**
*** Pauschalposition
Laufende Reinigung der durch den Baustellenbetrieb verschmutzten Fahrbahnen außerhalb des Bau-zaunes, der entlang des Bauzaunes verlaufenden Gehwege, der Arbeitsflächen innerhalb des Bauzaunes, während der eigenen Bauzeit bis zur Schlussabnahme; auch während Unterbrechungen in Folge (Frost) höherer Gewalt und dergleichen.
Die Leistung schließt die Schneeräum- und Streupflicht nach örtlichen Vorschriften ein. Dies gilt auch für Schmutz, der durch andere am Bau beschäftigten Firmen herausgeschleppt wird.
Die Baustelle ist während der Rohbauzeit 2 x wöchentlich zu reinigen.
Alle Maßnahmen zur Verkehrssicherung und zur Sicherung der Passanten sind zu treffen. Die Einholung von Genehmigungen obliegt dem Unternehmer.
Abführrouten sind mit dem örtlichen Ordnungsamt abzustimmen.
Menge: 1,000 psch

**1.1.30.0 Schnurgerüst**
*** Pauschalposition
Aufstellen, Unterhalten und Wiederabbauen der Schnurgerüste und Beihilfe beim Einschneiden durch den Geometer.
Die Gerüste müssen den Unfallverhütungsvorschriften entsprechen und falls notwendig mit Geländer und Laufstegen versehen sein. Im Preis enthalten sind sämtliche Nebenarbeiten wie Bereitstellung von Pflöcken, Messgeräten, Hilfskräften und dergleichen.
Menge: 1,000 psch

**1.1.40.0 Bauzaun, Stahlrahmen (mobil), H = 2.0 m**
Bauzaun aus mobilen Stahlrahmenelementen mit Rundstahlfüllstäben, Stützenfüßen aus Beton, einschl. sämtlicher Verbindungen, Kupplungen etc., aufstellen und nach Abschluss sämtlicher Bauarbeiten abbauen.

Inkl. Vorhaltung bis Bauende

Zaunhöhe: 2.0 m
Menge: 150,000 m

**1.1.50.0 Zuschlag**
Für Umbau und Umstellen des Bauzaunes, während der Bauphase
Menge: 150,000 m

**1.1.60.0 Tor Bauzaun**
Tor für Bauzaun wie vor beschrieben Breite min. 2,5m zur Einfahrt und Anlieferung auf Baustelle.

Tor verschließbar.
Menge: 2,000 Stck

**1.1.70.0 Bauwasseranschluss**
*** Pauschalposition
2 x Bauwasseranschlüsse, ausreichend dimensioniert für die Versorgung des gesamten Baustellen-betriebes, auch als Anschluss für Fremdfirmen nutzbar und nach Fertigstellung des Bauwerks abbauen. Der Auftragnehmer hat die behördlichen Anträge für die Einrichtung und Beseitigung der Anlage ohne Mitwirkung des Auftraggebers zu stellen.

Die Abrechnung entspr. den Besonderen Vertragsbedingungen.
Menge: 1,000 psch

**1.1.80.0 Baustromversorgung**
*** Pauschalposition
Baustromversorgung erfolgt in Abstimmung mit dem zuständigen Versorgungsunternehmer. Vom Auftragnehmer sind 2 Verteilerkästen mit Zähler und Zuleitung zu liefern, verlegen, anzuschließen und für die gesamte Bauzeit vorzuhalten und wieder abzubauen.
Einzukalkulieren ist auch das eventuelle notwendige Umsetzen der Verteiler, sowie die notwendigen Grabarbeiten.
Verbrauchsabrechnung entspr. Besondere Vertragsbedingungen.
Menge: 1,000 psch

**1.1.90.0 Schuttcontainer**
*** Bedarfsposition ohne GB
Bereitstellung, aufstellen, leeren und entfernen von Schuttcontainer ( 7m³ ) während der Dauer der Gesamtbauzeit für alle andere Auftragnehmer/Gewerke entspr. der Abfallsatzung des Landkreises, ohne Entleerungsgebühren.
Für Müll, Papier, Metalle, Bauschutt sind getrennte Container aufzustellen.
( Stck. = Leerung )
Menge: 25,000 Stck

**1.1.100.0 Baustellenbeleuchtung**
Beleuchtung für Gebäude ( Treppen, Flure, Eingänge) durch Neonröhren mit 100 W über die gesamte Bauzeit.
Menge: 10,000 Stck

**1.1.110.0 Bautafelgerüst, ca. 4,00 / 3,00 m**
*** Bedarfsposition ohne GB
Bautafelgerüst, stabil, verwindungsfrei, sturmsicher, aus Holzkonstruktion, bestehend aus 4 Pfosten, Verbindungsteilen und Streben standsicher  aufstellen, die bauseitig angelieferten Einzelbauschilder sind ohne besondere Kosten an die Gerüstunterkonstruktion zu montieren UK-Einzelbauschild:
ca. 1,80 m
Pauschal aufstellen und später demontieren und entsorgen.
Menge: 1,000 psch

**1.1.120.0 Bautüre (behelfsmäßig), verschließbar**
Behelfsmäßige Bautüre, Ausführung aus stumpf gestoßenen Brettern auf Holzrahmen verschließbar, im Bauwerk einbauen vorhalten und beseitigen
Lichte Weite: ca. 1,00 m  Höhe: 2,00 m
Einbauöffnung: ca. 1010 / 2260 mm.
Menge: 5,000 Stck

**1.1.130.0 Schließen der TG-Zufahrt**
Schließen der Tiefgaragen-Zufahrt mithilfe von Schaltafeln, einschl. einer Bautüre
Einbauöffnung: ca. 5010 x 2400 cm
Menge: 1,000 psch

**1.1.140.0 Bauleitungscontainer**
*** Bedarfsposition ohne GB
liefern, aufstellen, unterhalten und abbauen von 1 Fertig-Bauleitungscontainer
ca. 5 x 3 x 3 m.
Ausstattung: Einfache Möblierung 1 Tische ca. 2,5 x 1 m mit 8 Holzstühlen,
Licht, E-Heizung, mind. 1 Fenster (DK), mind. 1 x wöchentliche Reinigung.
Abrechnung pro Woche
Menge: 60,000 Woch

**1.1.150.0 Liefern und Aufstellen, einschl. Abtransport**
*** Bedarfsposition ohne GB
von Dixi-Toilettenanlagen
Menge: 2,000 Stck

**1.1.160.0 wie vor, jedoch Unterhalten, laufende Reinigung**
*** Bedarfsposition ohne GB
unterhalten für Nachfolge-Handwerker, mind. 1 x wöchentl.
Menge: 60,000 Woch

**1.1.170.0 Liefern und Aufstellen, einschl. Abbau**
1 Wasch- und Toilettencontainer ca. 5 x 3 x 3 m, mit Ausstattung:
2 x Handwaschbecken, 2 x Urinal, 2 x Toiletten einschl. Reinigungs- und Desinfektionsmittel, Spiegel, Handtrockner, Beleuchung
Menge: 1,000 Stck

**1.1.180.0 wie vor, jedoch Unterhalten, laufende Reinigung**
unterhalten, für Nachfolge- Handwerker, mind. 2 x wöchentlich
Menge: 60,000 Woch

#### Titel 1.2 Freimachen + Herrichten Gelände

*Hinweis*
Der Bauherr behält sich vor, diese Leistung an eine andere Firma fremd zu vergeben.

Beseitigen von Hof-, Weg-, Straßenbelägen und Sträucher, Hecken usw. inkl. Abfuhr (Asphalt) auf
einen vom Unternehmer zu wählenden Auffüllplatz incl. Auffüllgebühren.
Aufbau: Feinbelag, Bitukies-Tragschicht Mineralbeton, Schotter- Frostschicht.

**1.2.10.0 Anschneiden Beläge**
Anschneiden von Fahrbahnbelägen mit Trennscheibe, für sorgfältige Trennung von bestehenden und zu entfernenden Straßen- und Hofbelägen usw.
d= 15 cm Schichtstärke, Gerät mit Staubsaugung, PSA.
Menge: 30,000 m

**1.2.20.0 wie vor, Gesamtdicke 40 cm**
(Aufbau siehe Vorbemerkung)
Menge: 10,000 m3

**1.2.30.0 wie vor, Gesamtdicke 60 cm**
*** Bedarfsposition ohne GB
Menge: 10,000 m3

**1.2.40.0 Randsteine und Rabattenplatten**
ausbauen inkl. Betonunterbau und auf Auffüllplatz beseitigen, inkl. Deponiegebühren
Menge: 50,000 m

**1.2.50.0 Rasenpflastersteine (Flst. 2731)**
ausbauen inkl. Unterbau und auf Auffüllplatz beseitigen, inkl. Deponiegebühren
Menge: 50,000 m2

**1.2.60.0 Best. Betonpflasterbelag aufnehmen (Geweg)**
und auf Paletten zum Wiedereinbau seitlich lagern.
d = bis 20 cm Stärke
Menge: 80,000 m2

**1.2.70.0 Best. Betonpflasterbelag**
Lösen, laden und entsorgen
Menge: 10,000 m2

*Hinweis*
Nachfolgende Positionen gelten für das gesamte Grundstück.
Ziel ist ein freies, geräumtes Baufeld zu erlangen.

Der AN hat sich über die örtlichen Verhältnisse zu informieren.

**1.2.80.0 Hecken roden**
Roden von Hecken in geschlossenem Bestand, einschl. Wurzelwerk. Aufladen, Abfuhr und Beseitigung durch den Auftragnehmer.
Heckenbreite: i. M. 80 - 100 cm
Heckenhöhe:  i. M. 150 - 200 cm
Menge: 1,000 psch

**1.2.90.0 Sträucher, Büsche, kleine Bäume roden**
Roden von Sträuchern, Büschen und kleinen Bäumen bis Stammdurchmesser = 10 cm (gesamtes Grundstück) einschl. Wurzelwerk; das anfallende Material ist nach Wahl des Auftragnehmers zu beseitigen.
Menge: 1,000 psch

**1.2.100.0 Wurzelstöcke (Stubben) roden**
Baugelände von Wurzelstöcken bereits gefällter Bäume räumen (Durchmesser an der Schnittstelle bis 50 cm); das Abräummaterial ist nach Wahl des Auftragnehmers zu beseitigen.
Menge: 5,000 Stck

**1.2.110.0 Maschendrahtzaun Abbauen + Entsorgen**
h= bis 0,7 m, einschl. Punkt-Fundamentbeton abbauen und entsorgen
Menge: 15,000 m

**1.2.120.0 Best. Ortbeton-Stützmauer abbrechen und entsorgen**
*** Bedarfsposition ohne GB
d = ca. 25 cm, einschl. Fundamente. Stützmauer bis 0,50 m hoch. (liegt in der Baugrube)
Menge: 1,000 lfdm

#### Titel 1.3 Erdarbeiten

*Hinweis*
ERDARBEITEN DIN 18300

ZUSÄTZLICHE TECHNISCHE VORSCHRIFTEN

Es gelten jeweils die Normen und Regeln in der zum Vertragsschluss geltenden Fassung einschließlich der Änderungen, Berichtigungen und Beiblätter.
Soweit in der Leistungsbeschreibung auf Technische Spezifikationen, z. B. nationale Normen, mit denen Europäische Normen umgesetzt werden, europäische technische Zulassungen, gemeinsame technische Spezifikationen, intern. Normen, Bezug genommen wird, werden auch ohne den ausdrücklichen Zusatz - oder gleichwertig - immer gleichwertige Spezifikationen in Bezug genommen.

DIN 4094Normenreihe: Baugrund - Felduntersuchungen
DIN 18915Vegetationstechnik im Landschaftsbau - Bodenarbeiten
DIN EN ISO 22475-1 Geotechnische Erkundung und Untersuchung - Probenentnahmeverfahren und
Grundwassermessungen - Teil 1: techn. Grundlagen der Ausführung
DIN EN ISO 22476-2Geotechnische Erkundung und Untersuchung
Felduntersuchungen -Teil 2: Rammsondierungen
DVGW GW 315Hinweise für Maßnahmen zum Schutz von Versorgungsanlagen bei Bauarbeiten
Herausgeber: Dt. Vereinigung des Gas- und Wasserfaches e. V. FGSV 516
Merkblatt für die Verdichtung des Untergrundes und Unterbaues im Straßenbau
Herausgeber: Forschungsgesellschaft für Straßen- und Verkehrswesen FGSV 526
Merkblatt über den Einfluss der Hinterfüllung auf Bauwerke
Herausgeber: Forschungsgesellschaft für Straßen- und Verkehrswesen RAL-RG 501/4
Aufbereitung zur Wiederverwendung bindiger, nicht kontaminierter Böden  Gütesicherung

BAUGRUND:
Das Baugrundgutachten liegt dem Leistungsverzeichnis bei.
Gutachter:
Dipl.- Ing. Hans Gropper - Beratender Ingenieur
Freiligrathstr. 1
73033 Göppingen

Baugrund- und Gründungsgutachten vom 28.06.2022
Bodenuntersuchungen zur Verwertung des Aushubs nach der VwV vom 07.06.2022

Als Nachweis der erforderlichen Bodenfestigkeiten sind die entsprechenden Verfahren vorzunehmen (in sep. Position). Die Nachweise sind lt. Gutachten zu ermitteln und der Bauleitung bzw. dem Bodengrundgutachter vorzulegen.

Über unterirdische Leitungen, Kabel, Drainen, usw. muss der AN sich unabhängig von den Angaben des AG unterrichten und die notwendigen Sicherungsmaßnahmen treffen.

Das Abböschen von Leitungsgräben ist nur in den Freibereichen des Baugeländes zugelassen. Gräben unter öffentl. Wegflächen und innerhalb des Bauwerks sind, wenn Grabentiefe und Bodenart dies erfordern, nach DIN 18303, DIN 4124, DIN EN 1610 und den UVV zu verbauen.

Das Aufmaß der Aushubarbeiten wird nach Geometer-Nivellement und Nennhöhen im Voraus erstellt. Falls am Bau Korrekturen notwendig werden, so ist deren Erfassung mit der Bauleitung sofort zu veranlassen.

Die Vergütung aller Aushubarbeiten, die mit Normalgerät ausgeführt werden können, erfolgt zu einem einheitlichen Preis.
Vergütung aller Aushubarbeiten müssen vom AN durch sorgfältig verdichtetes Erdmaterial ersetzt werden. Mehrarbeit wird nicht vergütet.

Der Unternehmer haftet für alle Schäden und Folgeschäden, die auf Setzungen zurückzuführen sind, für die Dauer der Gewährleistungsfrist.
Sicherung der Arbeit gegen Tagwasser ist Nebenleistung. Sonstige Wasserhaltung wird nur vergütet, wenn eine Pumpe von 14cbm/Std. Leistung mehr als 3 Stunden eingesetzt werden muss.

Die Abfuhr von Aushubmaterial darf nur mit ausdrücklicher Genehmigung der AG erfolgen. Eine Geländemodellierung mit vorhandenem Aushub- bzw. Oberbodenmaterial, nach Angabe Bauleitung, ist mit einzukalkulieren. Eine Besichtigung des Baustellengeländes durch den Bieter ist vor Kalkulation anzuraten.

Bei Verunreinigung der öffentl. Straße durch Fahrzeuge des AN, hat dieser dafür Sorge zu tragen, dass in regelmäßigen Abständen, jedoch mind. 1/d, dies Flächen mit entsprechendem Gerät gereinigt werden.

AUFMASS:
Das Aufmaß der Erdmassen muss mittels eines digitalen Geländemodells erfolgen:
- Geländeaufnahme vor Beginn der Erdarbeiten
- Geländeaufnahme nach Erreichen der Baugrubensohle und während der Erdarbeiten beim Volumenaufmaß für die Abrechnung / Herstellung der notwendigen Arbeitsräume.
- Auflockerungen bleiben unberücksichtigt. Baugrubenböschen erst ab 0,80 m Tiefe.
- Zusätzliche Technische Vertragsbedingungen für Erdarbeiten
- Für die Ausführung der Erdarbeiten sind die Festlegungen in DIN 4124 "Baugruben und Gräben" sowie in der UW "Bauarbeiten" (BGV C 22), insbesondere Abschnitt VI "Zusätzliche Bestimmungen für Arbeiten in Baugruben und Gräben sowie an und vor Erd- und Felswänden", zu beachten.
- Die Absicherung von Baugruben und Gräben im oder in der Nähe von öffentlichem Verkehrsraum ist vom Auftragnehmer, unter Berücksichtigung der Vorgaben des Auftraggebers, mit den zuständigen Behörden abzustimmen.
- Der Auftragnehmer hat sich vor der Durchführung der Erdarbeiten ausreichend Kenntnis über die Lage von Leitungen, Kabeln, Kanälen und dergleichen im Bereich der Baugruben oder Gräben zu verschaffen und mit den Anlagenbetreibern geeignete Schutzmaßnahmen festzulegen und sofern erforderlich sich vor Arbeitsbeginn davon zu überzeugen, dass alle Leitungen vom Netz getrennt und verschlossen sind. Hierzu sind vom Auftraggeber nach den Erfordernissen des Einzelfalles Angaben zu machen.
- Kann die Lage vorhandener Leitungen, Kabel, Kanäle und dergleichen vom Auftraggeber vor Ausführung der Arbeiten nicht angegeben werden, ist diese zu erkunden. Solche Maßnahmen sind besondere Leistungen nach VOB Teil C.
- Im Bereich benachbarter baulicher Anlagen sind die Erdarbeiten unter Beachtung von DIN 4123 "Gebäudesicherung" durchzuführen.
- Gefährden besondere Einflüsse, zum Beispiel Aufschüttungen, Grundwasserabsenkungen, Erschütterungen (DIN 4124 "Baugruben und Gräben" Ziffern 4.2.6 und 4.2.7) die Standsicherheit von unverbauten Baugruben- und Grabenwänden, so hat der Auftragnehmer die Standsicherheit besonders zu überprüfen. Hält der Auftragnehmer flachere Böschungen aus den vorgenannten Gründen für notwendig, so hat er dies gemäß VOB/B § 4 Nr. 3 anzuzeigen und entsprechend den Erfordernissen auszuführen.
- Bei verbauten Baugruben und Gräben hat der Auftragnehmer dafür zu sorgen, dass die Standsicherheit des Verbaus in jedem Bauzustand bis zum Erreichen der Sohle und während des gesamten Rückbaus gewährleistet ist (DIN 4124 "Baugruben und Gräben" Ziffer 4.3.8).
- Der Verbau und seine Teile müssen vom Auftragnehmer während der Bauausführung regelmäßig überprüft werden (DIN 4124 "Baugruben und Gräben" Ziffer 4.3.9).
- Erdarbeiten
- Die Erdarbeiten sind u. a. unter Beachtung der DIN 18300 und der ZTVE Stb 09 auszuführen.
- Für die Leistung und Ausführung der Leistungen sind die in der ATV in der VOB/C sowie alle leistungsbezogenen DIN-Vorschriften maßgebend. Eingeschlossen in den Leistungsumfang des AN sind die Erfüllung aller öffentlich-rechtlicher Normen, Verpflichtungen und Auflagen der Baugenehmigungen, der sonstigen Auflagen, Anordnungen und Vorschriften der Behörden.
- Das Bodengutachten, welches beiliegt bzw. beim Gutachter eingesehen werden kann, ist zu beachten und zugleich Vertragsbestandteil. Als Grundlage zur Erfassung der Leistungen sind die Bodenuntersuchungen, die Planung des Architekten/Landschaftsarchitekten sowie die Angaben des Statikers und der haustechnischen Gewerkeplaner heranzuziehen.
- Höchstgrundwasserstände sind aus dem Bodengutachten zu entnehmen. Die erforderlichen Erdarbeiten ergeben sich aus dem Zustand des Baugeländes nach den abgeschlossenen Rodungsarbeiten.
- Die Gründungssohlen sind vor witterungsbedingten Aufweichungen bzw. Auflockerungen durch den Baustellenbetrieb zu schützen. Die Wahl des Aushubverfahrens, der Aushubabschnitte und der Geräte ist auf die örtlichen Verhältnisse abzustimmen. Die für das Bauvorhaben einschl. der Außenanlagen notwendigen Erdarbeiten sind auszuführen unter geringstmöglicher Belastung von Nachbarschaft und Umwelt und unter Berücksichtigung der Empfehlungen des Bodengutachters. Die Gültigkeit dieser Vorbemerkungen erstreckt sich auf alle Erdarbeiten, die im Zusammenhang mit der Ausführung der Bauteile, Rohrleitungen, Kabelverlegung etc. anfallen, auch wenn diese Leistungen z.T. in den Leistungsbeschreibungen anderer Gewerke erfasst sind. Die Abnahme der Gründungssohlen hat durch einen vom AN bestellten Bodengutachter zu erfolgen. Die Kosten der Abnahme trägt der AN. Das Abnahmeprotokoll ist dem AG vorzulegen.
- Leistungen zu den nachfolgend aufgeführten Positionen:
- Zum Leistungsumfang zur Erstellung des mängelfreien, schlüsselfertigen und funktionsfähigen Gebäudes notwendigen Erdarbeiten gehören u.a.:
- Herstellen, Unterhalten, Vorhalten und Beseitigen von Baugrubenab- und umfahrten.
- Sollte der tragfähige Boden tiefer anstehen als die jeweilige Gebäudesohle, ist die Differenzhöhe zwischen tragfähigem Baugrund und UK Bodenplatte mit geeigneten Materialien zu überbrücken. Hierbei sind Entscheidungen in Abstimmung mit Bodengutachter und Statiker einzuholen.
- Der Aushub aller nicht wiederverwendbaren Böden etc. geht in den Eigentum des Auftragnehmers über und auf eine geeignete Deponie nach Wahl des Auftragnehmers abzufahren.
- Verfüllen der Arbeitsräume sowie Auffüllungen unter der Bodenplatte mittels Füllkies, liefern und einbauen und fachgerecht verdichten einschließlich oberseitiges Feinplanum.
- Die Geländehöhen und Sohltiefen sind entsprechend der Planung herzustellen. Aushub des überwiegenden Teiles der Baugrube gem. Planunterlagen bis zu einer Tiefe von ca. 5,5 m unter OK Gelände herstellen, einschließlich evtl. Böschungen und/oder Abtreppungen.
- Flächen der Gründungssohle sind fachgerecht nachzuverdichten.
- Herstellen von Rohrleitungsgräben und deren ordnungsgemäße Verfügung gern. haustechnischen Planunterlagen, soweit nicht im Titel "technische Ausrüstung" erfasst.
- Baufeld - Arbeitsraum
- Lager- und Arbeitsplätze stehen nur im Bearbeitungsgebiet zur Verfügung.
- Der AN hat sich vor Ausführung der Arbeiten über die Lage von Leitungen, Kabeln, Dränleitungen, Kanälen u.ä. beim AG anhand der Bestandspläne zu unterrichten. Der AN hat vor Beginn der Arbeiten diese Angaben zu überprüfen und die Einrichtungen zu sichern.
- Es wird empfohlen, den Bauplatz und die entsprechenden Zufahrts- und Arbeitsbereiche zu besichtigen. Nachträgliche Einwendungen wegen Unkenntnis der Anlagen oder wegen Erschwerung der Arbeiten können nicht geltend gemacht werden.
- Baugrunduntersuchung
- Dipl.- Ing. Hans Gropper aus Göppingen wurde durch den Bauherrn  Gemeinde Wäschenbeuren - beauftragt, Untergrunduntersuchung mittels Baggerschürfen durchzuführen.
- Der Bauherr hat den Baugrund untersuchen lassen. Es liegen die folgenden Gutachten vor:
- - Bodenuntersuchungen zur Verwertung des Aushubes nach der „VwV" vom 07.06.2022
- - Baugrundgutachten vom 20. Juni 2022.
- Beide Gutachten liegen der Ausschreibung bei. Sie sind zu beachten.
- Der Untergrund ist somit ausreichend beschrieben. Dem Bieter steht es frei, eigene Untersuchungen für sein Angebot vorzunehmen und einen Sonder-vorschlag abzugeben, der zu einer einfacheren und günstigeren Verwertung führt.
- Der Arbeitnehmer trägt hierfür das Risiko.
- Recycling, Zwischendeponierung u. Entsorgung
- Die im Folgenden aufgeführten zu entsorgenden Materialien werden ausschließlich durch Nachweis (Wiegeschein) öffentlicher Deponien oder zertifizierter Entsorgungsunternehmen unter Angabe der Baustelle, Datum, amtlichem Kennzeichen des Transportfahrzeuges sowie eindeutiger Angabe der Materialien nach AW-Abfallschlüssel abgerechnet. Die Entsorgungsnachweise sind der Bauleitung zur Unterschrift vorzulegen. Verwertung / Entsorgung / Beseitigung Der Aufwand für die notwendigen Entsorgungsnachweise, Begleitpapiere, Abstimmung mit den Behörden sowie mit Verwertungs- und Entsorgungsstellen, Transportgenehmigungen, usw. ist in die Einheitspreise der nachfolgenden Entsorgungspositionen einzukalkulieren. Dies gilt insbesondere für die Verwertung von Z2 Material. Hier sind zwingend Kostennachweise zu erbringen.Weiterhin ist in die Positionen dieses Titels folgender Mehraufwand mit einzurechnen: Quertransport innerhalb der Baustelle Sofern nicht separat erwähnt inkl. Stellen und beladen von geeigneten Behältnissen wie z. B. Container, LKWs (ggf. Anhänger), Sattelfahrzeuge, usw. gemäß Anforderungen der Verwertungs- und Entsorgungseinrichtungen, transportieren und abladen bei den Verwertungs- und Entsorgungseinrichtungen Verzögerungen, bzw. zeitlicher Versatz zwischen Aushub/ Lagern und Entsorgung, bis die Deklarationsanalytik vorliegt. (In der Regel ca. 5 bis 8 AT) Sofern kontaminiertes Material transportiert wird, abdecken der Ladeflächen bzw. verschließen der Container o.ä. (incl. aller erforderlichen Arbeitsschutznahmen)
- Ingenieurleistung:
- Die Erdarbeiten werden fachtechnisch begleitet von Herrn Dipl.-Ing. H. Gropper, Göppingen, Beratender Ingenieur.

*Hinweis*
Die angetroffenen Böden sind wie folgt einzustufen:

Boden- und Felsklassen nach DIN 18 300 bis 2016 (sowie Bodengruppen nach DIN 18196, Homogenbereiche werden nicht angewendet.

*Hinweis*
Der Bauherr behält sich vor diese Leistung an eine andere Firma fremd zu vergeben.

Baugrube erstellen

**1.3.10.0 Oberboden abtragen und seitlich lagern, 30 cm**
Oberboden profilgerecht abtragen, auch auf Böschungen, und nach Angabe der Bauleitung zur Miete, außerhalb des Baufeldes transportieren.
Abtragsdicke: i.M. 30 cm
Bodenklasse: 1
Transporte zum Zwischenlager ca. 500 m
Kleinflächen an Belagsflächen oder Gehwegflächen sind einzukalkulieren.
Menge: 250,000 m2

**1.3.20.0 Baugrubenaushub (Verwitterungslehm, Bodenfüllungen)**
Baugrubenaushub und profilgerechtes Herstellen des Grobplanum der Baugrube, als Maschinenaushub. Evtl. Auffüllen aus Bauschutt o.ä. werden nicht gesondert vergütet.

Aushubtiefe: 2,50  3,50 m
Bodenklasse: 3 bis 5 siehe beiliegendes Schichtprofil
Menge: 2600,000 m3

**1.3.30.0 Zulage zu vorh. Pos. Baugrubenaushub BKL 6**
(Tonmergelstein, mürbe bis mäßig hart)
erhöhter Meiseleinsatz ist im Preis mit einzukalkulieren.
Menge: 300,000 m3

**1.3.40.0 Zulage zu vorh. Pos. Baugrubenaushub BKL 7**
(Kalksteinbänke hart, sowie weichenTonmergelsteinbänke)
erhöhter Meiseleinsatz ist im Preis mit einzukalkulieren.
Menge: 200,000 m3

*Hinweis*
Entsorgung/Deponierung/Recycling

Die im Folgenden aufgeführten zu entsorgenden Materialien werden ausschließlich durch Nachweis
(Wiegeschein) öffentlicher Deponien oder zertifizierter Entsorgungsunternehmen unter Angabe der Baustelle, Datum, amtlichem Kennzeichen des Transportfahrzeuges sowie eindeutiger Angabe der Materialien nach AVV-Abfallschlüssel abgerechnet. Dies gilt insbesondere für das anfallende Z2 Material.
Die Entsorgungsnachweise sind der Bauleitung zur Unterschrift vorzulegen.

Verwertung / Entsorgung / Beseitigung
Der Aufwand für die notwendigen Entsorgungsnachweise, Begleitpapiere, Abstimmung mit den Behörden sowie mit Verwertungs- und Entsorgungsstellen, Transportgenehmigungen, usw. ist in die Einheitspreise der nachfolgenden Entsorgungspositionen einzukalkulieren.
Weiterhin ist in die Positionen dieses Titels folgender Mehraufwand mit einzurechnen:
Quertransport innerhalb der Baustelle
Sofern nicht separat erwähnt inkl. Stellen und beladen von geeigneten Behältnissen wie z. B. Container, LKWs (ggf. Anhänger), Sattelfahrzeuge, usw. gemäß Anforderungen der Verwertungs- und
Entsorgungseinrichtungen, transportieren und abladen bei den Verwertungs- und Entsorgungseinrichtungen Verzögerungen, bzw. zeitlicher Versatz zwischen Aushub/Lagern und Entsorgung, bis die Deklarationsanalytik vorliegt. (In der Regel ca. 5 bis 12 AT)
Sofern kontaminiertes Material transportiert wird, abdecken der Ladeflächen bzw. verschließen der
Container o.ä. (inkl. aller erforderlichen Arbeitsschutznahmen)

*Hinweis: Zwischenlager*

**1.3.50.0 Herrichten nahegelegenes Zwischenlager auf Gemeindegrund**
Zwischenlager auf freiem Feld (Gemeindegrund an der Hockengasse am Ortsende) anlegen für z. B. Aushubmaterial Z2 (nach VwV):
Gebüsch roden und entsorgen, Oberboden abschieben und sammeln (zu Pos. 10), Vlies auslegen, mit schweren LKWs u. Baumaschinen befahrbare Tragschicht erstellen.
Nach Beendigung der Arbeiten vollständiger Rückbau.
Fläche angesetzt: nach Wahl des AN, geschätzt zu 400 m².
Menge: 1,000 psch

**1.3.60.0 Transport zum Zwischenlager**
In der Baugrube separiertes Material, z.B. Z2.
Transport und Abladen zu einem Zwischenlager des AN in max. 500 m Umkreis zum Zwecke der Zwischenlagerung bis zu endgültigen Entsorgung.
Abrechnungsbasis: Wiegescheine aus späterer Entsorgung.
Menge: 800,000 m3

**1.3.70.0 Aushub auf Zwischenlager lagern**
Haufwerk auf Zwischenlager erstellen zum Zwecke der Lagerung und Beprobung (durch Gutachter des AG). Abdecken der Miete.
Vorhalten eines Baggers für Verlade-, Erstell- und Beprobungszwecke.
Abrechnungsbasis: Wiegescheine aus späterer Entsorgung.
Menge: 800,000 m3

*Hinweis: Entsorgung bzw. Verwertung*
Entsorgungswege bei Vergabe darlegen.
Entsorgungsnachweise vorlegen und Bilanz in Tabellenform erstellen und der BL übersenden.
Alle Pos. incl. Laden auf der Baustelle, Transporten und Arbeiten wie Aufbereiten, Separieren.
Incl. Gebühren, Transport- und Wiegescheinen.
Abrechnungsbasis sind Wiegescheine.
Grundlage der Zuordnung der Aushubmaterialien ist das Schreiben GBI vom 07.06.2022 in der Anlage des LV´s.

**1.3.80.0 Abfuhr BKL 3-5**
zu dem Auffüllplatz des AN, einschl. Gebühren.
Abfahren des Baugrubenaushubs einschl. aller Erschwernisse, Wartezeiten usw. Beseitigung der Verschmutzungen an den Fahrzeugen vor Verlassen des Auffüllplatzes. Für die Benutzung von öffentlichen Straßen gilt die StVO in vollem Umfang.
Menge: 2200,000 m3

**1.3.90.0 Abfuhr BKL 6-7**
zu dem Auffüllplatz des AN, einschl. Gebühren.
Abfahren des Baugrubenaushubs einschl. aller Erschwernisse, Wartezeiten usw. Beseitigung der Verschmutzungen an den Fahrzeugen vor Verlassen des Auffüllplatzes. Für die Benutzung von öffentlichen Straßen gilt die StVO in vollem Umfang.
Menge: 400,000 m3

**1.3.100.0 Zuschlag für belasteten Boden verwerten, Z 1.1**
Mit Schadstoff belasteten Bodenaushub der stofflichen Verwertung zuführen.

Leistung einschl. Behälterbereitstellung, Verladung, Transport, Abdeckung
staubiger Stoffe, sowie Verwertungs- und Deponiegebühren.

Kontaminationsklasse: Z 1.1
Bodenklasse: 3 bis 5
Menge: 300,000 m3

**1.3.110.0 Zuschlag für belasteten Boden verwerten, Z 1.2**
*** Bedarfsposition ohne GB
Mit Schadstoff belasteten Bodenaushub der stofflichen Verwertung zuführen.

Leistung einschl. Behälterbereitstellung, Verladung, Transport, Abdeckung
staubiger Stoffe, sowie Verwertungs- und Deponiegebühren.

Kontaminationsklasse: Z 1.2
Bodenklasse: 3 bis 5
Menge: 1,000 m3

**1.3.120.0 Zuschlag für belasteten Boden verwerten, Z 2**
*** Bedarfsposition ohne GB
Mit Schadstoff belasteten Bodenaushub der stofflichen Verwertung zuführen.

Leistung einschl. Behälterbereitstellung, Verladung, Transport, Abdeckung
staubiger Stoffe, sowie Verwertungs- und Deponiegebühren.

Kontaminationsklasse: Z 2
Bodenklasse: 3 bis 5
Menge: 200,000 m3

*Hinweis: Baugrubenfertigstellung*

**1.3.130.0 Deckschicht Gehweg**
Best. Asphaltbelag anschneiden, abbrechen und nach Wahl des Unternehmers
beseitigen (einschl. Gebühren).
Stärke bis zu 5 cm
Abrechnung nach Lieferschein.
Menge: 40,000 m2

**1.3.140.0 Deckschicht Straßenbereich**
*** Bedarfsposition ohne GB
Best. Asphaltbelag anschneiden, abbrechen und nach Wahl des Unternehmers
beseitigen (einschl. Gebühren).
Stärke bis zu 15 cm.
Abrechnung nach Lieferschein.
Menge: 10,000 m2

**1.3.150.0 Schottertragschicht Gehweg,ca. 30 cm stark**
Baustoffe Bereich Gehweg abtragen und seitlich zum Wiedereinbau (z. B. für Arbeitsräume) lagern.
Um die Baugrubenböschungen herzustellen.
Abrechnung nach Fläche Gehweg.
Menge: 20,000 m3

**1.3.160.0 Böschungen erstellen**
Erstellen und Profilieren von Baugrubenböschungen in einer Neigung von

45 Grad im aufgefüllten Boden
60 Grad im bindigen Boden
80 Grad im Fels
Höhe max. 4 m, im Mittel 3,70 m.
Länge: ca. 165 m
Fläche: 720 m2
Abrechnungsbasis: m² Ansichtsfläche
Menge: 400,000 m2

**1.3.170.0 Böschungen abdecken**
Abdecken von Böschungen der Baugrube zur Sicherung gegen Witterung, mit reißfester stabiler Folie, einschl. windsicherer Befestigung und späteren Abbau und Beseitigung.

Bis ca. 1 m über Böschungsoberkante hinaus.
Abrechnungsbasis m² Ansichtsfläche.
Menge: 400,000 m2

**1.3.180.0 Planum erstellen**
Planie der Baugruben- und Fundamentsohle nach dem Aushub; Ausführung
unmittelbar vor dem Einbringen der Sauberkeitsschicht, als planebene Fläche
mit höchstens +/-2 cm Höhendifferenz auf eine Länge von
5,0 m, einschl. des Abrüttelns mit geeignetem Gerät.
Überschüssiges Material ist nach Wahl des Auftragnehmers zu beseitigen.
Menge: 700,000 m2

**1.3.190.0 Gefälle Baugrubensohle, Bereich TG und Rampe**
Zuschlag für das Herstellen eines Gefälles innerhalb der Baugrubensohle
Menge: 100,000 m2

**1.3.200.0 Plattendruckversuche**
Ausführung und Protokollierung von statischen Plattendruckversuchen nach DIN 18134 zur Überprüfung der Ev2-Werte auf dem Erdplanum bzw. auf der Schottertragschicht. Übersendung der Ergebnisse mit Lageplan an die BL und Baugrundgutachter.
Versuche sind der BL 2 Tage vorher anzukündigen.
Menge: 5,000 Stck

**1.3.210.0 Fliegende Bautauchpumpe**
*** Bedarfsposition ohne GB
Bautauchpumpe mit Stromanschluss und Leitung für wechselnde Einsätze.
Menge: 1,000 h

*Hinweis: Boden einbauen*
Aufnehmen, transportieren, verteilen und verdichten des Auffüllmaterials in verdichtungsfähigen Schichten, herstellen des Rohplanums. Für das Hinterfüllen und Überschütten von Bauwerken, Leitungen und Kanälen ist geeigneter Boden zu verwenden.
Wenn kein Boden vom Aushub auf der Baustelle gelagert werden kann, bringt der Unternehmer guten
Baugrubenaushub kostenfrei zur Baustelle.
Es wird nur der Einbau vergütet.

**1.3.220.0 Bodeneinbau in Arbeitsräume Z0**
Liefern und lagenweises Einbauen von Bodenmaterial der Güte Z 0 nach VwV, Verdichten.

Nachweise nach VwV mit Materialbeschreibung/Probenahmeprotokoll vor Einbau vorlegen und Zustimmung bei der BL einholen.

Begleitung mit dyn. Fallplattengerät.
Abrechnungsbasis nach Wiegescheine.
Menge: 250,000 m3

**1.3.230.0 Vorhandenen Schotter (Gehweg) wiederverwenden**
Gelagerten Schotter des Gehweg bzw. Straße wiederverwenden z. B. in Arbeitsraum einbauen und verdichten.
Menge: 20,000 m3

**1.3.240.0 Bodeneinbau Z0 in Gräben**
Liefern und lagenweise einbauen von Bodenmaterial der Güte Z0 nach VwV, verdichten.
Nachweise nach VwV mit Materialbeschreibung / Probenahmeprotokoll vor Einbau vorlegen und Zustimmung bei der BL einholen.

Begleitung mit dyn. Fallplattengerät.
Abrechnungsbasis Grabenaufmaß.
Menge: 100,000 m3

**1.3.250.0 Mineralschotter 0/45**
Liefern und Einbau von Mineralschotter nach ZTV SoB-StB. Verformungsmodul EV2 von 45 MN/m² gemäß Vorgaben Plan Statikbüro und stat. Erfordernisse

Anforderungen an die Höhenlage und Oberflächengenauigkeit +-2cm.
Abrechnung nach Wiegeschein.
Menge: 250,000 m3

**1.3.260.0 Siebschutt liefern und einbauen**
Liefern und einbauen von Vorsiebmaterial.
Abrechnung nach Wiegescheinen.
Menge: 120,000 m3

**1.3.270.0 Grobschotter liefern und einbauen**
Liefern und Einbauen von Grobschotter/Schroppen.
Einbauen und herrichten von Baustraßen, Flächen etc. mit „weichem" Untergrund.
Lage: 10  20 cm
Einschl. lageweisem Verdichten.
Abrechnung nach Wiegescheinen.
Menge: 5,000 m3

**1.3.280.0 Kies für Sickerleitungen**
Kies 16/32 liefern und einbauen, einschl. Vliesummantelung der Kiespackung.

Abrechnung nach Wiegescheinen Kies.
Menge: 20,000 m3

**1.3.290.0 Betonrecyling 0/45 liefern und einbauen**
Liefern und einbauen von Betonrecycling 0/45, Z1.1 nach Recyclingerlass, qualitätsgeprüft.
Für Sauberkeitsschicht oder Grabenverfüllung.
Einbringung nach Vorlage der Nachweise UVM-Recyclingerlass und Sieblinie aus einer zeitnahen Qualitätsprüfung und nach Zustimmung der BL bzw. Gutachter.
Abrechnung nach Wiegeschein.
Menge: 10,000 m3

**1.3.300.0 Sand für Leerrohre/Elektrokabel**
liefern und einbauen für Rohrumfüllungen, 10 cm unter, bis 10 cm über Rohr
Menge: 10,000 m3

**1.3.310.0 Herstellen einer Rohplanie**
Herstellen einer Flächenrohplanie mit gelagertem Baugrubenaushubmaterial nach Angabe der Bauleitung bzw. nach Angaben der Geländehöhen.
Menge: 150,000 m2

**1.3.320.0 Herstellen einer Feinplanie (auf Flst. 2731)**
Herstellen einer Feinplanie mit Mineralschotter, entsprechend der vorh. Pos. (Mineralschotter), verdichtet, für einen provisorischen, befahrbaren Stellplatz auf dem Flurstück 2731.
Menge: 60,000 m2

*Hinweis: Fundamente*

**1.3.330.0 Fundamentaushub, Bkl. 4-5, Maschine/Hand**
+ Tiefgründung
Maschinen-Handaushub für Streifen- und Einzelfundamente, ab Baugrubensohle; mit senkrechten Wänden, das Aushubmaterial ist nach
Wahl des AN zu verwerten (einschl. Gebühren).
Bodenklasse: 4-5
Fundamentquerschnitt: nach Statik
Abrechnung nach gefordertem Querschnitt, in allen vorkommenden Größen
Tiefe bis ca. 1,50 m v. BGS
Menge: 230,000 m3

**1.3.340.0 Zuschlag vorh. Pos. für Fundamentaushub, Bkl. 6-7**
Fundamentaushub mit Abbauhammer für Streifen- und Einzelfundamente; das
Aushubmaterial ist nach Wahl des Auftragnehmers zu beseitigen.
Aufmaß an der Entnahmestelle, ungelockert
Aushubtiefe:  0,5 bis 0,8 m
Bodenklasse: 6 - 7
Sonst wie vor.
Menge: 30,000 m3

**1.3.350.0 Aushub für Unterfangung**
*** Bedarfsposition ohne GB
Aushub für Fundamentunterfangungen, als Handaushub, abschnittsweise.
Das Aushubmaterial wird Eigentum des AN.
Menge: 1,000 m3

*Hinweis: Rohrgräben*

**1.3.360.0 Rohrgrabenaushub, Bkl. 3-5, bis 1,50 m**
Rohrgrabenaushub für Grundleitungen und Schächte, im Baustellenbereich; das Aushubmaterial ist seitlich zu lagern; nach Einbau der Grundleitungen sind die Rohrgräben schichtweise zu verfüllen und gut zu verdichten; im Einheitspreis sind alle Nebenarbeiten wie zusätzliche Vertiefungen,
Planie der Grabensohle sowie die Abfuhr des überschüssigen Aushubmaterials
enthalten.
Aushubtiefe:  bis 1,50 m
Bodenklasse: 3 - 5
Abrechnungsbreite: NW-Rohrltg. + 0,70 m
Menge: 70,000 m3

**1.3.370.0 Rohrgrabenaushub, Bkl. 3-5, bis 4,00 m**
Rohrgrabenaushub für Grundleitungen und Schächte, im Baustellenbereich; das Aushubmaterial ist seitlich zu lagern; nach Einbau der Grundleitungen sind die Rohrgräben schichtweise zu verfüllen und gut zu verdichten; im Einheitspreis sind alle Nebenarbeiten wie zusätzliche Vertiefungen, Planie der Grabensohle, sowie die Abfuhr des überschüssigen Aushubmaterials
enthalten.
Aushubtiefe:  1,50 bis 2,50
Bodenklasse:  3 - 5
Abrechnungsbreite: NW-Rohrltg. + 0,70 m
Menge: 10,000 m3

**1.3.380.0 Zulage zu vorh. Pos. Rohrgrabenaushub, Bkl. 6-7, bis 1,25 m**
Rohrgrabenaushub für Grundleitungen und Schächte, im Baustellenbereich; die Rohrgräben sind mit anzulieferndem geeigneten Material schichtweise zu verfüllen und gut zu verdichten; im Einheitspreis sind alle Nebenarbeiten wie zusätzliche Vertiefungen, Planie der Grabensohle, sowie die Abfuhr des
überschüssigen Aushubmaterials enthalten.
Das Material ist nach Wahl des Auftragnehmers zu beseitigen.
Rohrgrabentiefe:  bis 1,25 m Bodenklasse: 6 - 7
Abrechnungsbreite: NW-Rohrltg. + 0,70 m
Menge: 10,000 m3
Kostengruppe DIN 276 2018-12: 000

**1.3.390.0 Zulage für Handaushub bei Kanalanschluss**
Menge: 5,000 m3

**1.3.400.0 Sand für Rohrgräben**
für Rohrumhüllungen, 10 cm unter bis 10 cm über Rohr liefern und einbauen.
Menge: 10,000 m3

#### Titel 1.4 Wasserhaltung

**1.4.10.0 Wasserhaltung**
Wasserhaltung ( wird nur bei Schicht- und Grundwasser vergütet, nicht bei
Trinkwasser ). Bei Auftreten von Schicht- oder Grundwasser ist der Unternehmer verpflichtet, dafür zu sorgen, dass eine zweckmäßige
Anordnung der Wasserhaltung durchgeführt wird. Sie muss verhindern,
dass die Fundamentsohlen aufweichen können. Die Bereitstellung und
Vorhaltung entsprechender Pumpen, sowie Anordnung von eventuell notwendigen Pumpensümpfen. Für die Zeit der Erstellung von Baugrube und Fundamenten ist die Herstellung eines reibungslosen Arbeitsablaufes zu gewährleisten. Alle hierfür erforderlichen Arbeiten sowie Gerätevorhaltung sind mit dem Einheitspreis abgegolten. Die Trockenhaltung sämtl. Grundleitungs-gräben und Kanäle ist ebenfalls während der Bauzeit unbedingt sicherzustellen. Die Haftung für eine ordnungsgemäße Funktion der gesamten Wasserhaltung, sowie die kurzfristige Stellung und Vorhaltung, einer Reservepumpe auch über Sonn- und Feiertage, liegt vollständig beim Unternehmer. ( Die Absenkung soll ein einwandfreies herstellen der Fundierung der Einzelstützen und Streifenfundamtente ermöglichen).
Im Einheitspreis sind alle evtl. notwendigen Nebenarbeiten mit einzukalkulieren.
z.B.: Draingraben, Sickergräben, Drainrohre, Kies- und Schotterpackungen,
Pumpensümpfe, Sandgänge, Vorhaltung von Pumpen, Entwässerungsleitungen
für Wasserleitungen.
Die Entscheidung über das Wegschaffen von Grund- oder Schichtwasser liegt
beim Auftragnehmer.
Betriebsstunden für Pumpen aller NW, einschl. Wartung Tag und Nacht.
Die Abrechnung erfolgt mittels Betriebsstundenzähler, welche in den Pumpen
verplombt eingebaut sind und von der Bauleitung abgelesen werden.
Menge: 10,000 Std

#### Titel 1.5 Verlegung von Betonpflaster-Flächen Tiefgarage

**1.5.10.0 Planum herstellen**
*** Bedarfsposition ohne GB
für Verkehrsflächen, zulässige Abweichung von der Sollhöhe +/-2 cm, Verformungsmodul
mind. EV2 45 MN/m2, mit Verdichtungsnachweis.
Menge: 415,000 m2

**1.5.20.0 Schottertragschicht ZTVT-StB 95, als kapilarbrechende Filterschicht**
Verdichtungsgrad DPr mind. 103 %
Verformungsmodul EV2 mind. 100 MN/m2, aus Schotter-Splitt-Gemisch,
Körnung 2/56 mm, Material Kombinierte Frostschutz- und Tragschicht,
Schichtdicke ca. 20-30 cm, Rand mit Neigung 1:1,5 abgerechnet wird die für diese Schicht geforderte Breite bis zur Mitte der Randausbildung.
Menge: 130,000 m3

**1.5.30.0 Geogitter auf Schottertragschicht**
*** Bedarfsposition ohne GB
liefern und verlegen, z.B. Fabr. Begrid TG 30/30 S

angebotenes Fabrikat: ………………………………
Menge: 415,000 m2

**1.5.40.0 Schotter-Ausgleichsschicht**
d= ca. 15 cm
Menge: 65,000 m3

**1.5.50.0 Moränesplitt 2-5 mm**
liefern und ca. 5 cm dick einbauen
Menge: 415,000 m2

**1.5.60.0 Markiersteine Parkplatz liefern und versetzen**
Einzelsteine als Markiersteine zwischen den Parkplätzen in Reihe versetzen
Farbe: schiefergrau (Nr. 16)
Die Verlegung als Kleinstflächen ist einzukalkulieren
Menge: 70,000 lfm

**1.5.70.0 Plattenbelag nach Merkblatt für Flächenbefestigung**
*** Bedarfsposition ohne GB
mit Pflaster- und Plattenbelägen, Betonpflaster entsprechend DIN 485
im Bereich  Parkgarage  UG
aus BetonpflasterIlatan DV-Pflaster, mit Faser
Format  19,6 x 16,6 cm (Normalstein), Stärke 8 cm
Ausführung  nach Fertigstellung der Decke über EG
Farbe  Anthrazit, gefärbt Nr. 586

Hersteller:  Fa. Kronimus AG
  Tel.  0729-690
  Fax. 07229-199

oder gleichwertig, angebotenes Fabrikat / Typ: .......................................

Verfüllung (Einschlämmen) der Fugen mit Brechsand-Splitt-Gemisch 0/5 mm, (Hartgesteinsmaterial, Kein Kalkmaterial!).

Bei Anschlüssen an Ränder und Einbauten in der Pflasterdecke hat der Zuschnitt durch Nassschnitt zu erfolgen.
Menge: 415,000 m2

**1.5.80.0 Pflasterbelag wie vor, jedoch H-Stein-Belag**
Menge: 415,000 m2

**1.5.90.0 Zulage für Anarbeitung Verbundpflaster an Türen und Ausgängen**
Menge: 4,000 Stk

**1.5.100.0 Zuschlag für schneiden der 8-10 cm starken Betonpflastersteine**
runder und schräger Schnitt mit Diamantnasssäge.
Menge: 150,000 m

**1.5.110.0 Pflasterband ausbilden**
Pflasterrinne in grau, liefern und auf Splittbettung einbauen
Abmessung: 30 x 30 x 8 cm (L x B x H)
Farbe: grau (passend zu Pflasterbelag)
Menge: 50,000 m

**1.5.120.0 Enkadrain bei erdberührenden Außenwänden**
Vor sämtl. erdberührenden Wänden liefern und anbringen, z.B. Enkadrain B10

  Angeb. Fabrikat:_______________________
Menge: 100,000 m2

**1.5.130.0 Enkadrain sauber mit GOK, abschneiden**
Menge: 120,000 m

#### Titel 1.6 Entwässerungsarbeiten

*Hinweis*
1.1  Die gesamte Entwässerung wird im Trennsystem an den öffentlichen Mischwasserkanal angeschlossen.
1.2  Die Kanalisation außerhalb und innerhalb des Gebäudes wird vom Rohbauunternehmer erstellt
und erfolgt innerhalb des Gebäudes im Trennsystem. Die Dimensionierung der Schmutz- und Regenwasser-leitung erfolgt nach DIN. Die Regenspende wurde mit 150 l/s ha angenommen.
1.3  Prüfung und Gewährleistung der Ausführungsunterlagen. Die ausgeschriebenen Leistungen sind das Resultat einer Zusammenarbeit von Bauherrn, Architekt und beratender Ingenieure. Alternativlösungen sollten nur dann sachlich und wirtschaftlich begründet vorgetragen werden, wenn die gewählte Konzeption offensichtlich keine sinnreiche Lösung darstellt. Die
Auftragnehmer müssen gewissenhaft die Prüfpflicht erfüllen, die im allgemeinen Interesse liegt
und einziger Schutz gegen mögliche Fehler in den Planungsunterlagen und damit auch gegen Abwendung von Gewährleistungsansprüchen nicht erwartender Zusatzarbeiten ist. Die Leitungsführung, deren Vorhandensein von  Aussparungen, Montageöffnungen u.a. müssen daher auf genaue Übereinstimmung untereinander und mit den Werkplänen geprüft werden. Das Vermeiden dieses zur Leistung gehörenden Aufwandes wäre fahrlässig. Der Auftragnehmer
muss im Rahmen der Vertragsbedingungen alle Unterlagen zumindest grundsätzlich nach folgenden Kriterien prüfen: Konzeption auf Zweckmäßigkeit und Wirtschaftlichkeit, Materialauswahl auf Betriebssicherheit, Funktion und Lebensdauer im Zusammenhang mit der Gewährleistungs-dauer. Ausführungspläne auf Übereinstimmung und Durchführbarkeit unter genauem Vergleich mit den Bauangabeplänen.
1.4  Ausführungsunterlagen
Ausführungszeichnungen als Mutterpausen M 1/100 + 1/50 und zwar Geschossgrundriss-zeichnungen mit eingetragenen Innenanlagen, Übersichtsplan mit eingetragenen Außenanlagen, 1 Satz Ausschreibungsunterlagen für den bauleitenden Polier, 1 Satz Massenauszüge. Der AN muss die in den Werkplänen enthaltenen Höhenmaße sowie die beim Aushub hergestellten Grabensohlenhöhen vergleichen, prüfen und notfalls korrigieren.
1.5  Ausführungsunterlagen der ausführenden Firma
Ausführungszeichnungen 1 Satz Schwarzpausen, wie beschrieben, mit farbig angelegten Rohren
und Einrichtungen. Ausführungszeichnungen 1 Satz Schwarzpausen mit Prüfvermerk. Detail- und
Konstruktions-zeichnungen nach Erfordernis und Absprache. Bestandspläne in 4-facher Ausfertigung wie oben geschrieben. Aufmaßskizzen und eine Aufmaßzusammenstellung als Grundlage zur Schlussrechnungsprüfung. Übergabe der Bestandspläne. Alle Unterlagen müssen in einem Sammelordner jeweils 4-fach mit Stempel und rechtsverbindlicher Unterschrift des
Unternehmers übergeben werden.
1.6  Nicht gesondert vergütet wird das Ableiten  von  Oberflächen- und Grundwasser.
1.7  Die Toleranz für die Sohle ist +/- 2 cm
1.8  Mit den Einheitspreisen sind abgegolten:
- Dichtigkeitsprüfung
- Einmessen einschl. der erforderlichen Schnurgerüste usw.
- Erforderliche Anstriche öl- und benzinlöslich
- Verbau herstellen
- Alle notwendigen Armaturen für Einbauteile
- Das Durchspülen und Ausspiegeln der Kanäle samt Beistellung der erforderlichen Geräte
- sämtliche Rohrdurchführungen durch Fundamente, Schacht- und sonstige Wände. Klasse SN
mit Steckmuffen, liefern und verlegen, sowie abdichten nach den entspr. DIN-Vorschriften. Einschl. herstellen aller Anschlüsse an Schächten, Einläufen, Anschneiden usw., sowie abdecken und verwahren aller Rohröffnungen und Einläufe, so dass keine Beschädigungen und Verstopfungen eintreten können.

*Hinweis*
KG-Leitungen aus PVC, 1. Wahl, KG 2000, nach Plan im Gefälle in Gräben verlegen, einschl. Abdichten der Steckmuffen mittels Rollringen. Für die Muffen sind Vertiefungen auszuheben, damit das Rohr in der ganzen Länge aufliegt.

Folgende Arbeiten sind in die entsprechenden Positionen einzukalkulieren:
-  Die Kanalrohre werden auf einer min. 10 cm starken Sand- oder Feinkiesschicht gelagert. Der
  Raum neben den Rohren ist mit Sand zu verfüllen, Scheitelüberdeckung mit Sand min. 10 cm.
-  Alle Öffnungen der Rohrstränge sind während der Bauzeit dicht zu verwahren.
-  Bögen und Abzweige werden separat und nicht als Zulage vergütet und sind nicht in die
E-Preise der Rohrleitungen einzukalkulieren.

Gefälle  :  ca. 1,5 cm / m oder 1,5 %
Fabrikat: :  Rehau oder glw., KG 2000

Ang. Fabrikat: ....................................................

**1.6.10.0 KG-Leitungen, DN 100 mm**
KG-Leitungen, 1. Wahl, nach Plan im Gefälle in Gräben verlegen, einschl. des
Abdichtens der Steckmuffen mittels Rollringen.
Passstücke sind enthalten.
Gefälle:  1,5 - 2,0 cm/m
Größe:  DN 100
Menge: 310,000 m

**1.6.20.0 KG-Leitungen, DN 125 mm**
KG-Leitungen, 1. Wahl, nach Plan, wie vor, jedoch Größe:  DN 125 mm
Menge: 50,000 m

**1.6.30.0 KG-Leitungen, DN 150 mm**
KG-Leitungen, 1. Wahl, nach Plan, wie vor, jedoch Größe:  DN 150 mm
Menge: 30,000 m

**1.6.40.0 KG-Rohrleitungen, DN 200 mm**
*** Bedarfsposition ohne GB
Abwassergrundleitungen aus KG wie vor, jedoch Größe:  DN 200 mm
Menge: 1,000 m

**1.6.50.0 Zulage für Fundamentdurchführung**
der Anfangsstücke, ausschneiden der späteren Armierung, fixieren der Leitung
an der Armierung mittels Bindedraht o.ä., einschl. ummanteln mit Folie im Betonbereich.
Menge: 8,000 Stck

**1.6.60.0 Mauerkragen für Rohrdurchführungen in Bodenplatte**
Menge: 15,000 Stck

**1.6.70.0 KG-Bögen, DN 100 mm**
KG-Bogen, passend zu den PVC-Abflussleitungen, einbauen.
Größe:  DN 100 mm
Menge: 120,000 Stck

**1.6.80.0 KG-Bögen, DN 125 mm**
KG-Bogen, passend zu den PVC-Abflussleitungen, einbauen.
Größe:  DN 125 mm
Menge: 30,000 Stck

**1.6.90.0 KG-Bögen, DN 150 mm**
KG-Bogen, passend zu den PVC-Abflussleitungen, einbauen.
Größe:  DN 150 mm
Menge: 15,000 Stck

**1.6.100.0 KG-Bögen, DN 200 mm**
*** Bedarfsposition ohne GB
Menge: 1,000 Stck

**1.6.110.0 KG-Abzweige, 45 Grad, DN 100/100 mm**
KG-Abzweige, passend zu den PVC-Abflussleitungen, einbauen, als Zulage.
Größe:  DN 100 mm
Abgang: DN 100 mm, 45 Grad
Menge: 50,000 Stck

**1.6.120.0 KG-Abzweige, 45 Grad, DN 125/100 mm, Zulage**
KG-Abzweige, passend zu den PVC-Abflussleitungen, einbauen, als Zulage.
Größe:  DN 125 mm
Abgang: DN 100 mm, 45 Grad
Menge: 10,000 Stck

**1.6.130.0 KG-Abzweige, 45 Grad, DN 150/100 mm, Zulage**
KG-Abzweige, passend zu den PVC-Abflussleitungen, einbauen, als Zulage.
Größe:  DN 150 mm
Abgang:  DN 100 mm, 45 Grad
Menge: 10,000 Stck

**1.6.140.0 KG-Abzweige, 45 Grad, DN 200/150 mm, Zulage**
KG-Abzweige, passend zu den PVC-Abflussleitungen, einbauen, als Zulage.
Größe:  DN 200 mm
Abgang: DN 150 mm, 45 Grad
Menge: 5,000 Stck

**1.6.150.0 KG-Übergänge, DN 125/100 mm, Zulage**
KG-Übergänge aller Art, passend zu den PVC-Abflussleitungen, einbauen, als Zulage. Größe:  DN 125/100 mm
Menge: 7,000 Stck

**1.6.160.0 KG-Übergänge, DN 150/100 mm, Zulage**
KG-Übergänge aller Art, passend zu den PVC-Abflussleitungen, einbauen, als Zulage. Größe: DN 150/100 mm
Menge: 6,000 Stck

**1.6.170.0 KG-Übergänge, DN 200/150 mm, Zulage**
*** Bedarfsposition ohne GB
KG-Übergänge aller Art, passend zu den PVC-Abflussleitungen, einbauen, als Zulage. Größe:  DN 200/150 mm
Menge: 1,000 Stck

**1.6.180.0 Reinigungsverschluss, DN 150 mm**
Reinigungsverschluss mit Deckel, für wählbare Oberfläche, im Grundleitungsbereich einbauen, inkl. Anschluss an die Grundleitung. Durchmesser:  150 mm
Menge: 1,000 Stck

**1.6.190.0 wie vorher, jedoch DN 125 mm**
Menge: 3,000 Stck

**1.6.200.0 Endverschluss in Grundleitung, DN 100 mm**
Menge: 20,000 Stck

**1.6.210.0 Anschluss an Hauptkanal, Durchmesser 200**
Menge: 1,000 Stck

**1.6.220.0 Kellerablauf aus Guss DN 100 - Beton**
für Einbau in normale Bodenplatte

Kellerablauf aus Guss, mit Reinigungsöffnung, Geruchs- und Rückstauverschluss, sowie Anschluss an die Grundleitung.

Die Abdeckung ist erst nach Aufforderung der Bauleitung, frühestens 2 Wochen
vor Einzug zu montieren. Dabei ist der Ablauf vorher nochmals gründlich zu reinigen.
Durch Nichteinhaltung entstandene Schäden an der Abdeckung gehen zu Lasten des AN.

Ablauf:  DN 100 mm

Angeb. Fabrikat: ..................................
Menge: 7,000 Stck

**1.6.230.0 Tiefgaragenablauf aus Guss DN 100**
Einbau in Pflasterbelag. Ablauf aus Guss mit Reinigungsablauf und Geruchsverschluss, ohne Rückstauverschluss sowie Anschluss an Grundleitung.
Die Abdeckung ist PKW-tauglich, einschl. sämtl. Befestigungsmaterial.
Menge: 5,000 Stck

**1.6.240.0 Kontrollschacht Regenwasser, Fertigt., DN 100 cm**
Kontrollschacht herstellen, bestehend aus:
-  Schachtunterteil aus Betonfertigteil, BW 35 WU, Unterbeton B 15, 15 cm dick;
  Höhe Unterteil mind. 25 cm über Rohrscheitel; Auftritt in Höhe des
  Rohrscheitels;
-  Schachtoberteile aus Betonfertigteilringen DIN 4034
-  Schachthals: konisch
-  Abdeckung befahrbar 1,5 to geruchsdicht und tagwasserdicht einschl.
  Zubehör
-  Fugendichtung: Falz mit Mörtel MG III und Dichtstoff DIN 4062;
-  Steigeisen: DIN 1211-A, Steigmaß: 250 mm
-  geschlossene Gerinneausbildung Zuleitung DN: 150 mm
-  Rohrmaterial:  KG
-  Rohrform:  RUND Ableitung DN: 150 mm
-  Rohrmaterial:  Stzg.
-  Rohrform:  RUND
-  Enddeckel
incl. aller behördlichen Auflagen und Anforderungen.

Lichter Schachtdurchmesser:  DN 1000 mm

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Menge: 4,000 stgm

**1.6.250.0 Drainage Sickerschacht, Fertigteil DN 100 cm**
mit Rückstauverschluss

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
liefern und herstellen.
Bestehend aus:
- Schachtoberteil aus Betonfertigteilringen DIN 4034
- Schachthals konisch
- Abdeckung befahrbar 1,5 t geruchsdicht und tagwasserdicht einschl. Zubehör
- Fugendichtung: Falz mit Mörtel MG III und Dichtstoff DIN 4062
- Steigeisen DIN 1211-A, Steigmaß 250 mm
- Rohrmaterial KG
- Bodenablauf mit Rückstauverschluss z.B. Kessel „Drehfix"
- angebotenes Fabrikat: ………………………
- Zuleitung DN 100
- Ableitung DN 100
- Rohrform RUND
- inkl. aller behördlicher Auflagen und Anforderungen
- Lichter Schachtdurchmesser 1000 mm
Menge: 4,000 stgm
Kostengruppe DIN 276 2018-12: 000

**1.6.260.0 Kontrollschacht Fertigteil DN 100 cm Schmutzwasser mit geschlossenem Gerinne**
mit Absturz (s. Detail)

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
liefern und herstellen.
Bestehend aus:
- Schachtunterteil aus Betonfertigteil, BW 35 WU, Unterbeton B 15,
- 15 cm dick; Höhe Unterteil mind. 25 cm über Rohrscheitel; Auftritt in Höhe es Rohrscheitels
- Schachtoberfläche aus Betonfertigteilringen DIN 4034
- Schachthals konisch
- Abdeckung befahrbar 1,5 t geruchsdicht und tagwasserdicht einschl. Zubehör
- Fugendichtung: Falz mit Mörtel MG III und Dichtstoff DIN 4062
- Steigeisen DIN 1211-A, Steigmaß 250 mm
- geschlossene Gerinneausbildung Zuleitung DN 125 mm
- Rohrmaterial KG
- Rohrform RUND Ableitung DN 125 mm
- Rohrmaterial Stzg
- Rohrform RUND
- Steigmeter 2,00 m
- Sicherungsbügel abschraubbar
- Putzstück
- Enddeckel
- inkl. aller behördlicher Auflagen und Anforderungen.
- Lichter Schachtdurchmesser DM 1000 mm
Menge: 4,000 stgm
Kostengruppe DIN 276 2018-12: 000

**1.6.270.0 Zuschlag für Rohr-Einführungen, bis DN 200**
mittels Kernlochbohrung und Abdichtungsarbeiten
Menge: 15,000 Stk

**1.6.280.0 Zuschlag für Betontrennwand**
*** Bedarfsposition ohne GB
in Kontrollschacht-Sohle, h = ca. 50 cm
Menge: 1,000 Stck

**1.6.290.0 Zuschlag für Guss-Schachtabdeckung einschl. Rahmen**
*** Bedarfsposition ohne GB
Klasse D 400, rund Durchmesser 86 cm, Fabrikat: Aco oder gleichwertig

Angebotenes Fabrikat: .............................
Menge: 1,000 Stck

**1.6.300.0 Pressringdichtung 125/75 liefern u. einbauen**
Menge: 3,000 Stck
Kostengruppe DIN 276 2018-12: 000

**1.6.310.0 Pressringdichtung 150/100 liefern u. einbauen**
Menge: 2,000 Stck
Kostengruppe DIN 276 2018-12: 000

**1.6.320.0 Mehrsparten-Hauseinführung für unterkellerte Gebäude**
für weiße Wanne, liefern und einbauen

Quadro-Secura Nova 2
Einbauteile - Rohr-/ Kabeldurchführungen - Hausanschluss Mehrsparten-
Hauseinführung für die gas- und druckwasserdichte Abdichtung von
Versorgungsleitungen, die durch die Wand führen (in unterkellerten Gebäuden),
zur Montage in Kernbohrungen oder bauseits vorhanden Futterrohren mit
einem Innendurchmesser von 200 mm.
Für:
- Gasleitungen 1" (1 1/4" + 1 1/2" als Sonderausführung)
- Wasserleitungen DA 32 / 40 / 50 mm
- Energiekabel von DA 26 - 36 mm
- 4 Datenleitungen - 2 x DA 7 - 11 mm
- 2 x DA 11 - 16 mm
Für Wandstärken von 150 - 550 mm Quadro-Secura Nova 2
Abdichtung mit stufenlosen Moduldichtungen auf der Gebäudeinnen
und eine Abdichtung auf der Gebäudeinnen- und - Außenseite
mittels Turn-Stop-System.
- 4 getrennte Abdichtungen für die Hausanschlussleitungen
- 1 Klemmschelle zur Aufnahme der Gas-Hauseinführung
- 4 durchgehende Hülsrohre DN 75 für den Anschluss an ein Mantelrohrsystem DN 75 bzw. über Adapter an andere Dimensionen 100%ige Gewerketrennung
Methangasbeständig
Zulassungsnummer: DV-4541 BQ 0130
Liefern und nach Herstellerangabe einbauen.
Erzeugnis: Doyma Quadro-Secura Nova 2, mit 25 Jahren
Garantie oder glwtg.

angebotenes Fabrikat: ...........................................
Menge: 2,000 Stck

*Hinweis*
Dränage

**1.6.330.0 Dränagerohr/PVC-Ringleitung DN 100 mm**
Dränagerohr/Ringleitung aus PVC-Material Kokosvlies ummantelt, mit einseitiger
Muffe und geschlossenem Sohlgerinne im geplanten Gefälle (min. 0,5 %) als
geschlossene Ringleitung verlegen. Einschl. aller Verbindungsteile.
Endstopfen und Zubehör.
Größe: DN 100 mm
Menge: 230,000 m

**1.6.340.0 Zulage für Fundamentdurchführung**
einschl. ummanteln mit Folie im Betonbereich.
Menge: 12,000 Stck

**1.6.350.0 Dränleitung-Reduziertst. für Dränschacht**
Reduzierstücke für Kontroll-Schächte zur Anpassung an die Dränage-Rohre.
Größe: DN 200/100
Menge: 8,000 Stck

**1.6.360.0 Revisionsschacht, d = 30 cm**
aus PVC Rohr DN 300, mit je einer Rohrabdeckung am Kopfpunkt, einem Abzweig 300/100, einem Übergang 300/100, und zwei 45 Grad Bögen am Fußpunkt.
Menge: 60,000 m

**1.6.370.0 Wasserdruckprobe**
Gesamtes Rohrnetz einschl. der Formstücke nach Verlegung bei
freiliegenden Rohrverbindungen mit 0,5 bar Überdruck gern. DIN
4033 in Anwesenheit der Bauleitung auf Wasserdichtigkeit prüfen und
Ergebnisprotokolle anfertigen.
Menge: 1,000 psch
Kostengruppe DIN 276 2018-12: 000

**1.6.380.0 Kanalnetz spülen und reinigen**
Menge: 1,000 psch
Kostengruppe DIN 276 2018-12: 000

#### Titel 1.7 Tiefgarage Reinacrylat-Schutzbeschichtung

*Hinweis*
Zusätzliche Technische Vertragsbedingungen

Abdichtungen gegen Wasser
In Ergänzung zu VOB Teil C - in der zum Ausschreibungszeitpunkt gültigen Fassung, Allgemeine Technische Vertragsbedingungen für Bauleistungen (ATV) wird vereinbart:

1. Vorschriften
Folgende Normen und Regeln in der jeweils neuesten Fassung liegen der Ausschreibung zugrunde, sind maßgebend für die Ausführung und vom AN einzuhalten.

Allgemeine DIN-Vorschriften:
DIN 1055 Lastannahmen für Bauten
DIN 4102 Brandverhalten von Baustoffen und Bauteilen
DIN 4108 Wärmeschutz im Hochbau
DIN 4109 Schallschutz im Hochbau
DIN 18200 Überwachung (Güteüberwachung) von Baustoffen, Bauteilen und Bauarten
DIN 18201 Toleranzen im Bauwesen
DIN 18202 Toleranzen im Hochbau; Bauwerke

ATV (VOB, Teil C):
DIN 18336 Abdichtungsarbeiten
DIN 18451 Gerüstarbeiten

DIN-Normen:
DIN 7864 Elastomer-Bahnen für Abdichtungen
DIN 16729 Kunststoff-Dachbahnen und Kunststoff-Dichtungsbahnen aus Ethylencopclymerisat-Bitumen (ECB)
DIN 16731 Kunststoff-Dachbahnen aus Polyisobutylen (PIB), einseitig kaschiert
DIN 16734 Kunststoff-Dachbahnen aus weichmacherhaltigem Polyvinylchlorid (PVC-P) mit Verstärkung aus synthetischen Fasern, nicht bitumenverträglich
DIN 16735 Kunststoff-Dachbahnen aus weichmacherhaltigem Polifvinylchlorid (PVC-P) mit einer Glasvlieseinlage, nicht bitumenverträglich
DIN 16736 Kunststoff-Dachbahnen und Kunststoff-Dichtungsbahnen aus chloriertem Polyethylen (PE-C), einseitig kaschiert
DIN 16737 Kunststoff-Dachbahnen und Kunststoff-Dichtungsbahnen aus chloriertem Polyethylen (PE-C), mit einer Gewebeeinlage
DIN 16935 Kunststoff-Dichtungsbahnen aus Polysobuthylen (PIB)
DIN 16937 Kunststoff-Dichtungsbahnen aus weichmacherhaltigem Polyvinylchlorid (PVC-P), bitumenverträglich
DIN 16938 Kunststoff-Dichtungsbahnen aus weichmacherhaltigem Polyvinylchlorid (PVC-P), nicht bitumenverträglich
DIN 18190 Dichtungsbahnen für Bauwerksabdichtungen, Dichtungsbahnen mit Metallbandeinlagen
DIN 18195 Bauwerksabdichtungen
DIN 52128 Bitumen-Dachbahnen R500 mit Rohfilzeinlage
DIN 52129 Nackte Bitumenbahnen
DIN 52131 Bitumen-Schweißbahnen
DIN 52132 Polymerbitumen-Dachdichtungsbahnen
DIN 52133 Polymerbitumen-Schweißbahnen
DIN 52141 Glasvlies als Einlage für Dach- und Dichtungsbahnen
DIN 52143 Glasvlies-Bitumendachbahnen

Sofern bei der Ausführung der Arbeiten noch weitere DIN- Vorschriften zu berücksichtigen sind, gelten diese entsprechend.

Des Weiteren gelten folgende

Gesetze, Verordnungen:
ο  Baunutzungsverordnung
ο  Landesbauordnung des Landes
ο  Arbeitsstättenverordnung, Arbeitsstättenrichtlinien
ο  Wasserhaushaltsgesetz mit Verordnungen
ο  Bodenschutzgesetz
ο  Wärmeschutzverordnung
ο  Gefahrstoffverordnung
ο  Abfallgesetz und Verpackungsverordnung
ο  Verbotsverordnung für PCB-, PCT- und VC-haltige Stoffe
Regeln, Auflagen, Richtlinien:
ο  Zulassungen
ο  Merk- und Arbeitsblätter der Verbände und Gütergemeinschaften,
ο  Herstellervorschriften
ο  Bauberufsgenossenschaften: Sicherheitsregeln, Richtlinien und Merkhefte
ο  Unfallverhütungsvorschriften (UVV)
Der Auftragnehmer ist für die technisch richtige und zweckentsprechende Ausführung der in der Leistungsbeschreibung aufgeführten Arbeiten voll verantwortlich.
2.  Güteanforderungen
2.1 Stoffe und Bauteile für die DIN-Normen bestehen, müssen diesen Anforderungen entsprechen.
2.2 Zur Anwendung kommen nur zugelassene Fabrikate, die unter Beachtung der z.Z. des Einbaus gültigen Normen und/oder Richtlinien hergestellt sind. Es dürfen dabei keine zum Zeitpunkt des Einbaus zulässigen Werte überschritten werden und es dürfen keine gesundheitlichen Auswirkungen auftreten. Weicht der Auftragnehmer im Rahmen seines Angebotes von diesen Festlegungen ab, muss dies besonders angezeigt und begründet werden. Die geänderte Ausführung bedarf der schriftlichen Zustimmung des AG.
2.3 Alle Abdichtungs- und Dämmstoffe sind so aufzubewahren, dass sie vor Feuchtigkeit und extremen Temperatureinflüssen geschützt sind.
2.4 Dichtungsmaterialien u.ä. müssen sich grundsätzlich mit Schutzmaterialien oder angrenzenden Materialien vertragen, d.h. die Systeme sind aufeinander abzustimmen und dürfen keine chemischen Reaktionen hervorrufen.
2.5 Vor Arbeitsraumverfüllung ist eine Abnahme der Abdichtungshaut vorzunehmen.
2.6 Bei Arbeiten mit heißem Bitumen und Verschweißen von Dichtungsbahnen sind im Arbeitsbereich Brandschutzmaßnahmen zu beachten (z.B. Feuerlöscher griffbereit).
3.  Ausführungshinweise
3.1 Der AG hat während der Ausführung seiner Arbeiten darauf zu achten, ob Einwirkungen, die die Abdichtung schädigen können, vorhanden oder zu erwarten sind. Bei den Abdichtungsarbeiten sind die Witterungsverhältnisse oder Temperaturen zu berücksichtigen.
3.2 Der Untergrund ist vor dem Aufbringen der Abdichtungen gründlich zu reinigen. Unebenheiten sind mit dem jeweils geeigneten Mörtel auszugleichen und zu den angrenzenden Bauteilen flächeneben und glatt beizuarbeiten. Absätze und Gräte sind zu entfernen.
3.3 Anschlüsse der Abdichtung sind gradlinig herzustellen.

3.4 Die dauerelastische Verfugung von Fugen im Außenbereich erfolgt mit Zweikomponentenmaterial. Es sind folgende Arbeitsgänge durchzuführen:
a)  Reinigen der Fugen
b)  Abkleben der Fugenränder
c)  Vorprimern
d)  Dauerelastische Verfugung einschl. Glätten.
4. Nebenleistungen
Über die Nebenleistungen nach DIN 18 330 Absatz 4 hinaus sind folgende Leistungen einzukalkulieren:
4.1 Das fachgerechte Abdichten von Bauwerksfugen vertikal und horizontal 4.2 Das fachgerechte Abdichten im Bereich von Durchdringungen
4.3 Alle erforderlichen Verstärkungen der Flächenabdichtung im Bereich von Kanten, Kehlen, Anschlüssen, Abschlüssen, Übergängen und Durchdringungen.
4.4 Alle erforderlichen Klemmschienen, Flansche und Verbundbleche.
4.5 Das Reinigen des Untergrundes, auch von starker Verschmutzung.
4.6 Das fachgerechte Eindichten der bauseits vorhandenen Bodeneinläufe und Rohrdurchführungen.
4.7 Bei vertikalen Abdichtungen von Betonwänden sind die Wandflächen vorher von Rödeldrähten u.ä. zu befreien. Rödeldrähte und Abstandshalter sind 2,0 - 3,0 cm tief auszustemmen und mit Zementmörtel MG II zu vermörteln. Kiesnester sind ebenfalls zu vermörteln und vollfugig zu schließen.

Zusätzliche Technische Vertragsbedingungen
Dämmarbeiten
In Ergänzung zu VOB Teil C - in der zum Ausschreibungszeitpunkt gültigen Fassung, Allgemeine Technische Vertragsbedingungen für Bauleistungen (ATV) wird vereinbart:

1. Vorschriften
Folgende Normen und Regeln in der jeweils neuesten Fassung liegen der Ausschreibung zugrunde, sind maßgebend für die Ausführung und vom AN einzuhalten.

Allgemeine DIN-Vorschriften:
DIN 1055 Lastannahmen für Bauten
DIN 4102 Brandverhalten von Baustoffen und Bauteilen
DIN 4108 Wärmeschutz im Hochbau
DIN 4109 Schallschutz im Hochbau
DIN 18200 Überwachung (Güteüberwachung) von Baustoffen, Bauteilen und Bauarten
DIN 18201 Toleranzen im Bauwesen
DIN 18202 Toleranzen im Hochbau; Bauwerke

ATV (VOB, Teil C):
DIN 18350 Putz- und Stuckarbeiten
DIN 18363 Maler- und Lackierarbeiten
DIN 18451 Gerüstarbeiten

DIN-Normen:
DIN 1101 Holzwolle-Leichtbauplatten und Mehrschicht-Leichtbauplatten als Dämmstoffe für das Bauwesen
DIN 4701 Regeln für die Berechnung des Wärmebedarfs von Gebäuden
DIN 18005 Schallschutz im Städtebau
DIN 18161 Korkerzeugnisse als Dämmstoffe für das Bauwesen
DIN 18164 Schaumkunststoffe als Dämmstoffe für das Bauwesen
DIN 18165 Faserdämmstoffe für das Bauwesen
DIN 18174 Schaumglas als Dämmstoff für das Bauwesen
DIN 18550 Putze
DIN 18559 Wärmedämm-Verbundsysteme
DIN IS0898 Mechanische Eigenschaften von Verbindungselementen

Sofern bei der Ausführung der Arbeiten noch weitere DIN- Vorschriften zu berücksichtigen sind, gelten diese entsprechend.

Des Weiteren gelten folgende Gesetze, Verordnungen:
ο  Baunutzungsverordnung
ο  Landesbauordnung des Landes
ο  Wärmeschutzverordnung
ο  Energieeinsparungsgesetz
ο  Gefahrstoffverordnung
ο  Abfallgesetz und Verpackungsverordnung
ο  Bundes-Immissionsschutz-Gesetz

Regeln, Auflagen, Richtlinien:
ο  Zulassungen
ο  Merk- und Arbeitsblätter der Verbände und Gütergemeinschaften,
ο  Herstellervorschriften
ο  Bauberufsgenossenschaften: Sicherheitsregeln, Richtlinien und Merkhefte
ο  Unfallverhütungsvorschriften (UVV)
Der Auftragnehmer ist für die technisch richtige und zweckentsprechende Ausführung der in der Leistungsbeschreibung aufgeführten Arbeiten voll verantwortlich.
2.  Güteanforderungen
2.1 Zur Anwendung kommen nur zugelassene Fabrikate, die unter Beachtung der z.Z. des Einbaus gültigen Normen und/oder Richtlinien hergestellt sind. Es dürfen dabei keine zum Zeitpunkt des Einbaus zulässigen Werte überschritten werden und es dürfen keine gesundheitsgefährdenden Auswirkungen auftreten.
2.2 Die zur Anwendung kommenden Dämmmaterialien sind vor unmittelbarer Sonneneinstrahlung  und Wassereindringung fachgerecht zu schützen.
2.3 Die Lagerung hat mit nötigem Abstand von leicht entzündlichen Stoffen oder brennbaren Flüssigkeiten zu erfolgen.
2.4 Die zur Anwendung kommenden Dämmmaterialien haben min. der Baustoffklasse B1 (schwer entflammbar) zu entsprechen. Weitergehende Forderungen aus Art, Zweck und Auflagen der Behörden (WSVO, Brandschutzgut-achten) sind einzukalkulieren.
3.  Ausführungshinweise
3.1 Die Dämmmaterialien dürfen grundsätzlich nur in trockenem Zustand eingebaut werden, entsprechende Schutzvorkehrungen sind zu treffen.
4.  Nebenleistungen
Über die Nebenleistungen nach DIN 18 330 Absatz 4 hinaus sind folgende Leistungen einzukalkulieren:
4.1 Das fachgerechte Herstellen sämtlicher Anschlüsse und Ausschnitte an andere Bauteile.
4.2 Das fachgerechte Herstellen sämtlicher Ausschnitte und Aussparungen, sowie das fachgerechte Anarbeiten an Installationen, Durchdringungen und Einbauten.

*Hinweis*
Tiefgarage Reinacrylat-Schutzbeschichtung: siehe beil. Regeldetail

gemäß Tiefgarage OS 5b Sockel, stumpfmatt, fotokatalytisch wirksam, entsprechend beiliegendem Praxismerkblatt 859, Fabrikat Brillux oder glwtg.

Angeb. Fabrikat:  ........................................

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
**1.7.10.0 Untergrundvorbereitung Schleifen**
Fachgerechte Untergrundvorbereitung mittels Diamantschleiftechnik mit
Absaugung, sodass ein ausreichend tragfähiger Untergrund für die
nachfolgend aufzubringende mineralische Beschichtung erzielt wird. Zu erzielende Oberflächenzugfestigkeit im Mittel 1,5 N/mm²

Die Oberfläche ist nachzureinigen.
Menge: 320,000 m2

**1.7.20.0 Spachtelung**
Vornässen des Untergrundes und Auftrag eines mineralischen Feinspachtels
Feinspachtel als Beschichtungsmaterial, wasserundurchlässig, chloriddicht
und wasserdampfdiffusionsoffen, Schichtdicke 3 mm über den Kornspitzen
mit Schichtdickenzuschlag in Abhängigkeit einer Rautiefe von 0,5 mm
Oberfläche feingriffig abreiben und nachbehandeln der Spachtelung.
Material:  MC Nafufill KM 110
Verbrauch: ca. 1,75 kg/m2/mm Trockenmörtel

Aufbringen der HWO in zwei Arbeitsgängen.
1.AG MC Betonflair WG
2.AG MC Betonflair WS
Farbton: Standard, nach Herstellerkarte
Menge: 320,000 m2

**1.7.30.0 Bautenschutzmatte**
Bautenschutzmatte liefern und verlegen, zum Schutz der Versiegelung, d=80mm
Menge: 320,000 m2

**1.7.40.0 Fläche schlämmen**
*** Bedarfsposition ohne GB
wie vorherige Pos., jedoch nicht gespachtelt sondern geschlämmt
Menge: 1,000 m2

**1.7.50.0 Zulage Stützen waagrecht, 25/100 cm**
waagrechte Fundamentflächen werden mit einem 2K-Epoxidharz beschichtet, nach OS  5b.
Reinarcylate quellen bei stehendem Wasser auf.
Menge: 10,000 Stk

#### Titel 1.8 Bauwerksabdichtung nach DIN 18195

*Hinweis*
Abdichtungsarbeiten

1. Mitgeltende Normen und Regeln

1.1. Allgemeines

Es gelten jeweils die Normen und Regeln in der zum Vertragsschluss gültigen Fassung einschließlich der Änderungen, Berichtigungen und Beiblätter

Soweit in der Leistungsbeschreibung auf Technische Spezifikationen, z. B. nationale Normen, mit denen Europäische Normen umgesetzt werden, europäische technische Zulassungen, gemeinsame technische Spezifikationen, internationale Normen, Bezug genommen wird, werden auch ohne den ausdrücklichen Zusatz: ?oder gleichwertig?, immer gleichwertige Technische Spezifikationen in Bezug genommen.

Gebäudeabdichtung gegen „nichtdrückendes Wasser"
Lastfall W1.2E, DIN 18533

*Hinweis*
Untergeschoss

mit Kunststoffmodifizierter Bitumen-Dickbeschichtung (KMB)

**1.8.10.0 Untergründe vorbereiten**
Reinigen der Untergründe (Mauerwerk/Putz/Stahlbeton) von haftungsmindernden Stoffen, Staubreste gründlich absaugen. Material
aufnehmen und entsorgen.
Vorstehende Mörtelreste abschlagen, Grate egalisieren.
Menge: 300,000 m2

**1.8.20.0 Zwischenabdichtung im Bereich Wandfußpunkt (Sohle)**
Zum Schutz der Bitumenabdichtung gegen rückseitig durchfeuchtetes Mauerwerk flexible, zementäre Dichtungsschlämme auf den mattfeucht vorgenässten Untergrund in mind. zwei Arbeitsgängen auftragen.
Aufträge jeweils trocknen lassen, Gesamttrockenschichtstärke mind. 2,0 mm. Höhe ab OK Wandfußpunkt ca. 50 cm.

Material: Sopro Dichtschlämme Flex 1-K (DSF 523) oder glwtg.

angebotenes Fabrikat: ...........
Menge: 60,000 m2

**1.8.30.0 Hohlkehle ausbilden**
Ausbilden einer Hohlkehle entlang des Wandfußpunktes (Sohle), sowie an
aufgehenden Innenecken, mit hydraulisch erhärtender, trasshaltiger, standfester Spachtelmasse.
Radius 4-5 cm. Die Verarbeitung erfolgt frisch in frisch in zuvor aufgebrachte Kunststoffemulsion.

Material: Sopro Haftemulsion (HE 449)
Sopro AusgleichsMörtel Trass (AMT 468) oder glwtg.

angebotenes Fabrikat: ............
Menge: 130,000 lfm

**1.8.40.0 Grundieren**
Aufbringen einer lösemittelfreien Grundierung auf Bitumen-Emulsionsbasis als
Vorbereitung des mineralischen Untergrundes für nachfolgende bituminöse
Abdichtungen. Je nach Saugfähigkeit des Untergrundes ist die Grundierung mit
Wasser zu verdünnen. Grundierung antrocknen lassen.

Material: Sopro KellerDichtBand (KDB 756) oder glwtg.

angebotenes Fabrikat: .........
Menge: 300,000 m2

**1.8.50.0 Abdichtung von Bewegungs- und Gebäudefugen**
*** Bedarfsposition ohne GB
Elastisches, vlieskaschiertes Abdichtungsband auf Bitumen-Emulsions-Basis
über Bewegungsfugen und Gebäudetrennfugen in eine Kammspachtelung mit
Bitumen-Dickbeschichtungs-Material einbetten und mittels Glättkelle vollflächig
andrücken.

Material: Sopro KellerDichtBand (KDB 756) oder glwtg.

angebotenes Fabrikat: ............
Menge: 1,000 lfm

**1.8.60.0 Abdichtung von Rohrdurchführungen (DIN 18196-6)**
*** Bedarfsposition ohne GB
Ausbilden einer Hohlkehle kranzartig um die Rohrdurchführung mit hydraulisch
erhärtender, trasshaltiger, standfester Spachtelmasse.
Radius 4-5 cm. Die Verarbeitung erfolgt frisch in frisch in zuvor aufgebrachte Kunstharzemulsion.
Oberfläche des Rohres mechanisch aufrauen und reinigen.
Aufgerautes Rohr mit lösemittelhaltigem Bitumen-Voranstrich grundieren,
Grundierung ablüften lassen.
Der Anschluss der Flächenabdichtung an die Rohrdurchdringung wird hergestellt indem das Bitumen-Dickbeschichtungs-Material in zwei
Arbeitsgängen auf die grundierte Rohrfläche geführt wird.

Material: Sopro Haftemulsion (HE 449)Sopro
AusgleichsMörtel Trass (AMT 468)Sopro Bitumen-Voranstrich (BVA 759) oder glwtg.

angebotenes Fabrikat: .............
Menge: 1,000 Stck

**1.8.70.0 Flächenabdichtung**
mit Bitumen-Dickbeschichtung, Lastfall Bodenfeuchte, nicht stauendes
Sickerwasser (DIN 18195-4):

Abdichten der Wandflächen, Wandfußpunkten und Sockel gegen Bodenfeuchte
und nicht stauendes Sickerwasser (DIN 18195-4) mit Polystyrol gefüllter, lösemittelfreier, kunststoffmodifizierter Bitumen-Dickbeschichtung. Das Abdichtungsmaterial ist in mind. zwei Arbeitsgängen im Spachtel- oder
Spritzverfahren aufzutragen.
Die Aufträge jeweils trocknen lassen.
Gesamttrockenschichtdicke  mind. 3 mm.

Material: Sopro KellerDicht Super+ (KSP 652)Sopro KellerDicht 2-K (KD 754) oder glwtg.

angebotenes Fabrikat: ..............
Menge: 300,000 m2

**1.8.80.0 Prüfung der Schichtdicken und der Durchtrocknung**
Die Schichtdickenkontrolle erfolgt an einer anzulegenden Referenzprobe
zerstörend mittels Keilschnittverfahren. Die Referenzprobe ist anzulegen auf
einem Musterstück des am Ausführungsobjekt vorhandenen Untergrundes
(z.B. Mauerstein) und dann in der Baugrube zu lagern.
Die Prüfungen sind entsprechend zu dokumentieren und dem AG zu
übergeben.
Menge: 1,000 psch

**1.8.90.0 Enkadrain bei erdberührenden Außenwänden**
Vor sämtl. erdberührenden Wänden liefern und anbringen, z.B. Enkadrain B10

  Angeb. Fabrikat:_______________________
Menge: 300,000 m2

#### Titel 1.9 Dämmung

*Hinweis*
Zusätzliche Technische Vertragsbedingungen

Dämmarbeiten

In Ergänzung zu VOB Teil C - in der zum Ausschreibungszeitpunkt gültigen Fassung, Allgemeine Technische Vertragsbedingungen für Bauleistungen (ATV) wird vereinbart:
1. Vorschriften
Folgende Normen und Regeln in der jeweils neuesten Fassung liegen der Ausschreibung zugrunde, sind maßgebend für die Ausführung und vom AN einzuhalten.
Allgemeine DIN-Vorschriften:
- DIN 1055 Lastannahmen für Bauten
- DIN 4102 Brandverhalten von Baustoffen und Bauteilen
- DIN 4108 Wärmeschutz im Hochbau
- DIN 4109 Schallschutz im Hochbau
- DIN 18200 Überwachung (Güteüberwachung) von Baustoffen, Bauteilen und Bauarten
- DIN 18201 Toleranzen im Bauwesen
- DIN 18202 Toleranzen im Hochbau; Bauwerke
- ATV (VOB, Teil C):
- DIN 18350 Putz- und Stuckarbeiten
- DIN 18363 Maler- und Lackierarbeiten
- DIN 18451 Gerüstarbeiten
- DIN-Normen:
- DIN 4701
- DIN 18161
- DIN 18165
- DIN 18550
- DIN 1S0898
- Holzwolle-Leichtbauplatten und Mehrschicht-Leichtbauplatten als Dämmstoffe für das Bauwesen
- Regeln für die Berechnung des Wärmebedarfs von Gebäuden
- Schallschutz im Städtebau
- Korkerzeugnisse als Dämmstoffe für das Bauwesen
- Schaumkunststoffe als Dämmstoffe für das Bauwesen
- Faserdämmstoffe für das Bauwesen
- Schaumglas als Dämmstoff für das Bauwesen
- Putze
- Wärmedämm-Verbundsysteme
- Mechanische Eigenschaften von Verbindungselementen
- Sofern bei der Ausführung der Arbeiten noch weitere DIN- Vorschriften zu berücksichtigen sind, gelten diese entsprechend.
- Des Weiteren gelten folgende
- Gesetze, Verordnungen:
- Landesbauordnung des Landes
- Energieeinsparungsgesetz
- Abfallgesetz und Verpackungsverordnung
- Zulassungen
- Bauberufsgenossenschaften: Sicherheitsregeln, Richtlinien und Merkhefte
- Güteanforderungen
- 2.1 Zur Anwendung kommen nur zugelassene Fabrikate, die unter Beachtung der z.Z. des Einbaus gültigen Normen und/oder Richtlinien hergestellt sind. Es dürfen dabei keine zum Zeitpunkt des Einbaus zulässigen Werte überschritten werden und es dürfen keine gesundheitsgefährdenden Auswirkungen auftreten.
- 2.2 Die zur Anwendung kommenden Dämmmaterialien sind vor unmittelbarer Sonneneinstrahlung und Wassereindringung fachgerecht zu schützen.
- 2.3 Die Lagerung hat mit nötigem Abstand von leicht entzündlichen Stoffen oder brennbaren Flüssigkeiten zu erfolgen.
- 2.4 Die zur Anwendung kommenden Dämmmaterialien haben min. der Baustoffklasse B1 (schwer entflammbar) zu entsprechen. Weitergehende Forderungen aus Art, Zweck und Auflagen der Behörden (WSVO, Brandschutzgut-achten) sind einzukalkulieren.
- Nebenleistungen
- Über die Nebenleistungen nach DIN 18 330 Absatz 4 hinaus sind folgende Leistungen einzukalkulieren:
- 4.1 Das fachgerechte Herstellen sämtlicher Anschlüsse und Ausschnitte an andere Bauteile.
- 4.2 Das fachgerechte Herstellen sämtlicher Ausschnitte und Aussparungen, sowie das fachgerechte Anarbeiten an Installationen, Durchdringungen und Einbauten.
- Holzwolle-Leichtbauplatten und Mehrschicht-Leichtbauplatten als Dämmstoffe für das Bauwesen
- Regeln für die Berechnung des Wärmebedarfs von Gebäuden
- Schallschutz im Städtebau
- Korkerzeugnisse als Dämmstoffe für das Bauwesen
- Schaumkunststoffe als Dämmstoffe für das Bauwesen
- Faserdämmstoffe für das Bauwesen
- Schaumglas als Dämmstoff für das Bauwesen
- Putze
- Wärmedämm-Verbundsysteme
- Mechanische Eigenschaften von Verbindungselementen
- Sofern bei der Ausführung der Arbeiten noch weitere DIN- Vorschriften zu berücksichtigen sind, gelten diese entsprechend.
- Des Weiteren gelten folgende Gesetze, Verordnungen:
- Baunutzungsverordnung
- Landesbauordnung des Landes
- Wärmeschutzverordnung
- Energieeinsparungsgesetz
- Gefahrstoffverordnung
- Abfallgesetz und Verpackungsverordnung
- Bundes-Immissionsschutz-Gesetz
- Regeln, Auflagen, Richtlinien:
- Zulassungen
- Merk- und Arbeitsblätter der Verbände und Gütergemeinschaften, Herstellervorschriften
- Bauberufsgenossenschaften: Sicherheitsregeln, Richtlinien und Merkhefte
- Unfallverhütungsvorschriften (UVV)
- Der Auftragnehmer ist für die technisch richtige und zweckentsprechende Ausführung der in der Leistungsbeschreibung aufgeführten Arbeiten voll verantwortlich.
- Ausführungshinweise
- 3.1 Die Dämmmaterialien dürfen grundsätzlich nur in trockenem Zustand eingebaut werden, entsprechende Schutzvorkehrungen sind zu treffen.

**1.9.10.0 Hartschaumplatte, d= 40 mm**
Hartschaumplatte zur Isolation der Wände, Deckenränder, Stürze oder sonstigen Stahlbetonbauteilen, in Schalung einlegen, einschl. ausreichender Befestigung nach DIN. Dämmung mit rautierter Oberfläche zur Aufnahme von Putz geeignet.
Plattendicke: 40 mm
Fabrikat : Isover Styrodur, BASF Styrodur oder glw.
Menge: 10,000 m2

**1.9.20.0 Hartschaumplatte, d = 100 mm**
*** Bedarfsposition ohne GB
Position wie zuvor beschrieben, jedoch Plattendicke 100 mm
Menge: 4,000 m2

**1.9.30.0 Hartschaumplatte, d = 120 mm**
Position wie zuvor beschrieben, jedoch Plattendicke 120 mm
Menge: 5,000 m2

**1.9.40.0 Perimeterdämmung d = 12 cm, WLG 0,35**
liefern und verlegen.
XPS mit Rillen und Filtervlies auf UG-Außenwände im Erdreich
Menge: 210,000 m2

**1.9.50.0 Einbau Dämmung unter Bodenplatte**
d = 12cm, Styrodur 4000 CS liefern und verlegen
Einbauort: unter Treppenhaus
Menge: 50,000 m2

#### Titel 1.10 Blitzschutz, Fundamenterder

*Hinweis*
BLITZSCHUTZANLAGEN

Technische Forderungen:

Die gesamte Anlage muss den Richtlinien des ABB, neueste Fassung entsprechen bzw. den neuesten Ersatzvorschriften:

VDE 0185, Teil 1(Blitzschutzanlagen-Allgemein)
VDE 0185, Teil 2(Blitzschutzanlagen-Besondere Anlagen)
VDE 141
VDE 0100
VDE 18014
VDE 0800
VDE 0845
VDE-Richtlinien (Fundamenterder-Richtlinien)
ENV 61024
VOB, Teil C, DIN 18 384 (Allgemeine Bauleistung)
EVU-Richtlinien für Gas- und Wasserleitungen

Als Materialien sind grundsätzlich nur genormte Blitzableiterteiler zu verwenden:

DIN 48 801 bis 48 822
DIN 48 826 bis 48 832
DIN 48 835 bis 48 852

Alle nicht aufgeführten Verbindungs- und Befestigungsteile sind in die Einheitspreise einzurechnen.

Korrosionsschutz im Erdbereich an Verbindungen und Klemmen gemäß VDE 0185 Teil 1-4, Kleinmaterial wie Cupalhülse, Schrauben usw. ist mit den Einheitspreisen ebenfalls abgegolten.

Bei der Ausführung ist zu beachten und der Kalkulation zugrunde zu legen:

Der Blitzschutz ist abgestimmt mit dem Rohbaufortschritt und dessen Arbeiten bis über Dach (Ableiter) zu führen.
(Trennstelle über Dach.)
Koordination mit dem Rohbau/Gewerke.

Bild/Fotodokumentation der gesamten Ausführung.

Es sind sämtliche Messungen zu dokumentieren und mit Errichterbescheinigung, Fachunternehmererklärung, Prüfbericht etc. vorzulegen.

Messung und Prüfung d. ges. Blitzschutzanlage einschl. Bericht (nach VDE)

Revisionspläne in CAD und Papierform (3fach)

FUNDAMENTERDER
aus Band-(30x3,5) oder Rundstahl (d=10mm) V4A in erstellten Graben / Fundamentbereich einlegen einschl. Montagematerial.

Unter Bodenplatte/Sauberkeitsschicht abgestimmt mit Rohbau einlegen einschl. Befestigungs- Montagematerial komplett montiert und angeschlossen.

**1.10.10.0 V4A Nirosta**
*** Bedarfsposition ohne GB
DIN 276_06
446 Blitzschutz- und Erdungsanlagen

Erdung als Ringerder
Rundstahl Nirosta 10mm mit Abstandshalter in vorhandener
Sauberkeitsschicht unter dem WU-Beton bzw. um Bodenplatte,
zum bauseitigen verlegen, mit Anschlussfahnen für Potenzialausgleich und Blitzschutz,
Inkl. aller Verbinder, Befestigungen, Anschlüsse an Bewehrung
und aller Abstimmungen mit Rohbau/Betonbau.
liefern und montieren.
Menge: 200,000 m

**1.10.20.0 Bandstahl verzinkt 30 x 3,5 mm in Bodenplatte**
*** Bedarfsposition ohne GB
DIN 276_06
446 Blitzschutz- und Erdungsanlagen

Erdung als Fundamenterder mit Abstandshalter zum bauseitigen Einbetonieren, mit Anschlussfahnen für Blitzschutz verbunden, Ausleitungen mit Kunststoffmantel, Bandstahl verzinkt 30x3,5mm einschl. allem Zubehör
(Halterungen, Keile) als Fundamenterder in Bodenplatte und
Fundamenten verlegen und befestigen.

Inkl. aller Verbinder, Befestigungen, Anschlüsse an Bewehrung und aller Abstimmungen mit Rohbau/Betonbau. Liefern und montieren.
Menge: 170,000 m

**1.10.30.0 Ableitung aus Randaluminium AIMgSi 8 mm**
*** Bedarfsposition ohne GB
DIN 276_06
446 Blitzschutz- und Erdungsanlagen

Ableitung aus Rundaluminium AlMgSi 8 mm, auf Putz bzw. im rückwärtigen Bereich des Vollwärmeschutzes oder an Regenrohren, in Fugen oder Installationsschlitzen, fertig verlegt incl. Kleinmaterial.
Menge: 1,000 lfdm

**1.10.40.0 Runddrähte als Ableitung in Beton**
*** Bedarfsposition ohne GB
DIN 276_06
446 Blitzschutz- und Erdungsanlagen

Runddrähte als Ableitung In Schalungsteile Stützen etc. eingelegt und mit der Bewehrung verbunden.
Durchmesser Ø Leiter: 8-10 mm liefern und montieren.

Inkl. Aller Verbinder, Befestigungen, Anschlüsse an Bewehrung und aller Abstimmungen mit Rohbau/Betonbau.

Fabrikat: DEHN + SÖHNE
Art.-Nr.: 800 008/10 oder gleichwertig.

angebotenes Fabrikat: ………………………
Menge: 100,000 m

**1.10.50.0 Erdungsfestpunkte als korrosionsfreien Anschluss**
*** Bedarfsposition ohne GB
DIN 276_06
446 Blitzschutz- und Erdungsanlagen

Erdungsfestpunkte als korrosionsfreien Anschluss z.B. der Ableitung an die Bewehrung von Gebäuden oder an die Erdungsanlage für den Schutzpotentialausgleich und/oder den Funktionspotentialausgleich Typ M mit verpresster Anschlussachse und zusätzlicher Wassersperre gegen das
weitere Eindringen von Wasser entlang der Achse in die Wand
Anschlussgewinde: M10 / M12
Werkstoff Platte: NIRO (V4A)
Normenbezug: DIN EN 62561-1 liefern und montieren.
Inkl. Anschluss und aller Abstimmungen mit Rohbau/Betonbau.

Inkl. entsprechender Klemme zur Anbindung an Potentialausgleich, Fundamenterder, Ringerder, Ableiter…
Fabrikat: DEHN + SÖHNE
Typ: EFPM M10 12 V4A WS L245 VP STTZN
Art.-Nr.: 478 051 oder gleichwertig.

angebotenes Fabrikat: ………………………
Menge: 3,000 St

**1.10.60.0 Erdungsfestpunkte**
*** Bedarfsposition ohne GB
DIN 276_06
446 Blitzschutz- und Erdungsanlagen

Erdungsfestpunkte als korrosionsfreien Anschluss z.B. der Ableitung an die Bewehrung von Gebäuden oder an die Erdungsanlage für den Schutzpotentialausgleich und/oder den Funktionspotentialausgleich
Typ M mit Anschlussachse (l = 180 mm, Ø10 mm)
Anschlussgewinde: M10 / M12
Werkstoff Platte: NIRO (V4A) liefern und montieren.
Inkl. Anschluss und aller Abstimmungen mit Rohbau/Betonbau.
Betriebsfertig für den Anschluss anderer Gewerke
Fabrikat: DEHN + SÖHNE
Typ: EFPM M10 12 V4A L230 STTZN
Art.-Nr.: 478 011 oder gleichwertig.

angebotenes Fabrikat: ………………………
Menge: 1,000 St

**1.10.70.0 Anschlussfahne ausgeführt aus Beton V4A**
*** Bedarfsposition ohne GB
DIN 276_06
446 Blitzschutz- und Erdungsanlagen

Anschlussfahne ausgeführt aus Bodenplatte, Wänden, Decken 10mm V4A 1,5m, inkl. Aller Verbinder, Befestigungen, Anschlüsse an Bewehrung
und aller Abstimmungen mit Rohbau/Betonbau.
Menge: 11,000 St

**1.10.80.0 Verbindungsklemmen (schwere Ausführung, MV-Klemme, Kreuzstück, etc.)**
*** Bedarfsposition ohne GB
DIN 276_06
446 Blitzschutz- und Erdungsanlagen

zur Verbindung der Fundamenterderleitungen untereinander, sowie zum Anschluss der Anschlussfahnen und Ableitungen, incl. Korrosionsschutz
(Densoband) komplett montiert und angeschlossen.
Menge: 150,000 St

**1.10.90.0 Anschluss an Stahlträger**
*** Bedarfsposition ohne GB
Anschlussfahne aus Bodenplatte mit Stahlträger verbinden, inkl. Verbinder, und Abstimmungen mit Rohbau/Betonbau.
Menge: 1,000 St

**1.10.100.0 Baubegleitende Sachverständigenprüfung**
*** Bedarfsposition ohne GB
über die Bauzeit der Erdungsanlage, zur Sicherstellung der fachgerechten Montage, die Sichtprüfungen sind abschnittsweise vor dem Einbetonieren durchzuführen, die Ergebnisse sind zu dokumentieren, Mängel sind zu beseitigen.
Die mehrmalige Anfahrt auf Grund der abschnittsweisen Montage ist einzukalkulieren.
Menge: 1,000 psch

**1.10.110.0 Sachverständigenabnahme**
*** Bedarfsposition ohne GB
durch einen zugelassenen Sachverständigen, Prüfung der Erdungsanlage, nach den Normen, die Ergebnisse sind zu dokumentieren, Mängel sind zu beseitigen.
Menge: 1,000 psch

#### Titel 1.11 Beton- und Stahlbetonarbeiten

*Hinweis*
Beton- und Stahlbetonarbeiten

1. Mitgeltende Normen und Regeln

 Allgemeines

Es gelten jeweils die Normen und Regeln in der zum Vertragsschluss gültigen Fassung einschließlich der Änderungen, Berichtigungen und Beiblätter

Soweit in der Leistungsbeschreibung auf Technische Spezifikationen, z. B. nationale Normen, mit denen Europäische Normen umgesetzt werden, europäische technische Zulassungen, gemeinsame technische Spezifikationen, internationale Normen, Bezug genommen wird, werden auch ohne den ausdrücklichen Zusatz: ?oder gleichwertig?, immer gleichwertige Technische Spezifikationen in Bezug genommen.

DIN 1045-100
Tragwerke aus Beton, Stahlbeton und Spannbeton - Teil 100: Ziegeldecken
DIN 4102
Normenreihe: Brandverhalten von Baustoffen und Bauteilen
DIN 4109
Schallschutz im Hochbau, Anforderungen und Nachweise
DIN V 4131
Antennentragwerke aus Stahl
DIN 4235
Normenreihe Teil 1 bis Teil 5: Verdichten von Beton durch Rütteln
DIN 7865-1
Elastomer-Fugenbänder zur Abdichtung von Fugen in Beton - Teil 1: Formen und Maße
DIN 15018-2
Krane; Stahltragwerke; Grundsätze für die bauliche Durchbildung und Ausführung
DIN 18197
Abdichten von Fugen in Beton mit Fugenbändern
DIN 18217
Betonflächen und Schalungshaut
DIN 18218
Frischbetondruck auf lotrechte Schalungen
DIN 18540
Abdichten von Außenwandfugen im Hochbau mit Fugendichtstoffen
DIN 18541-1
Fugenbänder aus thermoplastischen Kunststoffen zur Abdichtung von Fugen in Ortbeton; Begriffe, Formen, Maße
DIN 18541-2
Fugenbänder aus thermoplastischen Kunststoffen zur Abdichtung von Fugen in Ortbeton; Anforderungen, Prüfung, Überwachung
DIN 18807
Normenreihe: Trapezprofile im Hochbau
DIN EN 822
Wärmedämmstoffe für das Bauwesen - Bestimmung der Länge und Breite
DIN EN 13670
Ausführung von Tragwerken aus Beton
DBV-Merkblatt
Sichtbeton
Herausgeber: Deutscher Beton- und Bautechnik-Verein e.V. (DBV)

1.1  Aufmaß und Abrechnung
Sofern im LV nicht anders festgelegt, wird das Aufmaß und Abrechnung nach der gültigen VOB vorgenommen.
  Es wird kein Betonquerschnitt doppelt gemessen.

  Durch Abweichungen von Schalungen infolge mangelhafter Ausführung bedingter
  Mehrmassen werden nicht vergütet.
  Sämtliche Stahleinlagen der Stahlbetonteile werden in einer besonderen Position erfasst.
  Abstandshalter und Stahlbügel für obere Bewehrungslagen werden nicht gesondert vergütet.
  Diese Bewehrungsteile werden in den Materialzügen nicht erfasst. In konstruktionsbedingten
  Ausnahmefällen werden diese untergeordneten Stahlteile jedoch erfasst und entspr. vergütet.
  Die Vergütung der Bewehrung erfolgt anhand der Stücklisten ohne Zuschläge für Verschnitt
  und dergleichen.
  Sofern nichts anderes vermerkt, ist die Schalung in sämtlichen Positionen enthalten. Bei der
  Schalung sind die notwendigen Gerüste, Aussteigungen, Absprießungen usw. im Preis
  inbegriffen. Bei den Schalungen für Sichtbetonflächen werden Einlagen für die Ausführung
  geschossweiser Arbeitsfugen nicht zusätzlich vergütet.
  Gemessen wird die geschalte Betonfläche.

Aussparungen, Kanäle und Schlitze die größer sind als in der DIN angegeben, werden beim Beton abgezogen.
  Das Herstellen von Aussparungen, Schlitze u.ä. auch bei Fertigteilen einschl. deren späteres
  schließen, das Anbringen von Dübeln jeder Art, das Liefern und Einlegen von Holzleisten,
  das Einbetonieren von bauseitig gestellten Winkelrahmen, Rohrhülsen, Verankerungsteilen,
  Profilstücken und sonstiger Einbauteile werden nicht gesondert vergütet, soweit diese
  Arbeiten aus den Werkplänen ersichtlich sind, von der Bauleitung rechtzeitig angeordnet, oder
  nicht in einer besonderen Position im LV erfasst sind.
  Aussparungen mit Hartschaumeinlagen sind nach dem Ausbrennen mit einer Stahlbürste zu
  reinigen.
Stützen und Rollladenschürzen über Öffnungen unter 2,0 m, Lichtweite werden auch bezüglich der Bewehrung nicht besonders gemessen, sie sind im Beton- bzw. Mauerwerkspreis enthalten und werden nach der jeweiligen Wandposition abgerechnet.
  Sämtliche in die Schalung eingelegten Isolierplatten werden im Betonquerschnitt nicht mit
  gemessen.
  Die Isolierplatten werden als Zuschlag vergütet.

1.2  Planunterlagen und Berechnungen
  Die statische Berechnung, sowie die Schalung- und Bewehrungspläne werden durch das
  jeweilige Ing.-Büro gefertigt und bauseits gestellt.

  Der Unternehmer erhält die Pläne mit den Materialauszügen in 4-facher Ausführung. Bei
  Bedarf weiterer Fertigungen werden dem Unternehmer die anfallenden Vervielfältigungskosten in Rechnung gestellt. Änderungen von fertigen Plänen oder Berechnungen, die vom
  Unternehmer verursacht werden, hat dieser auf der Basis der HOAI zu vergüten.
  Die Pläne werden dem Ausführenden so früh wie möglich, spätestens jedoch 15 Arbeitstage
  vor Ausführung des jeweiligen Bauteils auf Anforderung zur Verfügung gestellt. Der Bauablauf
  wird in einem Bauzeitenplan geregelt. Die Pläne sind unmittelbar nach Erhalt vom
  Unternehmer auf Richtigkeit der Maße, Eisenstückzahlen, Längen, und Biegemaße zu
  überprüfen.
  Evtl. Unstimmigkeiten, sowie Differenzen zwischen diesen Plänen und den Verzeichnungen
  des Architekten sind im Einvernehmen mit der Bauleitung und im Kontakt mit dem
  aufstellenden Ing.-Büro zu klären.

  Alle Mehraufwendungen die vom Unternehmer durch die Unterlassung dieser Prüfung
  entstehen, gehen zu seinen Lasten. Für die Vermaßung der Aussparungen und Öffnungen
  sind die Architektenpläne maßgebend, soweit sie auch in den Schalplänen in gleicher Größe
  gezeichnet sind.

Bei auftretenden Differenzen bzw. beim Fehlen von Aussparungen in den Statikerplänen gegenüber den Werkzeichnungen des Architekten oder umgekehrt, ist in jedem Fall Klärung und Abstimmung im Einvernehmen mit der Bauleitung herbeizuführen.

Die Ausführungszeichnungen für Stb.-Fertigteile als Detail- und Werkstattzeichnungen für Fertigteile incl. Bewehrungszeichnungen sind in den Einheitspreis mit einzurechnen und werden nicht gesondert vergütet.

1.3  Einordnung verschiedener Konstruktionsteile in das LV
  Sämtliche übliche Normalausführungen von Bauteilen (Platten, Decken, Wände, Stützen,
  Träger und Unterzüge) werden im LV nicht einzeln spezifiziert. Diese Bauteile werden in
  Sammelpositionen erfasst, wobei sie wo es angebracht ist, in zweckmäßige Grenzbereiche
  unterteilt werden.
  Sonderformen oder Bauteile die von dieser Festlegung abweichen, werden im LV in speziellen
  Positionen beschrieben.
Sollte der Bieter der Ansicht sein, dass mit dem Inhalt dieses LV nicht alle aufgrund der Planunterlagen des entspr.  Bauvorhabens beabsichtigten Konstruktionsteile erfasst sind, hat er dies vor Angebotsabgabe schriftlich der ausschreibenden Instanz mitzuteilen.
  Spätere Einwendungen, z.B. zum Zeitpunkt des Aufmaßes oder während der Ausführungs-
  oder Abrechnungsphase gemachte Einwendungen in dieser Richtung können nicht akzeptiert
  werden.

1.4  Toleranzen
Für zulässige Abmaße bzw. für Maßtoleranzen am fertigen, erstellten Objekt und bei Fertigteilen gelten die DIN-Normen. Dabei wird bei untergeordneten Bauteilen (Fundamente, Grundkörper usw.)
Gruppe A angesetzt, bei diesbezüglichen höherwertigen Bauteilen z.B. Hallenböden wird Gruppe B bzw. Forderungen nach DIN 18032 - Sportböden usw. zugrunde gelegt.
In diesem Zusammenhang wird auf die technischen Detailbestimmungen, Schalungsüberhöhungen verwiesen.

1.5  Verwendung von Schalungsöl
  Schalungsöl darf nur dann verwendet werden, wenn dadurch die Betonoberfläche nicht
  negativ beeinflusst wird und sich die Farbe der Betonoberfläche nicht verändert. Wo von der
  Bauleitung verlangt, muss ungeölte Schalung verwendet werden bzw. die Schalung so
  behandelt werden, dass ein gutes Haften von Putz und Maleranstrichen gewährleistet ist.

1.6  Bewehrung
  Die Einheitspreise für die Bewehrung enthalten:
  Liefern, ablängen, biegen, zwischenlagern und maßgerechtes verlegen der einzelnen
  Bewehrungspositionen.
  Auch wenn sämtliche Bewehrungen gebogen angeliefert werden, hat der Unternehmer an der
  Baustelle ständig eine Biegeeinrichtung für Rundstahl und Bewehrungsmatten vorzuhalten.
Es ist vorgesehen, möglichst Betonstahlmatten - Bübel und weitgehend Listenmatten zu verwenden.

1.7  Sofern Sichtbeton verlangt wird, werden die Sichtbetonflächen in besonderer Position als Zuschlag vergütet.
  In den Einzelpreisen ist somit auch folgendes enthalten:
1. Das Abmessen der Kanten durch Einlegen von Dreiecksleisten sofern es von der
2. Bauleitung verlangt wird.
3. Das Erstellen einer sauberen und dichten Schalung, sowie das sorgfältige Ausschalen nach
4. Genehmigung durch die Bauleitung.
5. Die Nachbehandlung des Betons wie anfeuchten, Schutz vor Auswaschung,
6. Sonneneinstrahlung oder Frostschäden. Wird bei eintreten von Frost von der Bauleitung die
7. Weiterarbeit verlangt, so ist vorher ein Mehrpreis für den Frostschutz festgelegt.
8. Das Anlegen von Aussparungen, Durchbrüchen, Rohrleitungsschlitzen und das spätere
9. schließen derselben. Anschlüsse und Verzahnung für das Mauerwerk, das Einlegen von Dübelsteinen und Leisten, Bandeisen an den Mauerwerkanschlüssen, Aufhängeschienen oder Schrauben, Dübelboxen für untergehängte Rohrleitungen, Decken und sonst wo verlangt wird.
10. 1.8  Betonoberfläche
11. Es ist von Auftragnehmer sicherzustellen, dass kein Zementschleier, Auswaschungen u. sonstige Nichttragschichten auftreten, damit ein Schutzanstrich direkt auf den Betonboden erfolgen kann.
12. 1.9  Arbeitsfugen WU-Beton nach Rili WU DAfStb
13. Einteilung der Arbeitsfugen (wasserdurchlässig nach Wahl des Auftragnehmers, je nach Betonier- und Schaltakten)

*Hinweis*
Die Baustelle unterliegt der Überwachungsklasse 2

**1.11.10.0 Sauberkeitsschicht C 12/15, XO, WF**
Sauberkeitsschicht aus unbewehrtem Beton. Betongüte C 12/15, XO, WF unter Stb.-Streifen- und Einzelfundamente und dergl., liefern und einbringen, einschl. verlorener Schalung.
d= 5 cm, unter Bodenplatte
Menge: 50,000 m3
Kostengruppe DIN 276 2018-12: 000

**1.11.20.0 Ausgleichsbeton C12/15, XO, WF**
als Bodenaustausch für Tiefengründung, unbewehrt, einschl. verlorener Schalung
Menge: 20,000 m3
Kostengruppe DIN 276 2018-12: 000

**1.11.30.0 Ausgleichsbeton C25/30, XC2, XF1, WF**
als Bodenaustausch für Tiefengründung, unbewehrt, einschl. verlorener Schalung.
Menge: 10,000 m3
Kostengruppe DIN 276 2018-12: 000

**1.11.40.0 Streifenfundamente C 25/30, XC2, XF1, WF**
Fundamentbeton. In allen vorkommenden Größen Betongüte C 25/30, XC2, XF1, WF auf Sauberkeitsschicht in verschiedenen Querschnitten einbringen.
Schalung und Bewehrung in gesonderten Positionen.
Menge: 130,000 m3
Kostengruppe DIN 276 2018-12: 000

**1.11.50.0 wie vor, jedoch C30/37, XC2, XF1, WF**
*** Bedarfsposition ohne GB
Menge: 1,000 m3
Kostengruppe DIN 276 2018-12: 000

**1.11.60.0 wie vor, jedoch Einzelfundamente C25/30, XC2, XF1, WF**
in allen vorkommenden Größen.
Menge: 45,000 m3
Kostengruppe DIN 276 2018-12: 000

**1.11.70.0 wie vor, jedoch Einzelfundamente C 30/37, XC2, XF1, WF**
*** Bedarfsposition ohne GB
in allen vorkommenden Größen. Betongüte C 30/37, wie vor
Menge: 1,000 m3
Kostengruppe DIN 276 2018-12: 000

**1.11.80.0 Unterfangungen zu Gabionenwand (Flst. 2727/1)**
Beton C 20/25, XC2 für Unterfangungsarbeiten, abschnittsweise nach
DIN 4123, einschl. 1-hüftiger Schalung (Minderwertig) und der notwendigen Aushubarbeiten (teilweise Handaushub) einschl. Entsorgung nach Angabe Statiker.
Menge: 10,000 m3
Kostengruppe DIN 276 2018-12: 000

**1.11.90.0 PE-Folie, 0,5 m, unter und über Filterschicht**
PE-Folie, 0,5 m, stark, auf verdichtete Filterschicht verlegen Stöße überlappt, mehrlagig, Grundwasser geeignet.
Abrechnung pro Lage
Menge: 450,000 m2
Kostengruppe DIN 276 2018-12: 000

**1.11.100.0 Frischbetonfolie unter Bodenplatte z.B. Preprufe**
*** Bedarfsposition ohne GB
Frischbetonverbundabdichtung horizontal
Frischbetonverbundabdichtung auf Basis von HDPE als Flächenabdichtung unter der Betonsohle und unter Betonflächen bis 45° geneigt, gegen von außen drückendes Wasser fachgerecht nach den Verarbeitungsrichtlinien des Herstellers verlegen.

Die 1,2 mm dicke Abdichtungsbahn aus HDPE und einer Spezialbeschichtung geht mit dem Frischbeton eine adhäsive Verbindung ein. Die Hinterlaufsicherheit ist durch ein allgemeines
bauaufsichtliches Prüfzeugnis nachgewiesen, dabei ist der druckwasserdichte Hinterlaufschutz über zyklische Rissbewegungen bis 3 mm geprüft. Die Funktionssicherheit bei einer einmaligen
Fugenaufweitung bis 5 mm liegt geprüft vor.

Der Wasserdampfdiffusionswiderstand beträgt Sd 1000 m.

Lieferung und Verlegung auf einem glatten, sauberen und festen Untergrund, frei von losen Teilen und scharfen Kanten.

Hohlstellen > 12 mm sind zu vermeiden.

Abgerechnet wird nach tatsächlich überdeckter Bauwerksfläche.

Der Verbrauch von HDPE-Tape ist im Einheitspreis einbezogen.

Fabrikat: Grace-Preprufe® 300R
Vertrieb: DYWIDAG-Systems International GmbH, NL contec
Südstraße 3, D-32457 Porta Westfalica
Fon: +49 (0)5731 / 7678-0 Fax: +49 (0)5731 / 7678-79
Menge: 450,000 m2

**1.11.110.0 Fundamentschalung**
In allen vorkommenden Größen, samt Aussteifung, wo verlangt.
Jede Seite getrennt gemessen.
Es kann zweitrangige Schalung verwendet werden.
Menge: 300,000 m2
Kostengruppe DIN 276 2018-12: 000

**1.11.120.0 Verlegen von Vlies, Geovlies GRK3**
*** Bedarfsposition ohne GB
Verlegen von Vlies unter Filterschicht

  angebotenes Fabrikat: ________________
Menge: 200,000 m2
Kostengruppe DIN 276 2018-12: 000

**1.11.130.0 Tragschicht aus Schotter-Splitt-Gemisch (2/56) d = 20-30 cm**
unter Stahlbeton-Bodenplatten, liefern, einbauen und gut verdichten. Verformungsmodul-Tragschicht EV2T > 80 MN/m²
Stärke: 20-30 cm
Menge: 75,000 m3
Kostengruppe DIN 276 2018-12: 000

*Hinweis*
Gründung und UG-Wände und Decken TG
Allgemeiner Hinweis:

- Betonieren der Sohlplatte zügig und ohne Unterbrechung, Nachbehandlung der Sohlplatte ist in den nachfolgenden Positionen einzukalkulieren.

- Für nachfolgende Positionen: Stb-Bodenplatten ist die Ausführung in wasserundurchlässigem Beton "WU Richtlinie" zu berücksichtigen und einzukalkulieren. Hier sind auch sämtl. Kosten für Nachbehandlung und Güteüberwachung gemäß WU-Richtlinie einzukalkulieren.

**1.11.140.0 Bodenplatte Stahlbeton C 25/30, Dicke 20 cm (Keller UG)**
Bodenplatte aus Stahlbeton auf verdichtetem Kiesunterbau, Trennlage oder Sauberkeitsschicht.
Oberfläche abgezogen, Ausführung eben oder mit Gefälle bis 1,5%. Schalung und Bewehrung in gesonderter Pos.

Betongüte C 25/30, XC2, WF
Überwachungsklasse: ÜK2
Plattendicke: 20 cm
Menge: 380,000 m2

**1.11.150.0 Bodenplatte Stahlbeton C 25/30, Dicke 40 cm (Unterfahrt Aufzug)**
Bodenplatte aus Stahlbeton auf verdichtetem Kiesunterbau, Trennlage oder Sauberkeitsschicht. Oberfläche abgezogen, Ausführung eben, Schalung und Bewehrung in gesonderter Pos.

Betongüte: C 25/30, XC2, WF, WU
Überwachungsklasse: ÜK 2
Plattendicke: 40 cm

WU-Beton= Beton mit hohem Wassereindringwiderstand
Wasser-/Zementfaktor = w/z<= 0,50
Menge: 5,000 m2
Kostengruppe DIN 276 2018-12: 000

**1.11.160.0 Oberfläche geglättet UG + TG**
*** Bedarfsposition ohne GB
Zuschlag für Oberflächen geglättet mit Flügelglätter, UG-Bodenplatte und Tiefgarage.
Menge: 300,000 m2

*Hinweis*
Allgemeiner Hinweis
-Schalungsmontage mit wasserundurchlässigen Schalungsankern ist einzukalkulieren

-betonieren der Wände mit Fallrohren oder Pumpenschlauch, verdichten, nachverdichten, entschalen und Nachbehandlung der Wände ist zu beachten -Stahlbetonbauteile nach DIN 1045-1

-Baustelle unterliegt der Überwachungsklasse 2 Hinweis zu Stb.-Fertigteilen

Die Ausführungszeichnungen als Detail- und Werkstattzeichnungen für Fertigteile inkl.
Bewehrungszeichnungen sind vom Hersteller zu fertigen und in den Einheitspreis mit einzurechnen. Sie werden nicht gesondert vergütet. Die ist besonders bei den Treppenläufen zu beachten.

*Hinweis: Decken UG/TG*

**1.11.170.0 Decken C 35/45, Stahlbeton, d = 32 cm in Ortbeton (TG)**
Decken aus Stahlbeton als Tiefgaragendecke, Oberfläche eben abgezogen und
rau abgerieben, inkl. Schalung und notwendigen
Abstützungen. Ausführung mit Neigung von 0-2%

Betongüte: C 35/45
Expositionsklasse: XC3, XF1, WF
Überwachungsklasse: 2
Deckendicke: 32 cm inkl. Schalung und notwendiger Abstützungen
Menge: 110,000 m3
Kostengruppe DIN 276 2018-12: 000

**1.11.180.0 Decke C 35/45 wie vor, jedoch d = 28 cm, XC1, WO**
Betongüte: C 35/45 + Expositionsklasse: XC1, WO
Menge: 25,000 m3
Kostengruppe DIN 276 2018-12: 000

**1.11.190.0 Zuschlag für Überhöhung**
Ortbetondecke mit Überhöhung der Sprieße nach Angabe der Statik einschalen.
hier: TG-Decke: 28  32 cm
Höhe: Sprieße ca. 20  30 mm höher.
Menge: 50,000 m²
Kostengruppe DIN 276 2018-12: 000

**1.11.200.0 wie vor, jedoch Decke C 30/37, Stahlbeton d = 25 cm, als Halbfertigteil (UG)**
Betongüte: C 30/37 + Expositionsklasse: XC1, WO
Menge: 95,000 m3
Kostengruppe DIN 276 2018-12: 000

**1.11.210.0 Deckenrandschalung und Abschalung**
Deckenrandschalung bei Höhenversprünge der Decke zur TG
Abstellung mit Rippenstreckmetall mit verzahnter Fuge.
Höhenversprünge: h= 25  32 cm.
Menge: 90,000 m
Kostengruppe DIN 276 2018-12: 000

*Hinweis: Wände: TG/UG*

**1.11.220.0 Wände C25/30 Stahlbeton, erdberührend (UG+TG)**
Dicke 24 cm, Wände aus Stahlbeton.
Doppelhäutige, glatte Schalung mit regelmäßig sichtbaren Schalungsstößen, Betonwarzen und Grate abschleifen inkl. Schalung und notwendigen Abstützungen.

Bauteil: Außenwand
Betongüte: C 25/30
Expositionsklasse: XC3, WF
Überwachungsklasse: 2
Wanddicke: 24 cm inkl. Schalung und notwendigen Abstützungen
Höhe = bis 3,00 m

Schalungsmontage mit wasserundurchlässigen Schalungsankern. Betonieren
der Wände mit Fallrohren oder Pumpenschlauch, verdichten, nachverdichten,
entschalen und Nachbehandlung der Wände ist zu beachten und einzukalkulieren.
Menge: 110,000 m3
Kostengruppe DIN 276 2018-12: 000

**1.11.230.0 Zuschlag zu vorh. Pos für glatte Betonplanschalung**
alle Kanten gefast
Menge: 20,000 m2
Kostengruppe DIN 276 2018-12: 000

**1.11.240.0 Wände C 25/30 Stahlbeton, erdberührend (Aufzugsunterfahrt)**
wasserundurchlässig, d = 25 cm
Wände aus Stahlbeton als wasserundurchlässiger Beton.
Doppelhäutige, glatte Schalung mit regelmäßig sichtbaren Schalungsstößen, Betonwarzen und Grate abschleifen inkl. Schalung und notwendigen Abstützungen.

Expositionsklasse:
innen: XC3, XF1, WF
außen: XC4, XF1, XA1, WF
h= bis zu 1,00 m

sonst wie vor beschrieben
Menge: 7,000 m3
Kostengruppe DIN 276 2018-12: 000

*Hinweis*
Stützen: TG/UG

**1.11.250.0 Stahlbeton-Stützen C 30/37 Stahlbeton, glatt eckig 25 x 50 cm**
Stützen aus Stahlbeton mit rechteckigem Querschnitt, Oberfläche glatt mit
regelmäßig sichtbaren Schalungsstößen inkl. Schalung und Abstützung

Betongüte: C 30/37
Expositionsklassen: XC3, XD1, XF1, WF
Überwachungsklasse: 2
Querschnitt: 25/50 cm inkl. Schalung
h = bis 3,0 m
Menge: 9,000 m
Kostengruppe DIN 276 2018-12: 000

**1.11.260.0 Stahlbeton-Stützen, wie vor, jedoch 25 x 60 cm**
Menge: 5,000 m
Kostengruppe DIN 276 2018-12: 000

**1.11.270.0 Stahlbeton-Stützen, wie vor jedoch 25 x 80 cm**
Menge: 13,000 m
Kostengruppe DIN 276 2018-12: 000

**1.11.280.0 Stahlbeton-Stützen C 25/30, XC3, WF, 24 x 24 cm**
sonst wie vor beschrieben
Menge: 18,000 m
Kostengruppe DIN 276 2018-12: 000

**1.11.290.0 Stahlbeton-Pfeiler C 30/37, glatt, eckig, 230 x 25 cm**
Pfeiler aus Stahlbeton mit rechteckigem Querschnitt,
Oberfläche glatt mit regelmäßig sichtbaren Schallungsstößen inkl. Schalung und Abstützung.

Betongüte: C 30/37
Expositionsklassen: XC3, XD1, XF1, WF
Überwachungsklasse: 2
Querschnitt: 230 x 25 cm
h = bis 3,0 m
Menge: 4,000 m
Kostengruppe DIN 276 2018-12: 000

*Hinweis*
Stützen: EG - 2. OG

**1.11.300.0 Stahlbeton-Stützen C 25/30, glatt, eckig 20 x 20 cm**
Stützen aus Stahlbeton mit rechteckigem Querschnitt, Oberfläche glatt mit
regelmäßig sichtbaren Schalungsstößen inkl. Schalung und Abstützung

Betongüte: C 25/30
Expositionsklassen: XC4, XF1, WF
Überwachungsklasse: 2
Querschnitt: 20 x 20 cm
h = bis 3,0 m
Menge: 73,000 m

**1.11.310.0 Zuschlag für Stahlbetonstützen, 4-seitig in SB3**
*** Bedarfsposition ohne GB
Stahlbeton-Stützen 20/20, C25/30, XC4, XF1, WF
Menge: 73,000 m
Kostengruppe DIN 276 2018-12: 000

*Hinweis: Innenwände*

**1.11.320.0 Innenwände C 25/30 Stahlbeton, d= 24 cm (UG)**
Wände aus Stahlbeton, Oberfläche glatt mit regelmäßig sichtbaren Schalungsstößen, Betonwarzen und Grate abschleifen inkl. Schalung und notwendigen
Abstützungen.

Bauteil: Innenwände UG
Betongüte: C 25/30
Expositionsklasse: XC3, WF
Überwachungsklasse: 2
Wanddicke: 24 cm
h= bis 3,00 m
Menge: 20,000 m3
Kostengruppe DIN 276 2018-12: 000

**1.11.330.0 Innenwände C 25/30 Stahlbeton, d=24 cm, XC1, WO (EG-2. OG)**
wie vor, jedoch C25/30, XC1, WO
sonst wie vor beschrieben
Menge: 100,000 m3
Kostengruppe DIN 276 2018-12: 000

**1.11.340.0 Schraubstopfen**
Liefern und Einbringen von Schraubstopfen in den Wohnungstrennwänden.
Produkt: Schraubstopfen MX-15-50, einschl. allen Zubehörteilen für die Anforderung F90, Schallschutz.
Firma: PERI GmbH

  angeb. Fabrikat:_________________________
Menge: 150,000 Stk
Kostengruppe DIN 276 2018-12: 000

**1.11.350.0 Innenwände C 25/30 Stahlbeton, d=25 cm, XC1, WO (Aufzug UG-2.OG)**
wie vor, jedoch C 25/30, XC1, WO
sonst wie vor beschrieben.
Menge: 20,000 m3
Kostengruppe DIN 276 2018-12: 000

**1.11.360.0 Innenwände als Wandträger, d = 25 cm, C 30/37, XC1**
*** Bedarfsposition ohne GB
Menge: 1,000 m3
Kostengruppe DIN 276 2018-12: 000

*Hinweis: Unterzüge/Überzüge*

**1.11.370.0 Unterzug 80x57 cm, C 35/45 Stahlbeton (UG/TG)**
glatt, b/h = 80/57 cm, einschl. Deckenhöhe
Unterzüge aus Stahlbeton, Oberfläche glatt mit gefasten Kanten. Betonwarzen und Grate abgeschliffen inkl. Schalung und notwendigen Abstützungen.

Bauteil: innen
Betongüte: C 35/45
Expositionsklasse: XC1, WO
Überwachungsklasse: 2
Querschnitt: b/h = 80/57 cm
Menge: 20,000 m
Kostengruppe DIN 276 2018-12: 000

**1.11.380.0 wie vor, jedoch Unterzug 60x57 cm, jedoch C 35/45, XC1, WO**
Menge: 13,000 m
Kostengruppe DIN 276 2018-12: 000

**1.11.390.0 wie vor, jedoch Unterzug 24x57, C30/37, XC1, WO**
Menge: 2,200 m
Kostengruppe DIN 276 2018-12: 000

**1.11.400.0 wie vor, jedoch Unterzug 24x50 cm, C30/37, XC1, WO**
Menge: 7,000 m
Kostengruppe DIN 276 2018-12: 000

**1.11.410.0 Überzug 24x60 cm, C35/45 Stahlbeton**
glatt, b/h = 24 x 60 cm, einschl. Deckenhöhe.
Überzüge
 aus Stahlbeton, Oberfläche glatt mit gefasten Kanten.
Betonwarzen und Grate abgeschliffen inkl. Schalung und notwendigen Abstützungen.

Bauteil: außen
Betongüte: C 35/45
Expositionsklassen: XC3, XF1, WF
Überwachungsklasse: Ü2
Querschnitt: b/h 24 x 60 cm
Menge: 6,000 m
Kostengruppe DIN 276 2018-12: 000

*Hinweis: Decken*

**1.11.420.0 Stb-Decken d = 22 cm auch als Halbfertigteil (EG - 1. OG)**
d = 22 cm, C 25/30, inkl. Schalung und notwendigen Abstützungen.

Betongüte: C 25/30
Expositionsklasse: XC 1, WO
Überwachungsklasse: 2
Deckenstärke = 22 cm
Menge: 170,000 m3
Kostengruppe DIN 276 2018-12: 000

**1.11.430.0 Stb-Decken wie vor, jedoch d = 20 cm (1.OG-2.OG-Dach)**
C 25/30, XC1, WO
Menge: 100,000 m3
Kostengruppe DIN 276 2018-12: 000

**1.11.440.0 Stahlbeton-Balkonplatten (EG-2.OG)**
d = 22 cm
Betongüte: C 25/30, XC3, XF1, WF
inkl. Schalung und notwendigen Abstützungen, unterseitig und stirnseitig in
SB-3, einschl. umlaufender Tropfnase
Menge: 16,000 m3
Kostengruppe DIN 276 2018-12: 000

**1.11.450.0 Stahlbeton-Balkonplatten**
d = 22 cm
Betongüte: C 35/45, XC3, XF1, WF
inkl. Schalung und notwendigen Abstützungen, unterseitig und stirnseitig in
SB-3, einschl. umlaufender Tropfnase
Menge: 7,000 m3
Kostengruppe DIN 276 2018-12: 000

**1.11.460.0 Stahlbeton-Balkonplatten**
d = 20 cm
Betongüte: C 25/30, XC3, XF1, WF
inkl. Schalung und notwendigen Abstützungen, unterseitig und stirnseitig in
SB-3, einschl. umlaufender Tropfnase
Menge: 10,000 m3
Kostengruppe DIN 276 2018-12: 000

**1.11.470.0 Stahlbeton-Balkonplatten**
d = 20 cm
Betongüte: C 35/45, XC3, XF1, WF
inkl. Schalung und notwendigen Abstützungen, unterseitig und stirnseitig in
SB-3, einschl. umlaufender Tropfnase
Menge: 4,000 m3
Kostengruppe DIN 276 2018-12: 000

**1.11.480.0 Stb-Vordach (Haus 21)**
d = 22 cm in Stahlbetonwand d =24 cm eingespannt.

Betongüte: C 25/30, inkl. Schalung
Expositionsklasse: XC3, XF1, WF
inkl. Schalung und notwendigen Abstützungen, unterseitig und stirnseitig in
SB-3, einschl. umlaufender Tropfnase
Vordach l/b = ca. 3,74 x 2,00 m
Menge: 8,000 m2
Kostengruppe DIN 276 2018-12: 000

**1.11.490.0 Stb-Vordach (Haus 19)**
wie vor, jedoch
d = 22 cm in Stahlbetonwand d =24 cm eingespannt.

Betongüte: C 25/30, inkl. Schalung
Expositionsklasse: XC3, XF1, WF
inkl. Schalung und notwendigen Abstützungen, unterseitig und stirnseitig in
SB-3, einschl. umlaufender Tropfnase
Vordach l/b = ca. 3,40 x 1,60 m
Menge: 6,000 m2
Kostengruppe DIN 276 2018-12: 000

**1.11.500.0 Außenwände Stahlbeton C 25/30, d =24 cm (EG-2.OG)**
Oberfläche glatt, mit regelmäßigen sichtbaren Schalungsstößen. Betonwarzen
und Grate abschleifen inkl. Schalung und notwendigen Abstützungen.

Bauteil: Außenwand
Betongüte: C 25/30
Expositionsklasse: XC1, WO
Überwachungsklasse: 2
Wanddicke: 24 cm
h= bis 3,0 m
Menge: 16,000 m3
Kostengruppe DIN 276 2018-12: 000

**1.11.510.0 Attikaschwelle 20/70 cm**
Oberfläche glatt, mit regelmäßigen sichtbaren Schalungsstößen. Betonwarzen
und Grate abschleifen inkl. Schalung und notwendigen Abstützungen.

Bauteil: Attika
Betongüte: C 25/30
Expositionsklasse: XC1, WO
Überwachungsklasse: 2
Wanddicke: 20 cm
h= bis 1,0 m
Menge: 135,000 m
Kostengruppe DIN 276 2018-12: 000

**1.11.520.0 Betonsockel unbewehrt für Heizkessel aus C 20/25 herstellen**
*** Bedarfsposition ohne GB
Betonschicht: 8 cm
Dämmschicht 4 cm mit Korkplatten
Betonschicht 8 cm
Menge: 5,000 m2
Kostengruppe DIN 276 2018-12: 000

*Hinweis: Stahlbetonarbeiten für Außenanlagen*

**1.11.530.0 Wände C25/30 Stahlbeton, erdberührend**
Dicke 24 cm, Wände aus Stahlbeton.
Doppelhäutige, glatte Schalung mit regelmäßig sichtbaren Schalungsstößen, Betonwarzen und Grate abschleifen inkl. Schalung und notwendigen Abstützungen.

Bauteil: Außenwand
Betongüte: C 25/30
Expositionsklasse: XC4, XF1, WF
Überwachungsklasse: 2
Wanddicke: 24 cm inkl. Schalung und notwendigen Abstützungen
Höhe = bis 3,00 m

Schalungsmontage mit wasserundurchlässigen Schalungsankern. Betonieren
der Wände mit Fallrohren oder Pumpenschlauch, verdichten, nachverdichten,
entschalen und Nachbehandlung der Wände ist zu beachten und einzukalkulieren.
Menge: 20,000 m3
Kostengruppe DIN 276 2018-12: 000

**1.11.540.0 Zulage, Wände über 3,00 m Höhe**
wie vor beschrieben, jedoch Wände über 3,00 m Höhe
Menge: 5,000 m3
Kostengruppe DIN 276 2018-12: 000

**1.11.550.0 Zuschlag zu vorh. Pos für glatte Betonplanschalung**
alle Kanten gefast
Menge: 30,000 m2
Kostengruppe DIN 276 2018-12: 000

**1.11.560.0 Zulage schräge Wandausbildung**
Stahlbeton-Wände, C 25/30, XC4, XF1, WF
Stahlbetonwand oberseitig, entlang der Treppenstufen, schräg abstellen gemäß dem nachfolgenden Bild:

Neigung: bis zu 35°

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Menge: 10,000 m
Kostengruppe DIN 276 2018-12: 000

**1.11.570.0 Massivwand entlang Heubeundstr. (Zugang Haus 19)**
Herstellen von 4 Sichtbetonwände gemäß dem nachfolgenden Bild, inkl. Schalung und notwendigen Abstützungen.
Dicke = 20 cm
Betongüte: C35/45
Expositionsklasse: XC3, XD3, XF2, WF
Höhe bis zu 1,60 m
Volumen: ca. 6 m³
Betondeckung: ca. 3 cm
Oberfläche (ca. 40 m²): Sichtbetonfläche (außen) schalungsglatt, restliche Oberfläche flügelglätten, einschl. abfasen sämtlicher Kanten.
Stahlbetonwand oberseitig schräg abstellen: Neigung bis zu 4° Grad
Die Ausführungszeichnungen mit Detail- und Werkstatt-Zeichnungen, inkl. Bewehrungszeichnungen sind vom Hersteller zu fertigen und in den Einheitspreisen mit einzurechnen.

Sie werden nicht gesondert vergütet.

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Menge: 11,000 m
Kostengruppe DIN 276 2018-12: 000

**1.11.580.0 Bodenplatte Stahlbeton C 25/30, Dicke 20 cm**
Bodenplatte aus Stahlbeton auf verdichtetem Kiesunterbau, Trennlage oder Sauberkeitsschicht, einschl. Auflagertasche für Stahlbeton-Fertigteiltreppe.
Oberfläche abgezogen, Ausführung eben oder mit Gefälle bis 1,5%. Schalung und Bewehrung in gesonderter Pos.

Betongüte C 25/30, XC2, WF
Überwachungsklasse: ÜK2
Plattendicke: 20 cm
Menge: 6,000 m2

**1.11.590.0 Randschalung / Bodenplatte**
Randschalung für Bodenplatte.
Es kann zweitrangige Schalung verwendet werden.
Menge: 2,000 m2

*Hinweis*
Außenanlagen-Stb-Brüstungen auf TG-Decke

**1.11.600.0 Stb-Brüstung über Decke TG, außen**
C 25/30, d = 24 cm, XC4, XF1, WF,
Höhe bis 1,50 m einschl. normaler Schalung
(auf TG-Decke abstellen)
Menge: 6,000 m3
Kostengruppe DIN 276 2018-12: 000

**1.11.610.0 Zuschlag zu vorh. Pos. für glatte Betonplanschalung**
alle Kanten gefast.
Menge: 23,000 m2

*Hinweis*
Baustahl/Einbauteile
Liefern, schneiden, biegen und verlegen von Baustahl in allen vorkommenden Stärken und Längen. Abgerechnet wird nach den Stahllisten des Statikers. Verschnitt und Abstandshalter werden nicht
gesondert vergütet und in die Einzelpreise einzukalkulieren.
Stahlmengen:
Betonstahl aus allen Positionen zusammengefasst, liefern, ablängen, biegen und verlegen, ohne Zuschlag für Verschnitt nach den Listen des Statikers. Als Lagermatten und gebogene Bügelmatten

**1.11.620.0 Betonstahl BST 500 S(A)**
Menge: 81000,000 kg
Kostengruppe DIN 276 2018-12: 000

**1.11.630.0 Beton-Mattenstahl als Lagermatten, BST 500 M (A)**
Menge: 36000,000 kg
Kostengruppe DIN 276 2018-12: 000

**1.11.640.0 Betonstahl-Abstandhalter, BST 500 A**
Menge: 3100,000 kg
Kostengruppe DIN 276 2018-12: 000

**1.11.650.0 Schöck Isokorb XT, Typ Q-P-V2-REI120-X120-H200 - L400**
oder glwtg.

angebotenes Fabrikat: ………………………………
Menge: 10,000 Stck
Kostengruppe DIN 276 2018-12: 000

**1.11.660.0 Schöck Isokorb XT, Typ K-M4-V2-REI120_CV35-X120, H200-6.0**
oder glwtg.

angebotenes Fabrikat: ………………………………
Menge: 4,000 Stck
Kostengruppe DIN 276 2018-12: 000

**1.11.670.0 Schöck Isokorb XT, Typ KO-M2-V1-REI120-CV35-X120-H200-6.0**
oder glwtg.

angebotenes Fabrikat: ………………………………
Menge: 2,000 Stck
Kostengruppe DIN 276 2018-12: 000

**1.11.680.0 Schöck Isokorb XT, Typ H-VV1-NN1-REI120-X120-H200-L150-5.1**
oder glwtg.

angebotenes Fabrikat: ………………………………
Menge: 10,000 Stck
Kostengruppe DIN 276 2018-12: 000

**1.11.690.0 Schöck Isokorb XT, Typ K-O-M3-V1-REI120-CV35-LR145-X120-H220-7.0**
oder glwtg.

angebotenes Fabrikat: ………………………………
Menge: 1,000 Stck
Kostengruppe DIN 276 2018-12: 000

**1.11.700.0 Schöck Isokorb XT, Typ Q-P-VS-REI120-X120-H220-L400**
oder glwtg.

angebotenes Fabrikat: ………………………………
Menge: 14,000 Stck
Kostengruppe DIN 276 2018-12: 000

**1.11.710.0 Schöck Isokorb XT, Typ K-M4-V2-RE120-CV35-X120-H220-6.0**
oder glwtg.

angebotenes Fabrikat: ………………………………
Menge: 3,000 Stck
Kostengruppe DIN 276 2018-12: 000

**1.11.720.0 Schöck Isokorb XT, Typ H-VV1-NN1-REI120-X120-H220-L150-5.1**
oder glwtg.

angebotenes Fabrikat: ………………………………
Menge: 14,000 Stck
Kostengruppe DIN 276 2018-12: 000

**1.11.730.0 Schöck Dorn SLD 60**
*** Bedarfsposition ohne GB
oder glwtg.

angebotenes Fabrikat: ………………………………
Menge: 1,000 Stck
Kostengruppe DIN 276 2018-12: 000

**1.11.740.0 Schöck-Stacon LD 20 S-A4**
*** Bedarfsposition ohne GB
Menge: 10,000 Stck
Kostengruppe DIN 276 2018-12: 000

**1.11.750.0 Bewehrungsanschlussleisten z.B. Ferbox Typ B 16-8-15**
oder glwtg.

angebotenes Fabrikat: …………………………
Menge: 10,000 lfm
Kostengruppe DIN 276 2018-12: 000

**1.11.760.0 Bewehrungsanschlussleisten z.B. Ferbox Typ B 16-10-15**
Menge: 10,000 lfm
Kostengruppe DIN 276 2018-12: 000

**1.11.770.0 Bewehrungsanschlussleisten z.B. Ferbox Typ B 16-12-15**
Menge: 10,000 lfm
Kostengruppe DIN 276 2018-12: 000

**1.11.780.0 Durchstanz-Ankerleisten Halfen DB HDB-12/185-3/390**
liefern und einbauen, oder glwtg.

angebotenes Fabrikat: …………………………….
Menge: 5,000 Stck
Kostengruppe DIN 276 2018-12: 000

**1.11.790.0 Halfen-Dübelleisten HDB-10/135 - 2/220**
oder glwtg.

angebotenes Fabrikat: ……………………..
Menge: 18,000 Stck
Kostengruppe DIN 276 2018-12: 000

**1.11.800.0 Halfen-Dübelleisten HDB-10/145 - 2/220**
oder glwtg.

angebotenes Fabrikat: ……………………..
Menge: 28,000 Stck
Kostengruppe DIN 276 2018-12: 000

**1.11.810.0 Halfen-Dübelleisten HDB-10/145 - 3/330**
oder glwtg.

angebotenes Fabrikat: ……………………..
Menge: 14,000 Stck
Kostengruppe DIN 276 2018-12: 000

**1.11.820.0 Halfen-Dübelleisten HDB-10/155-2/240**
Menge: 36,000 Stck
Kostengruppe DIN 276 2018-12: 000

**1.11.830.0 Halfen-Dübelleisten HDB-10/165 - 2/240**
Menge: 28,000 Stck
Kostengruppe DIN 276 2018-12: 000

**1.11.840.0 Halfen-Dübelleisten HDB-10/165 - 3/360**
Menge: 14,000 Stck
Kostengruppe DIN 276 2018-12: 000

**1.11.850.0 Halfen-Dübelleisten HDB-10/195-2/280**
Menge: 143,000 Stck
Kostengruppe DIN 276 2018-12: 000

**1.11.860.0 Halfen-Dübelleisten HDB- 12/255 - 2/400**
Menge: 15,000 Stck
Kostengruppe DIN 276 2018-12: 000

**1.11.870.0 Halfen-Dübelleisten HDB- 16/255 - 2/400**
Menge: 113,000 Stck
Kostengruppe DIN 276 2018-12: 000

**1.11.880.0 Halfen-Dübelleisten HDB- 16/255 - 3/600**
Menge: 12,000 Stck
Kostengruppe DIN 276 2018-12: 000

**1.11.890.0 Halfen-Dübelleisten HDB- 18/255 - 2/400**
Menge: 20,000 Stck
Kostengruppe DIN 276 2018-12: 000

**1.11.900.0 Arbeitsfugenband, Bodenplatte/Wände**
z.B. Pentaflex KB oder glwtg.

angebotenes Fabrikat: ………………………………….
Menge: 100,000 lfm
Kostengruppe DIN 276 2018-12: 000

**1.11.910.0 Kleineisenteile verzinkt, liefern und einbauen**
Menge: 30,000 kg
Kostengruppe DIN 276 2018-12: 000

**1.11.920.0 Schöck-Tronsole Typ Q-FV-XL-H200**
Menge: 4,000 Stck
Kostengruppe DIN 276 2018-12: 000

**1.11.930.0 Schöck-Tronsole Typ F-V1**
Menge: 12,000 lfdm
Kostengruppe DIN 276 2018-12: 000

**1.11.940.0 Schöck-Tronsole Typ B mit Typ D**
Menge: 2,000 Stck
Kostengruppe DIN 276 2018-12: 000

**1.11.950.0 Schöck-Tronsole Typ L**
Menge: 50,000 lfdm
Kostengruppe DIN 276 2018-12: 000

*Hinweis: Haus 19 (UG - 2.OG)*
Fertigteil-Treppenläufe mit Stufen und Zwischenpodeste

mind. C 25/30, XC 1, WO
Podeste bis ca. 22 cm
Läufe d = 20 cm
Laufbreite: ca. 1,25 m
Treppenlauf UG-EG:
2 Treppenläufe
1 x 8 STG 17,9/28 cm
1 x 9 STG 17,9/28 cm
Treppenlauf EG-2.OG:
4 Treppenläufe mit 2 Podesten
4 x 8 STG 17,8/28 cm
2 x Podeste 1,45/1,45 m

Fertigteil-Treppenläufe d = ca. 20 cm mit aufbetonierten Keilstufenkernen für Natursteinbelag auf Tritt- und Setzstufen; einschl. Auflagetaschen und schallgedämmten Neopren-Unterlagen, Unterseite und Seitenflächen, glatt herstellen und montieren, inkl. Schalung und Bewehrung, sowie mit Zwischenpodesten d = bis ca. 22 cm

Abrechnung nach m²-Sichtfläche, unterseitig
Die Ausführungszeichnungen mit Detail- und Werkstatt-Zeichnungen für Fertigteile, inkl. Bewehrungszeichnungen sind vom Hersteller zu fertigen und in den Einheitspreisen mit einzurechnen.

Sie werden nicht gesondert vergütet.

**1.11.960.0 Podeste**
Menge: 5,000 m2

**1.11.970.0 Treppenläufe einläufig bis 18 Stg.**
Menge: 35,000 m2

**1.11.980.0 Baustellentreppengeländer zu vorh. Pos.**
*** Bedarfsposition ohne GB
liefern und einbauen über sämtl. Geschosse (UG  2. OG), inkl. allen Zubehörteilen, einschl. späterem Ausbau. Das Baustellentreppengeländer ist über die gesamte Bauzeit vorzuhalten.
Menge: 1,000 psch

*Hinweis: Haus 21 (UG - 1. OG)*
Fertigteil-Treppenläufe mit Stufen

mind. C 25/30, XC 1, WO
Läufe d = 20 cm
Laufbreite: ca. 1,30 m; abgewinkelt als L-Form
Treppenlauf UG-EG:
1 Treppenlauf, abgewinkelt
1 x 17 STG 17,9/28 cm
Treppenlauf EG-1.OG:
1 Treppenlauf, abgewinkelt
1 x 16 STG 17,8/28 cm

Fertigteil-Treppenläufe d = ca. 20 cm mit aufbetonierten Keilstufenkernen für Natursteinbelag auf Tritt- und Setzstufen; einschl. Auflagetaschen und schallgedämmten Neopren-Unterlagen. Unterseite und Seitenflächen, glatt herstellen und montieren, inkl. Schalung und Bewehrung.

Abrechnung nach m²-Sichtfläche, unterseitig
Die Ausführungszeichnungen mit Detail- und Werkstatt-Zeichnungen für Fertigteile, inkl. Bewehrungszeichnungen sind vom Hersteller zu fertigen und in den Einheitspreisen mit einzurechnen.

Sie werden nicht gesondert vergütet.

**1.11.990.0 Treppenläufe einläufig bis 18 Stg.**
Menge: 15,000 m2

**1.11.1000.0 Baustellentreppengeländer zu vorh. Pos.**
*** Bedarfsposition ohne GB
liefern und einbauen über sämtl. Geschosse (UG  1. OG), inkl. allen Zubehörteilen, einschl. späterem Ausbau. Das Baustellentreppengeländer ist über die gesamte Bauzeit vorzuhalten.
Menge: 1,000 psch

*Hinweis: Außenanlage - neben TG-Zufahrt*
Fertigteil-Treppenlauf aus Stahlbeton

C 35/45, XC4, XD3, XF2, WF
Läufe d = 20 cm
Laufbreite: ca. 1,50 m;
Steigungsverhältnis: 16 Stg. 17,8/28

Fertigteil Treppenläufe d= 20 cm mit aufbetoniertem Keilstufenkern, einschl. Auflagertasche. Keilstufenstirnseite in Sichtbeton, einschl. Kanten gefast. Keilstufenaustritt in Sichtbeton, einschl. Rutschprofil im Antritt.
Unterseite und Seitenflächen, glatt herstellen und montieren, inkl. Schalung und Bewehrung.

Abrechnung nach m²-Sichtfläche, unterseitig
Die Ausführungszeichnungen mit Detail- und Werkstatt-Zeichnungen für Fertigteile, inkl. Bewehrungszeichnungen sind vom Hersteller zu fertigen und in den Einheitspreisen mit einzurechnen.

Sie werden nicht gesondert vergütet.

**1.11.1010.0 Treppenläufe einläufig bis 18 Stg.**
Menge: 7,000 m2

**1.11.1020.0 Baustellentreppengeländer zu vorh. Pos.**
liefern und einbauen, inkl. allen Zubehörteilen, einschl. späterem Ausbau.
Das Baustellentreppengeländer ist über die gesamte Bauzeit vorzuhalten.
Menge: 1,000 psch

*Hinweis: Außenanlage - Zugang Haus 19*
Fertigteil-Treppenlauf aus Stahlbeton

C 35/45, XC4, XD3, XF2, WF
Läufe d = 20 cm
Laufbreite: ca. 1,20 m;
Steigungsverhältnis: 4 Stg. 15,5/28

Fertigteil Treppenläufe d= 20 cm, mit aufbetoniertem Keilstufenkern, einschl. Auflagertasche. Keilstufenstirnseite in Sichtbeton, einschl. Kanten gefast. Keilstufenaustritt in Sichtbeton, einschl. Rutschprofil im Antritt.
Unterseite und Seitenflächen, glatt herstellen und montieren, inkl. Schalung und Bewehrung.

Abrechnung nach m²-Sichtfläche, unterseitig
Die Ausführungszeichnungen mit Detail- und Werkstatt-Zeichnungen für Fertigteile, inkl. Bewehrungszeichnungen sind vom Hersteller zu fertigen und in den Einheitspreisen mit einzurechnen.

Sie werden nicht gesondert vergütet.

**1.11.1030.0 Treppenläufe einläufig bis 16 Stg.**
Menge: 1,500 m2

*Hinweis: Lichtschacht*

**1.11.1040.0 Beton-Lichtschacht**
Jäger Anschraub-Schacht Typ SAS.10 oder glw., ohne Boden, mit einer
Gesamthöhe bis ca. 200 cm,
liefern und nach Vorschrift versetzen.

Lichte Breite: 130 cm
Lichte Tiefe: 50 cm
Lichter Wandabstand: 12 cm

Angebotenes Fabrikat: ………………………………
Menge: 13,000 Stck
Kostengruppe DIN 276 2018-12: 000

**1.11.1050.0 wie vor, jedoch**
*** Bedarfsposition ohne GB
liefern und montieren von passgenauen, feuerverzinkten und gesicherten Gitterrosten.
Menge: 13,000 Stck
Kostengruppe DIN 276 2018-12: 000

**1.11.1060.0 Beton-Lichtschacht**
Jäger Anschraub-Schacht Typ SAS.10 oder glw., ohne Boden, mit einer
Gesamthöhe bis ca. 250 cm,
liefern und nach Vorschrift versetzen.

Lichte Breite: 230 cm
Lichte Tiefe: 50 cm
Gesamthöhe bis ca. 250 cm

Angebotenes Fabrikat: ………………………………
Menge: 1,000 Stck
Kostengruppe DIN 276 2018-12: 000

**1.11.1070.0 wie vor, jedoch**
*** Bedarfsposition ohne GB
liefern und montieren von passgenauen, feuerverzinkten und gesicherten Gitterrosten.
Menge: 1,000 Stck
Kostengruppe DIN 276 2018-12: 000

**1.11.1080.0 Beton-Lichtschacht**
Jäger Anschraub-Schacht Typ SAS.10 oder glw., ohne Boden, mit einer
Gesamthöhe bis ca. 200 cm,
liefern und nach Vorschrift versetzen.

Lichte Breite: 230 cm
Lichte Tiefe: 50 cm
ohne Wandabstand
Gesamthöhe bis ca. 250 cm

Angebotenes Fabrikat: ………………………………
Menge: 3,000 Stck
Kostengruppe DIN 276 2018-12: 000

**1.11.1090.0 wie vor, jedoch**
*** Bedarfsposition ohne GB
liefern und montieren von passgenauen, feuerverzinkten und gesicherten Gitterrosten.
Menge: 3,000 Stck
Kostengruppe DIN 276 2018-12: 000

**1.11.1100.0 Nachträgliches vergießen von Aussparungen**
Nachträgliches vergießen von Aussparungen, Durchbrüchen
mit Pagel-Vergussmörtel oder glwtg.
Aussparungen bis 1500 cm², Stb-Decke = 25 cm

  angebotenes Fabrikat:.....................................
Menge: 20,000 Stck

**1.11.1110.0 Nachträgliches vergießen von Aussparungen**
Nachträgliches vergießen von Aussparungen, Durchbrüchen mit
Pagel-Vergussmörtel oder glwtg.
Aussparungen bis 2.000 cm²; Stb-Decke = 25 cm

angebotenes Fabrikat: .....................................
Menge: 15,000 Stck

**1.11.1120.0 Nachträgliches verpressen von Rissen**
*** Bedarfsposition ohne GB
in Stahlbeton-Bauteile auf Kunstharzbasis einschl. dem Vorhalten aller
erforderlichen Geräte u. Maßnahmen

angebotenes Fabrikat:.....................................
Menge: 10,000 m

**1.11.1130.0 Einmessen u.nachträgliches Bohren von Durchf.**
Einmessen und nachträgliches Bohren von Leitungsdurchführungen durch
Betondecken. (Betonplatten) bis ca. 30 cm Stärke für HLSE-Installation
d= 50 mm
Menge: 5,000 Stck

**1.11.1140.0 Einmessen u.nachträgliches Bohren von Durchf.**
Einmessen und nachträgliches Bohren von Leitungsdurchführungen durch
Betondecken. (Betonplatten) bis ca. 30 cm Stärke für HLSE-Installation
d=100 mm
Menge: 10,000 Stck

**1.11.1150.0 Einmessen u.nachträgliches Bohren von Durchf.**
Einmessen und nachträgliches Bohren von Leitungsdurchführungen durch
Betondecken. (Betonplatten) bis ca. 30 cm Stärke für HLSE-Installation
d=150 mm
Menge: 5,000 Stck

**1.11.1160.0 Einmessen u.nachträgliches Bohren von Durchf.**
Einmessen und nachträgliches Bohren von Leitungsdurchführungen durch
Betondecken. (Betonplatten) bis ca. 30 cm Stärke für HLSE-Installation
d=200 mm
Menge: 5,000 Stck

**1.11.1170.0 Wandschlitze in Beton, 10/10 cm**
*** Bedarfsposition ohne GB
Einmessen und nachträgliches Herstellen von Wandschlitzen in Beton, mit mechanischen Abbruchgerät, horizontal und vertikal einschl. Schuttabfuhr und späterem Wiederverschließen der Schlitze, in verschiedenen Längen.
Schlitzgröße: bis 10/10 cm
Menge: 10,000 m

**1.11.1180.0 Wand- und Deckenschlitze, 10/30 cm**
*** Bedarfsposition ohne GB
wie vor beschrieben, jedoch Schlitzgröße: 10/30 cm
Menge: 10,000 m

**1.11.1190.0 Wanddurchbrüche, 20/20 cm, d = 24 cm**
Einmessen und nachträgliches Herstellen von Wanddurchbrüchen in Beton, mit mechanischem Abbruchgerät, einschl. Schuttabfuhr und späterem Wiederverschließen der Durchbrüche, in verschiedenen Längen.
Größe:  20/20 cm
Wanddicke:  24 cm
Menge: 10,000 Stck

**1.11.1200.0 Wandaussparungen, 25/25, d = 10 cm**
Einmessen und nachträgliches Herstellen von Wandaussparungen in Beton, mit mechanischem Abbruchgerät, einschl. Schuttabfuhr und späterem Wiederverschließen mit geeignetem Material.
Größe:  25/25 cm
Wanddicke:  10 cm
Menge: 5,000 Stck

**1.11.1210.0 Deckendurchbrüche, 20/20 cm, d = 20-25 cm**
*** Bedarfsposition ohne GB
Einmessen und nachträgliches Herstellen von Deckendurchbrüchen in Beton, mit mechanischem Abbruchgerät, einschl. der notwendigen Schuttabfuhr und späterem Wiederverschließen der Öffnungen.
Größe:20/20 cm
Deckendicke:  20-25 cm
Menge: 10,000 Stck

**1.11.1220.0 Deckendurchbrüche, 20/40 cm, d = 20-25 cm**
*** Bedarfsposition ohne GB
wie vor beschrieben, jedoch Größe: 20/40 cm
Menge: 10,000 Stck

**1.11.1230.0 Deckendurchbrüche, 15/15 cm, d = 20-25 cm**
*** Bedarfsposition ohne GB
wie vor beschrieben, jedoch:
Größe:15/15 cm
Menge: 5,000 Stck

**1.11.1240.0 Kernbohrung in Beton, d = 50 mm**
Nachträgliches Herstellen von Kernbohrungen in Stahlbeton, einschl. Schuttbeseitigung und späterem Verschließen. Durchmesser: 50 mm
Bohrtiefe: 25 cm
Menge: 10,000 Stck

**1.11.1250.0 Kernbohrung in Beton, d = 100 mm**
wie vor beschrieben, jedoch Durchmesser: 100 mm
Bohrtiefe: 25 cm
Menge: 10,000 Stck

**1.11.1260.0 Kernbohrung in Beton, d = 150 mm**
wie vor beschrieben, jedoch Durchmesser: 150 mm
Bohrtiefe: 25 cm
Menge: 10,000 Stck

**1.11.1270.0 Kernbohrung in Beton, d = 200 mm**
wie vor beschrieben, jedoch Durchmesser: 200 mm
Bohrtiefe: 25 cm
Menge: 5,000 Stck

**1.11.1280.0 Kernbohrung in Beton, d = 250 mm**
wie vor beschrieben, jedoch Durchmesser: 250 mm
Bohrtiefe: 25 cm
Menge: 3,000 Stck

**1.11.1290.0 Einbauen von bauseits gelieferten Halfenschienen**
in den Aufzugsschacht - Wände/Decke
Menge: 25,000 Stck

**1.11.1300.0 Einbau von Arbeitsgerüst-Boden (Rüstungen)**
in Aufzugsschacht, entspr. nach DIN 4420 über 4 Geschosse UG- bis 2.OG
einschl. sämtl. Nebenarbeiten.
Menge: 1,000 psch

**1.11.1310.0 Liefern und anbringen von Meterrissen, in den Geschossen**
innerhalb des Gebäudes, auf Verlangen der BL (Aufzug, Zugänge)
Menge: 20,000 Stck

**1.11.1320.0 SitaCompact Balkongully, abgewinkelt**
*** Bedarfsposition ohne GB
aus Polyurethan, wärmegedämmt, nach GET (Gütesicherung Entwässerungstechnik) und DIN EN 1253, für Freispiegelentwässerung in der Nennweite DN 70.
Mit eingeschäumter Wunschanschlussmanschette (300 mm x 300 mm) passend zur Dachabdichtung, mit Fixierring zur zusätzlichen Sicherung der Anschlussmanschette und zur Aufnahme des Kiesfanges. Komplett inkl. Kiesfang liefern und fachgerecht einbauen in Balkonplatten.

Bezeichnung: SitaCompact, abgewinkelt
Nennweite: DN 70
Art.-Nr. 19 12 xx
Manschette:
Hersteller SITA Bauelemente GmbH oder glwtg.

angebotenes Fabrikat: .................................
Menge: 10,000 Stk

**1.11.1330.0 Entwässerungsleitungen DN 70**
*** Bedarfsposition ohne GB
liefern und in Balkonplatten einbauen, passend zu SitaCompact Balkongully, im Gefälle von 1,00 m bis 3,70 m
Menge: 20,000 m

#### Titel 1.12 Maurerarbeiten

*Hinweis: Besonders zu beachten sind:*
- VOB/C ATV DIN 18299 „Allgemeine Regelungen für Bauarbeiten jeder Art",
- VOB/C ATV DIN 18330 „Mauerarbeiten"
- DIN 18202 „Toleranzen im Hochbau-Bauwerke",
- Normenreihe DIN 1053 „Mauerwerk",
- Normenreihe DIN 4102 „Brandverhalten von Baustoffen und Bauteilen",
- Normenreihe DIN 4108 „Wärmeschutz und Energie-Einsparung in Gebäuden",
- Normenreihe DIN 4109 „Schallschutz im Hochbau",
- DIN V 106 „Kalksandsteine mit besonderen Eigenschaften",
- Allgemeine bauaufsichtliche Zulassungen für KS-Mauerwerk.

Die Liefermöglichkeiten der ausgewählten Kalksandsteinprodukte (Steinarten, Formate, Steindruckfestigkeitsklassen, Rohdichteklassen, etc.) sind dem regionalen KS-Produktprogramm zu entnehmen.

*Hinweis: Mauerwerk aus KS XL-Planelementen mit Dünnbettmörtel*
Technische Vorbemerkungen

Leistungsbeschreibung

KS 07/2010 012

Technische Vorbemerkungen für Mauerwerk aus KS XL-Planelementen (KS XL-PE)

Sofern in den Ausführungsplänen oder den statischen Berechnungen keine gesonderten Hinweise gegeben sind, werden KS XL-Planelemente ohne Stoßfugenvermörtelung nach DIN 1053 ausgeführt. Die Stoßfugen bleiben unvermörtelt. Die Steine werden knirsch verlegt. Stoßfugenbreiten > 5mm sind beim Mauern beidseitig mit Normalmörtel zu schließen. Werden an das Mauerwerk Anforderungen an Schlagregenschutz, Schallschutz, Luft- oder
Winddichtheit gestellt, so ist zumindest ein einseitiger Putzauftrag erforderlich.

LIEFERUMFANG: KS-Planelemente kommen als kompletter Bausatz zur Baustelle.
Die Anwendung und Bemessung erfolgt über allgemeine bauaufsichtliche Zulassungen. Verlegepläne werden als Serviceleistung durch das KS-Werk auf Grundlage der Ausführungspläne im Maßstab 1:50 (1:100) erstellt. Die Ausführungspläne sind dem KS-Werk rechtzeitig durch die Bauleitung zur Verfügung zu stellen.
Die Prüfung und Freigabe der Verlegepläne erfolgt durch die Bauleitung vor der ersten Materiallieferung. Änderungen der Ausführungspläne, z.B. zur Optimierung des Arbeitsablaufes bzw. der Reduzierung des Sägeaufwandes, bedürfen der Zustimmung der Bauleitung. Die endgültigen Verlegepläne kommen mit der ersten Lieferung der KS-Planelemente zur Baustelle. Das Angebot des KS-Werkes umfasst die Lieferung aller Standard- und Passelemente einschließlich der Elemente für Dachschrägen und Ausgleichssteine für die erste Schicht (Kimmsteine). Dünnbettmörtel, Zubehör etc. kann vom KS-Werk bezogen, Versetzgeräte gemietet werden.
Das Versetzen der KS-Planelemente erfolgt entsprechend den angefertigten und von der Bauleitung geprüften Verlegeplänen.

BAUTEILE ZUR SYSTEMERGÄNZUNG: Bei der Beschreibung von Wänden werden darin enthaltene Bauteile zur Systemergänzung übermessen  wie z.B. Fensterstürze, U-Schalen, KS-Kimmsteine oder Gurtrollersteine. Der Mehraufwand zum Einbau der Bauteile zur Systemergänzung (in der Regel andere Materialkosten) ist besonders zu beschreiben.

KIMMSCHICHTEN/HÖHENAUSGLEICHSSCHICHTEN: Das Aufmauern der Wände beginnt grundsätzlich mit einer Ausgleichsschicht aus Normalmörtel der Mörtelgruppe III,
Dicke d = 1 bis 3 cm, die in Normalmörtel der Mörtelgruppe III versetzt werden. Die
Ausgleichsschicht dient dem Höhenausgleich der Wand, zur Herstellung eines planebenen Niveaus in Längs- und Querrichtung und dem Ausgleich von Unebenheiten in der Betondecke. Das genaue Anlegen der Ausgleichsschicht ist bei Mauerwerk mit Dünnbettmörtel besonders wichtig, da in den darüberliegenden Schichten keine Unebenheiten mehr ausgeglichen werden können. In den folgenden Schichten ist der Dünnbettmörtel für die Lagerfugen vollflächig mit dem Mörtelschlitten aufzutragen. Die Lagerfugendicke im fertigen Mauerwerk soll 2 mm betragen. Die Verwendung von Keilen zum Ausrichten der Steine ist nicht zulässig. Der ausquellende Dünnbettmörtel ist nach dem Ansteifen mit dem Spachtel oder einem Schwammbrett glatt zu streichen.

WANDANSCHLÜSSE MIT KS-STUMPFSTOSSTECHNIK:  Sofern in den Ausführungsplänen oder den statischen Berechnungen keine gesonderten Hinweise gegeben sind, gelten folgende Vorgaben zur Stumpfstoßtechnik: Wandanschlüsse sind in der bewährten Stumpfstoßtechnik auszuführen. Dabei sind in jeder bzw. jeder zweiten Lagerfuge Edelstahl-Flachstahlanker einzulegen. Die Anschlussfugen sind aus statischen und schalltechnischen Gründen zu vermörteln. Bei einschaligen Wänden mit Schallschutzanforderungen, empfiehlt es sich, die Trennwand (z.B. Wohnungstrennwand) durchstoßen zu lassen und die flankierenden Wände (z.B. Tragschalen der Außenwände) stumpf anzuschließen. Kelleraußenecken werden im Verband gemauert.

VORARBEITEN ZUM AUFTRAG VON DÜNNLAGENPUTZ: Ein tapezierfähiger Untergrund kann bereits durch Auftrag eines Dünnlagenputzes erzielt werden. Bei der Ausführung ist das Merkblatt „Dünnlagenputz im Innenbereich", Herausgeber Deutscher Stuckgewerbebund zu beachten. Die mittlere Putzdicke beträgt 5 mm. An der dünnsten Stelle ist eine Mindestdicke von 3 mm einzuhalten. Grundsätzlich sind bei Dünnlagenputz an den Putzgrund erhöhte Anforderungen an die Maßtoleranz der Rohbauwände zu stellen. Bereits der Putzgrund zum Auftrag von Dünnlagenputz muss den Anforderungen für „flächenfertige Wände" nach
DIN 18202. Tabelle 3 Zeile 6 genügen. Ohne besondere Vereinbarung muss die Rohbauwand nur die Anforderungen für „nicht flächenfertige Wände" nach DIN 18202, Tabelle 3, Zeile 5 erfüllen.

KS 07/2010 099
gleichwertige technische Spezifikationen
Soweit in der Leistungsbeschreibung auf Technische Spezifikationen, z.B. nationale Normen, mit denen Europäische Normen umgesetzt werden, europäische technische Zulassungen, gemeinsame technische Spezifikationen, internationale Normen, Bezug genommen wird, werden auch ohne den ausdrücklichen Zusatz: oder gleichwertig, immer gleichwertige Technische Spezifikationen in Bezug genommen.

*Hinweis*
EG  2. OG

**1.12.10.0 KS Iso-Kimmstein, d = 17,5 cm**
als erste Lage auf der Bodenplatte und EG-Decke liefern und herstellen, einschl. aller Nebenleistungen gemäß DIN 18330.

Außenwand und Innenwände 1. Lage über UG-Decke
Menge: 100,000 lfdm

**1.12.20.0 Maurerarbeiten**
KS-XL-PE-20-2.0/DM
Mauerwerk nach DIN 1053-1, als Außen-/Innenwand, in Dünnbettmörtel für
Wanddicken von 17,5 cm, liefern und herstellen, einschl. aller Nebenleistungen
gemäß 18330.

Außenwände EG-2.OG
Menge: 100,000 m3

**1.12.30.0 Tragende Innenwände EG-2.OG, wie vor**
KS-XL-PE 16-2.0/DM, d = 17,5 cm
Menge: 45,000 m³

**1.12.40.0 Tragende Innenwände UG, wie vor**
KS-XL-PE 16-2.0/DM, d = 20,0 cm
Menge: 25,000 m³

**1.12.50.0 KS-Wohnungstrennwände**
*** Bedarfsposition ohne GB
wie vor beschrieben, d = 24 cm, KS-XL-12-2.0-DM
Menge: 180,000 m³

**1.12.60.0 Innenwände d = 11,5 cm, KS-Innenwände**
*** Bedarfsposition ohne GB
Mauerwerk nach DIN 1053-1, als Innenwände in Dünnbettmörtel für Wanddicken von 11,5 cm liefern und herstellen, einschl. aller Nebenleistungen gemäß 18330 KS-PE 12/Dünnbettmörtel
Menge: 10,000 m2

**1.12.70.0 wie vor, jedoch, d = 15 cm**
Menge: 30,000 m2

**1.12.80.0 Zementglattstrich**
sauber geglättet oder geglättet und gewalzt. MV 113, eben oder im Gefälle nach Angabe der Bauleitung, einschl. aller Anschlüsse an vorh. Bauteile und Aussparungen. Auf Betonböden, Kanälen und Schächten.
d = 5 cm
Menge: 15,000 m2

**1.12.90.0 Bitumenpappe unter Mauerwerkswände**
Gegen aufsteigende Feuchtigkeit
Menge: 15,000 m2

**1.12.100.0 Leibungen glatt gespachtelt zum Fenstereinbau herstellen**
als Dünnlagenputz auf Fensterleibung, Leibungstiefe bis zu 20 cm Putzgrund Kalksandsteinmauerwerk, aus Putzmörtel P II, Dicke max. 5 mm
Menge: 20,000 m2

**1.12.110.0 Aussparungen in Mauerwerk**
d = 20-24 cm bis max. 0,50 x 0,50 m herstellen
Menge: 4,000 Stck

**1.12.120.0 Wandschlitze in Mauerwerk d = 24 cm**
*** Bedarfsposition ohne GB
Größe max. 500 cm² herstellen
Menge: 10,000 Stck

**1.12.130.0 Aussparungen im Mauerwerk schließen bis max. 0,1 cbm**
*** Bedarfsposition ohne GB
Menge: 10,000 Stck

**1.12.140.0 Wandschlitze schließen bis max 500 cm²**
*** Bedarfsposition ohne GB
Menge: 10,000 lfm

**1.12.150.0 Zuschlag für Mauerwerk-Anschlussschiene**
liefern und einbauen (s. Regeldetail), einschl. Winkel e=50 cm

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Menge: 100,000 m

**1.12.160.0 Zuschlag für Bitumendachbahn**
liefern und einbauen (s. Regeldetail vorh. Pos.), Breite bis zu 20 cm
Menge: 340,000 m

**1.12.170.0 Zuschlag für Styroporstreifen**
*** Bedarfsposition ohne GB
liefern und einbauen (s. Regeldetail vorh. Pos.)
Menge: 340,000 m

#### Titel 1.13 Taglohnarbeiten

*Hinweis*
Stundenlohnarbeiten und Materiallieferung
Stundenlohnarbeiten dürfen nur auf Anordnung der Bauleitung ausgeführt werden.
Bauleiterstunden werden nicht vergütet.
Nachweise sind täglich oder spätestens 3 Tage nach Arbeitsende vorzulegen.
Das Formblatt KEFB StZettel ist zu verwenden. In die Stundensätze sind
Kleinmaschinen (EK Preis 350 €) und Werkzeuge einzurechnen.

Materiallieferungen
Die Lieferung ist frei Verwendungsstelle. Die Abrechnung erfolgt nach Lieferschein,
dieser ist von der Bauleitung bei der Anlieferung zu unterschreiben.

**1.13.10.0 Bau-Vorarbeiter (II)**
Stundenlohn .......................................€
Unternehmer
zuschlag  .........................................€
Bruttolohn  .........................................€
Menge: 40,000 StD
Kostengruppe DIN 276 2018-12: 000

**1.13.20.0 Bau-Facharbeiter (V)**
Stundenlohn .......................................€
Unternehmer
zuschlag  .........................................€
Bruttolohn  .........................................€
Menge: 40,000 StD
Kostengruppe DIN 276 2018-12: 000

**1.13.30.0 Bauwerker ( VII )**
Stundenlohn .......................................€
Unternehmer
zuschlag  .........................................€
Bruttolohn  .........................................€
Menge: 40,000 StD
Kostengruppe DIN 276 2018-12: 000

*Hinweis*
Regiearbeiten durch Baugeräte und LKW

Regiearbeiten durch Baugeräte und LKW sind nur auf Anordnung des AG auszuführen. Der Verrechnungssatz für das jeweilige Gerät bzw. LKW umfasst sämtliche Aufwendungen für den Einsatz, insbesondere Gerätevorhalte- und Betriebsstoffkosten sowie sämtliche Zuschläge
einschl. der Kosten für des Bedienungspersonal.
Der Verrechnungssatz gilt für des zum Zeitpunkt des Abrufes einsatzbereit auf der Baustelle befindliche Baugerät.
Vergütet werden die tatsächlich geleisteten Arbeitsstunden.

**1.13.40.0 Kolbenkompressoren Leistung 3m³/min**
Menge: 1,000 Std

**1.13.50.0 Kolbenkompressoren Leistung 2m³/min**
Menge: 1,000 Std

**1.13.60.0 Bagger, Löffelinhalt bis 0,55 m³**
Menge: 1,000 Std

**1.13.70.0 Bagger, Löffelinhalt bis 0,8 m³**
Menge: 1,000 Std

**1.13.80.0 Planierraupen bis 25 PS**
Menge: 1,000 Std

**1.13.90.0 Planierraupen bis 100 PS**
Menge: 1,000 Std

**1.13.100.0 Verdichtungsgerät, Explosionsramme 110 kg**
Menge: 1,000 Std

**1.13.110.0 Verdichtungsgerät, Explosionsramme 540 kg**
Menge: 1,000 Std

**1.13.120.0 Flächenrüttler bis 200 kg**
Menge: 1,000 Std

**1.13.130.0 Flächenrüttler bis 1000 kg**
Menge: 1,000 Std

**1.13.140.0 Vorderkipper bis 0,5 to**
Menge: 1,000 Std

**1.13.150.0 Vorderkipper bis 1,0 to**
Menge: 1,000 Std

**1.13.160.0 Schlagbohrmaschine**
einschl. Verbrauch von Bohrern. (h= Std)
Menge: 1,000 Std

**1.13.170.0 Trennschleifer**
Menge: 1,000 Std

**1.13.180.0 Autogen - Schweißgerät**
Menge: 1,000 Std

**1.13.190.0 Lastkraftwagen 4,0 to**
Menge: 1,000 Std

**1.13.200.0 Lastkraftwagen bis 9,0 to**
Menge: 1,000 Std

**1.13.210.0 Lastkraftwagen bis 15,0 to**
Menge: 1,000 Std

**1.13.220.0 Kranstunden mit Bedienung**
Menge: 1,000 Std

**1.13.230.0 Betonmischmaschine 250 ltr. mit Bedienung**
Menge: 1,000 Std

*Hinweis*
Nur Lieferung frei Baustelle, einschl. Unternehmerzuschlag.
Abgerechnet wird nur die unbeschädigt angelieferte und tatsächlich benötigte Menge.

**1.13.240.0 Kiessand 0,32 mm**
Menge: 1,000 t

**1.13.250.0 Rheinsand 0,3 mm**
Menge: 1,000 t

**1.13.260.0 Grabsand**
Menge: 1,000 t

**1.13.270.0 Zement PZ 350**
Menge: 1,000 kg

**1.13.280.0 Schnellbinder**
Menge: 1,000 kg

**1.13.290.0 Vollziegel MZ 150 NF**
Menge: 1,000 Stck

**1.13.300.0 Hochlochziegel HLZ 15**
Menge: 1,000 Stck

**1.13.310.0 Kalksandsteine KSV 1.8**
Menge: 1,000 Stck

**1.13.320.0 Schalbretter L 1/1A**
Menge: 1,000 m2

**1.13.330.0 Schaltafeln, gehobelt**
Menge: 1,000 m2

**1.13.340.0 Dielen F1/1A bis 4,50 m Länge, 50 mm dick**
Menge: 1,000 m2

**1.13.350.0 Profilstahl aller Art**
Menge: 1,000 kg

**1.13.360.0 Beton B 10**
Menge: 1,000 m³

**1.13.370.0 Beton B 15**
Menge: 1,000 m³

**1.13.380.0 Beton B 25**
Menge: 1,000 m³

**1.13.390.0 Beton B 35**
Menge: 1,000 m³

**1.13.400.0 Schalung in Betonplanschalung**
Menge: 1,000 m2

**1.13.410.0 Baustahl 22/34**
Menge: 1,000 kg

**1.13.420.0 Baustahl 42/50 III**
Menge: 1,000 kg

**1.13.430.0 Baustahl 50755 IV RK**
Menge: 1,000 kg

**1.13.440.0 PE-Profile 0,2 mm**
Menge: 1,000 m2

**1.13.450.0 PE-Profile 0,4 mm**
Menge: 1,000 m2

**1.13.460.0 Mörtelgruppe II (St=Liter)**
Menge: 1,000 Stck

**1.13.470.0 Mörtelgruppe III (St=Liter)**
Menge: 1,000 Stck
